# Immekath- Neubau Feuerwehrhaus
Angebotsaufforderung (GAEB DA XML 3.3, DA83)
Projekt: 23-009
Währung: EUR
Erstellt mit: GXML Toolbox V3.3 R20220330, ORCA AVA 27 27.00.00, 06.02.2026

## Allgemeine Vorbemerkungen
Globale Angaben zum Bauvorhaben
Die Einheitsgemeinde Klötze beabsichtigt den Neubau eines Feuerwehrgerätehauses in 38486 Klötze, OT Immekath, Immekather Achterstraße 10. Das zu bebauende Grundstück ist Lastenfrei und unbefestigt.
Der Neubau ist in Massivbauweise, eingeschossig mit Flachdach und Steildach (Fahrzeughalle) und ca. 675 m² Bruttogrundfläche geplant. Auf dem Grundstück wird am Gebäude auf der Südseite die Zufahrt und auf der Nordseite Parkplätze für ca. 16 Stellplätze angeordnet. Das Grundstück wird begrünt.

Im Gebäude werden 3 Stellplätze für Feuerwehrfahrzeuge mit entsprechenden Lager- und Hausanschlussräumen geschaffen. Neben Umkleide- und Sanitärräume getrennt für Frauen und Männer werden ein Schulungsraum und ein Jugendraum geschaffen.

Angaben zum Standort
Der Standort befindet sich in 38486 Klötze, OT Immekath, einer Einheitsgemeinde im Altmarkkreis Salzwedel im Norden von Sachsen-Anhalt. Das angrenzende Umfeld ist geprägt durch einen im Norden gelegenen Vorflutgraben (Achterbeeke), ein in Westen angrenzendes Grundstück einer Agrargenossenschaft und ein im Osten angrenzendes Privatgrundstück mit Eingenheimbebauung.
Im Süden grenzt das Grundstück an die Immekather Achterstraße, die als Anliegerstraße ausgebaut ist.

Topografische Verhältnisse:
Das Gelände ist weitgehend eben und weist eine durchschnittliche Höhe von ca. 50,50 m ü. HN auf.

Anbindung an den Straßenverkehr:
Das Planungsgebiet wird über die Immekather Achterstraße erschlossen. Immekath ist aus Süden über die Kreisstraße K117 und aus Richtung Norden über die Kreisstraße K1091 erreichbar. Die Belieferung der Baustelle ist über die vorhandene südliche Zufahrt gegeben.

Das Grundstück ist unbebaut und unbefestigt.
Ein Baugrundgutachten liegt vor.
Nähere Angaben sind dem Baugrundgutachten zu entnehmen.

Belastungen /Immissionen/Kampfmittel:
Es liegen keine Erkenntnisse über eine Belastung der Fläche mit Kampfmitteln vor. Es ist davon auszugehen, dass keine Kampfmittel aufgefunden werden.
Schädliche Baugrundverunreinigungen liegen gemäß Baugrundgutachten nicht vor. Der Baugrund wurde nach LAGA der Klasse Z2 zugeordnet.

Windlastzone: 2, Binnenland
Geländekategorie: II

Angaben zum Gebäude

Gebäudehöhe  :  bis ca.  7,60 m
Gebäudelänge  :  ca. 27,50 m
Gebäudebreite  :  ca. 18,40 m

Außenwände: - 24 cm Hochlochziegel, mit 12,5 cm WDVS,
Innenwände: - 11,5 bis 24 cm Hochlochziegel, beidseitig geputzt, teilweise
  feuerhemmendes Mauerwerk (F30 Wände)
Decken:  - Spannbeton-Fertigteildecken über den Nebenräumen als Flachdach
Steildach:  - aus Fertigteil-Satteldachbindern mit ca. 18° Dachneigung
Gründung:  - zentrierende Bodenplatte auf 23 Brunnenfundamenten mit
  ca. 2,0 m Ø und 2,0 m Tiefe in Gleitverfahren und umlaufenden
  Streifenfundamenten als Frostschürze

Zulässige Verkehrslasten:
Fußböden:  5,0 kN/ m², Fahrzeughalle nach Angaben der Statik

Bauordnungsrechtliche Belange
Das Gebäude ist durch die geplante Bauweise und Nutzung gem. BauO LSA §2(3) in die Gebäudeklasse 3 einzustufen.

Baustelle / Bauausführung

Baustellenzufahrt
Das Grundstück ist aus dem Grundstück einer Agrargenossenschaft herausgetrennt worden und ist als Gesamtgrundstück zurzeit noch vollständig eingefriedet und mit einem ausreichend großem Tor versehen.
Der vorh. Zaun kann so lange wie nötig stehen bleiben und die Zufahrt zum Grundstück soll über das Grundstück der Agrargenossenschaft organisiert werden. Der Verschluss wird bei Baubeginn geklärt.
Die Baustellenzufahrt erfolgt über eine vorh. Zufahrt im Süden des Grundstückes über die Immekather Achterstraße. Parkplätze für Betriebsfahrzeuge werden nicht extra zur Verfügung gestellt, es sind die öffentlichen Parkflächen der Umgebung bzw. Flächen der Baustelleneinrichtung zu nutzen. Auf dem Baustellengelände stehen Lager- und Arbeitsflächen sowie Stellflächen für Baustellencontainer zur Verfügung, diese werden vor Baubeginn mit der örtlichen Bauleitung abgestimmt.
Der AN hat die Anlieferungen von Maschinen, Werkzeugen und Baustoffen so zu steuern, dass diese erst dann auf die Baustelle geliefert werden, wenn Personal des AN zum Empfang sowie zur sicheren Lagerung und Aufbewahrung bereitsteht. Die örtliche Bauleitung nimmt keine Lieferungen an.

Baustelleneinrichtung
Die Einrichtung, Unterhaltung und Beseitigung der eigenen BE ist Sache des AN. Unterkünfte und Aufenthaltsräume für die Freizeit dürfen auf dem Baustellengelände nicht eingerichtet werden. Für die Bauleitung ist, wenn ausgeschrieben, ein Bürocontainer über die gesamte Bauzeit vorzuhalten.

Innerhalb der zentralen Baustelleneinrichtung werden durch den AG für alle Gewerke zur Verfügung gestellt:
Baustrom- und Bauwasseranschluss:
Die Baustromgrundversorgung sowie die Baustellenbeleuchtung und den Bauwasseranschluss stellt der AG, die Abrechnung erfolgt pauschal gemäß Vertragsunterlagen. Ortsveränderliche Geräte, Kleinverteiler etc. sind über Schutzkontaktsteckdosen sowie 16/32 A CEE Steckdosen anschließbar. Die weitere Bedarfsversorgung über Steckdosenkleinverteiler, kleinere Baustromverteiler sowie Bauscheinwerfer/Stativstrahler sind ebenso wie die notwendigen monatlichen Prüfungen, Wartungen und Umsetzungen dieser nach Bedarf notwendigen Geräte und Verteiler nicht Bestandteil der zentralen BE, sondern vom jeweiligen AN zu erbringen;

Bauwasseranschlüsse:
Lage gemäß BE-Plan bzw. nach örtlicher Einweisung, Standrohr liefert der AG, Winterschutzmaßnahmen für den Bauwasseranschluss in Form von Einhausungen und Dämmung sind in die Einheitspreise einzukalkulieren,

Materiallagerung:
Flächen für Materialablagerungen in unmittelbarer Gebäudeumgebung auf dem Grundstück;
Die Flächennutzung ist mit der Bauleitung abzustimmen;

Die einzelnen Bestandteile der bauseitigen Baustelleneinrichtung sind zur Nutzung durch alle am Bau beteiligten Firmen vorgesehen. Der Auftragnehmer hat die Nutzung mit der örtlichen Bauleitung, dem SiGe-Koordinator und anderen Unternehmen so abzusprechen, dass ein reibungsloser Ablauf der Arbeiten gewährleistet ist. Ein Anspruch auf festgesetzte Nutzungszeiten durch einzelne Auftragnehmer wird seitens des Auftraggebers nicht gewährleistet.

Schuttbeseitigung / Entsorgung:
Baubegleitend ist anfallender Restschutt, Sondermüll und sonstige Abfälle täglich restlos eigenverantwortlich von der Baustelle zu beseitigen. Beräumungen sind ohne Aufforderung durchzuführen. Erfolgt die Beräumung durch den AN nicht im erforderlichen Umfang und wird einer besonderen Aufforderung nicht Folge geleistet, ist der AG berechtigt, Dritte mit der Beräumung und Herstellung von Ordnung und Sauberkeit auf Kosten des AN zu beauftragen. Dabei sind anfallende Kosten für Abtransport und Beseitigung von verbleibendem, den einzelnen Firmen nicht mehr zuzuordnendem Bauschutt von allen am Bau beteiligten Firmen anteilsgleich zu tragen. Der Verteilerschlüssel wird dann durch den AG pauschal festgelegt.

Termine:
Der Auftragnehmer hat sofort, jedoch spätestens 2 Wochen nach Auftragserteilung, einen Feinterminplan mit Kapazitätsuntersetzung, auf Grundlage eines Generalterminplanes und unter Beachtung der Vertragsfristen zu erbringen. Der AN hat diesen Feinterminplan koordinierend mit dem AG und der örtlichen Bauleitung abzustimmen. Dieser abgestimmte Feinterminplan wird Vertragsterminplan.

Abhängigkeiten, Behinderungen:
Es ist einzukalkulieren, dass in jeder Bauphase zeitgleich mehrere AN auf der Baustelle tätig sind und dass ein abschnittsweises Arbeiten in Abhängigkeit vom Baufortschritt erforderlich sein kann.
Bedenken zur Ausführung oder Behinderungen sind rechtzeitig vom Auftragnehmer anzuzeigen.
Rechtzeitig bedeutet in diesem Falle, dass die Vereinbarung einer Frist zur Ausräumung der o.g. Gründe bis zum tatsächlichen Ausführungsbeginn der jeweiligen Teilleistung zustande kommen kann.

Bauberatungen:
Zur fachlichen und terminlichen Koordinierung aller am Bau Beteiligten werden wöchentlich bzw. nach Festlegung der örtlichen Bauleitung Bauberatungen durchgeführt. Der AN hat durch seinen Fachbauleiter oder einen kompetenten Vertreter regelmäßig an diesen Terminen teilzunehmen.

Schutz- und Sicherheitsmaßnahmen:
Alle erforderlichen Schutz- und Sicherheitseinrichtungen nach den gültigen Unfallverhütungsvorschriften sind vom Auftragnehmer so lange vor- und instand zu halten, bis diese durch den Endausbau ersetzt sind. Aufgrund angrenzender Gebäude mit Wohnnutzung hat der AN nach den geltenden kommunalen sowie Bundesverordnungen die Nachbarschaft vor Lärmbelästigungen und Luftverunreinigungen durch Baumaschinen und -geräte zu schützen.
Alle Beschädigungen an den in- und außerhalb des Baugeländes bestehenden Schutzvorrichtungen sind unverzüglich der Bauleitung zu melden und auf Kosten des Verursachers zu beseitigen.

Fachbauleiter / Tagesberichte / Kapazitäts- und Einsatzplanung:
Der Auftragnehmer hat unmittelbar nach Vergabe einen Fachbauleiter schriftlich zu benennen, der als Entscheidungsbefugter eingesetzt wird. Dieser hat, wenn Arbeiten des Auftragnehmers ausgeführt werden vor Ort anwesend zu sein und muss fließend deutsch sprechen können. Er hat in die unmittelbar auszuführenden Arbeiten einzuweisen und alle erforderlichen Belehrungen zum Arbeitsschutz nachweislich vor Beginn der Arbeiten durchzuführen.
Der Auftragnehmer ist verpflichtet, Tagesberichte zu führen, die wöchentlich der örtlichen Bauleitung vorgelegt werden.

Hinweis für Fabrikat- oder Materialangaben:

In den Positionen abgeforderte Fabrikat- oder Materialangaben sind unbedingt auszufüllen. Bei Nichtangabe erfolgt ein Ausschluss des Angebotes aus der Wertung.

----------------- Ende der Allgemeinen Vorbemerkungen -----------------

## Zusätzliche technische Vorbemerkungen
Leistungsumfang
Die im Leistungsverzeichnis beschriebenen Arbeiten umfassen folgende Leistungen.

Starkstromanlagen
- Montage von Zählerplatzanlagen
- Montage von Energieverteilungen
- Montage von Beleuchtungsanlagen
- Montage einer Rettungswegkennzeichnung / Sicherheitsbeleuchtung (Einzelbatterie)
- Montage von Installationsgeräten

Außenanlagen
- Montage einer Außenbeleuchtungsanlage (Mastleuchten)
- Montage von Kabelverteilerschränken im Außenbereich (Marktplatzverteiler, Ladeinfrastruktur)
- Montage Kabelzugsystem
- Montage Ladesäule (E-Mobilität)

Fenmelde- und Inforamtionstechnische Anlagen:
- Montage einer strukturierten Verkabelung (passives LAN)

Allgemeine Arbeiten:
- Montage von Verlegesystemen inkl. Kabelzug
- Installationsarbeiten (Kernbohrungen, Schlitze, Brandschottungen)
- Anschluss bauseits gelieferter und montierter Elektrogeräte
- Potentialausgleichsmaßnahmen
- Sachverständigenabnahmen
- Dokumentation

Normen und Bestimmungen
Alle in der Spezifikation beschriebenen Leistungen einschI. der Materialien müssen der "Verdingungsordung für Bauleistungen (VOB)", Teil C, Elektrische Kabel- und Leitungsanlagen in und außerhalb von Gebäuden DIN 18382 entsprechen.

Weiterhin gelten:
- DIN-Normen
- VDE-Bestimmungen
- TAB des zuständigen EVU
- Vorschriften der Berufsgenossenschaft
- sonstige gesetzliche Vorschriften z.B. Behördenforderungen, Bauordnungen
- Brandschutzkonzept

Es gilt jeweils die letzte Ausgabe, die am Tag der Angebotsabgabe gültig ist.

Stoffe und Materialien
Für den Bau der Anlagen dürfen nur Materialien verwendet werden, die den VDE Bestimmungen entsprechen und deren Konstruktion und Werkstoffe eine ausreichende und dauerhafte Betriebssicherheit gewährleisten. Stoffe und Bauteile müssen für den jeweiligen Verwendungszweck geeignet und aufeinander abgestimmt sein.

Stoffe und Bauteile, die der AN zu liefern und einzubauen hat, müssen ungebraucht sein. Die entsprechenden Lieferscheine sind zum Bauende dem AG bzw. der örtlichen Bauüberwachung zu übergeben.

Sämtliche im Leistungsverzeichis aufgeführten Leistungen  umfassen auch  o h n e  gesonderte Erwähnung - die Lieferung der zur Durchführung der Arbeiten erforderlichen Materialien und Baustoffe einschl. Abladen und Lagern auf der Baustelle sowie den fachgerechten Anbau, evtl. erforderliche Anpassungen (schneiden, trennen). Die aufgeführten Massen sind einschließlich Kleinmaterial und Befestigungsmaterial frei Verwendungsstelle zu kalkulieren.

Alle aufgeführten Maße, Gewichte bzw. technische Parameter sind als "cirka" Werte (kurz ca.) anzusehen, auch wenn dies in einzelnen LV-Positionen nicht extra aufgeführt ist.

Der Auftragnehmer ist nach Auftragsvergabe nicht von seiner eigenen Pflicht befreit, die Massen und sonstigen Angaben im Leistungsverzeichnis Vorort auf der Baustelle sorgfältig auf Richtigkeit zu überprüfen. Kosten die durch falsche Bestellungen entstehen gehen zu Lasten des AN.

Baustellenbereich/ -einrichtung
Der Unternehmer hat die Baustelle sauber zu halten und anfallenden Abfall sofort zu beseitigen.
Nach Beendigung der Bauarbeiten hat eine ordnungsgemäße Baustellenberäumung zu erfolgen.
Die Sicherung der Baustelle sowie der verbauten und lagernden Materialien obliegt ausschließlich dem AN selbst.

Fahrzeuge dürfen die Baustelle nur befahren, wenn dies unmittelbar für die Arbeiten notwendig ist. Sämtliche übrigen Fahrzeuge, einschließlich derjenigen der beschäftigten Arbeitnehmer sind außerhalb der Baustelle zu parken. Eine Haftung für eventuell auftretende Schäden oder Verluste wird ausgeschlossen.

Bauausführung
Der AN ist verpflichtet die Baustelle, personell und maschinell qualitativ und quantitativ so zu besetzen, dass eine ordnungs- und fristgemäße Abwicklung der Arbeiten jederzeit gewährleistet ist.

Die von der Bauleitung im Zuge der Ausführung übergebenen Zeichnungen sind hinsichtlich der Maße und Durchführbarkeit vom Auftragnehmer vor Ort auf ihre Richtigkeit zu überprüfen.

Notwendige Baubehelfe hat der AN selbst zu beschaffen, vorzuhalten und abzubauen sowie den ursprünglichen Zustand wieder herzustellen. Die Kosten hierfür sind in die Einheitspreis einzurechnen. Eine gesonderte Vergütung erfolgt nicht.

Die für die Leitung der Bauausführung bestellten Vertreter des Auftragnehmers müssen fachkundig sein. Sie sind dem Auftraggeber vor Beginn der Ausführung schriftlich zu benennen.

Feststellung von unsachgemäßer Ausführung anderer am Bau beteiligter Unternehmer sind rechtzeitig vor Beginn der eigenen Arbeiten schriftlich anzuzeigen, so dass durch die evtl. erforderliche Mängelbeseitigung nicht der Beginn der eigenen Leistungen verschoben wird.

Eine durchgängige Abarbeitung innerhalb des Gebäudes kann nicht gewährleistet werden und kann der Kalkulation nicht zugrunde gelegt werden. Der Auftraggeber kann verlangen, dass die Arbeiten zeitversetzt und mit Unterbrechungen ausgeführt werden, wenn der Bauablauf dies erforderlich macht

Bezüglich der "Sicherheit auf Baustellen" gilt die Baustellenordnung. Der SiGe-Plan ist zu beachten und einzuhalten.

Bauablauf, Koordinierung
Der Auftragnehmer hat sich mit allen an der Baustelle tätigen Firmen zu koordinieren, soweit erforderlich unter Einschaltung des Auftraggebers. Die Koordierung bezieht sich insbesondere auf die Ausführbarkeit der vom Auftragnehmer zu erbringenden Leistungen, Arbeitsablauf, rechtzeitiger Abruf von bauseitigen Leistungen u.a.

Dem AN obliegt die laufende Koordinierung für die im LV beschriebene Elektroinstallation und Verkabelung, einschließlich Abklären der Schnittstellen zu den angrenzenden Gewerken.

Zur fachlichen und terminlichen Koordinierung aller am Bau Beteiligten werden wöchentlich bzw. nach Festlegung der örtlichen Bauleitung Bauberatungen durchgeführt. Der AN hat durch seinen Fachbauleiter oder einen kompetenten Vertreter regelmäßig an diesen Terminen teilzunehmen.

Werk- und Montageplanung
Dem Auftragnehmer wird zum Vertragsbeginn / zur Anlaufberatung ein vollständiger Plansatz der Ausführungsplanung in Papierform übergeben. Darüber hinaus werden diese und sämtliche weiteren Planunterlagen dem Auftragnehmer vom Auftraggeber beziehungsweise vom Fachplaner als PDF-Datei und/oder DWG- bzw. DXF-Datei zur Verfügung gestellt. Es ist Sache des Auftragnehmers sich erforderlichenfalls Papierausdrucke anzufertigen. Dem Auftragnehmer werden vom Auftraggeber beziehungsweise vom Architekten oder Fachplaner über den Erstsatz hinaus keine weiteren Pläne in Papierform übergeben.

Die Vorlage der Werk- und Montageplanung hat rechtzeitig nach Beauftragung zu erfolgen. Es sind nur Ausführungen auf der Basis der vom AG freigegebenen Pläne zugelassen.
Eventuelle Korrekturen sind in die Zeichnungen einzuarbeiten und dem AG nochmals zur Freigabe vorzulegen. Eine freigegebene Werk- und Montageplanung entbindet den AN aber nicht von seiner eigenen Prüfungs- und Hinweispflicht  und von seiner Planungsverantwortung. Dies bleibt davon unberührt

Abnahme
Es hat eine förmliche Abnahme gemäß VOB Teil B, § 12 zu erfolgen. 4 Wochen vor Abnahme sind dem Bauherren vollständige und fortschreibungsfähige Dokumentationen über die verwendeten / eingebauten Materialien, Hilfsstoffe und Sicherheitsdatenblätter sowie vollständige Dokumentationen der gebäudebezogenen Wartungs-, Inspektions-, Betriebs-, Bedienungs- und Pflegeanleitungen  zu übergeben. Außerdem sind vor der Abnahme sämtliche notwendigen Allgemeinen bauaufsichtlichen Zulassungen, Prüfzeugnisse, Sicherheitsdatenblätter und Leistungserklärungen beim AG einzureichen. Diese Dokumentation ist auch digital im PDF-Format zu übergeben.

Abschlagsrechnungen / Schlussrechnung
Alle Rechnungen bzw. Abschläge sind prüfbar übersichtlich aufzustellen und dabei die Reihenfolge und Bezeichnungen der Positionen gemäß dem Leistungsverzeichnis zu verwenden. Die zum Nachweis von Art und Umfang der Leistungen erforderlichen Mengenermittlungen, Zeichnungen und andere Belege sind beizufügen. Sollten diese fehlen oder unvollständig sein, wird die Rechnung als "nicht prüffähig" zurückgesendet. Aus der Rechnung bzw.dem Abschlag muss deutlich erkennbar sein: abgerechnete Massen, gesamte Auftragssumme, bisherige Abschlagszahlung, aktuelle Restsumme. Die Abschlagsrechnungen sind immer kumulativ aufzustellen. Für Leistungen, die bei Weiterführung der Arbeiten nur schwer feststellbar sind, hat der AN rechtzeitig gemeinsame Feststellungen zu beantragen.

Stundenlohnarbeiten werden von der Bauleitung bzw. dem AG gesondert in Auftrag gegeben. Regieberichte sind der Bauleitung bzw. dem AG innerhalb von 7 Arbeitstagen nach Ausführung zur Unterzeichnung vorzulegen. Danach werden  Regiearbeiten nicht mehr anerkannt.

Ausführungstermine
Der AN hat direkt nach Auftragsvergabe einen Vororttermin durchzuführen um mit dem AG einen verbindlichen Bauablaufplan inkl. Zwischenterminen zu erstellen.

Folgende Zwischentermine sind nach Auftragserteilung in einem separaten Ablaufplan festzulegen:

Fertigstellung Kabelanlage
Fertigstellung GHV
Fertigstellung Außenanlage
Messung / Prüfung
Abnahmen

## 042 Elektroinstallation

### Titel 01 Vortexte

*Hinweis: Verteileranlagen*
Verteileranlagen - Allgemein
Vor dem Bau sämtlicher Verteilungen hat sich der Bieter über die örtlichen Verhältnisse zu informieren (z.B. Durchgangshöhen, Einbringung in mehreren Teilen, usw.) und diese zu berücksichtigen.

Der Aufbau der Verteiler ist mit der Bauleitung abzustimmen, vor dem Bau ist rechtzeitig eine Konstruktions- und Aufbauzeichnung (Werk- und Montageplanung Verteileranlagen) zur Genehmigung vorzulegen. Auf der Zeichnung müssen Einbauten, Klemmen und Leerplätze eindeutig ersichtlich sein. Vor Bau der Verteiler sind die der Verteilerbaufirma übergebenen Pläne auf Funktionsfähigkeit zu prüfen, eventuell auftretende Unklarheiten sind umgehend mit der Bauleitung zu klären.

Vor Auslieferung des Verteilers muss in der Werkstatt eine vollständige Prüfung aller Funktionen des Verteilers erfolgen. Sämtliche Verteilungen sind als fabrikfertige Schaltgerätekombinationen, gemäß DIN VDE 0660 Teil 500 zu errichten. Das Prüfprotokoll hierüber ist der Bauleitung unaufgefordert vorzulegen.

Neben den einschlägigen VDE-Vorschriften sind auch die Anschlussbedingungen des zuständigen EVU's zu beachten. Falls nötig, ist nach Absprache mit der Bauleitung die Konstruktions- und Aufbauzeichnung
auch dem EVU zur Genehmigung vorzulegen.

Die Netzform sämtlicher Verteiler ist TN-S. Drehfeldrichtung RECHTS

Sämtliche Einbauteile des Verteilers müssen deutlich und übereinstimmend mit den Bezeichnungen der Stromlaufpläne beschriftet sein. Sämtliche Einbauten sind über auf der Abdeckung angebrachte gravierte Resopalschilder zu bezeichnen.

Jedem Verteiler sind folgende Pläne bzw. Erläuterungen zusätzlich in einfacher Ausfertigung beizugeben:
- Stromlaufplan mit eindeutiger Bezeichnung sämtlicher Bauteile und Klemmen in einer fest angebrachten
  Plantasche.
- Bedienungskurzanleitungen von z.B. Zeitschaltuhren etc.
- Legende mit eindeutiger Klartext-Beschreibung bzw. Bezeichnung sämtlicher ohne Abnehmen der
  Abdeckung des Verteilers zu betätigenden Bauteile. Die Art der Beschriftung ist vorab mit der Bauleitung
  abzustimmen.

Alle Sicherungs-Elemente, NH-Unterteile und NH- Trenner sind einschl. der erforderlichen Sicherungseinsätze bis zur Höchstbelastungsgrenze des Sicherungsunterteils bzw. Trennmesser komplett zu kalkulieren.

Sämtliche flexiblen Drähte sind an den Geräten bzw. Klemmen über lötfreie Stiftverbinder anzuschließen.

Sämtliche Ein- und Ausgänge sind auf bezeichneten Trennklemmen, Nullleiter auf MP-Trennklemmen, Schutzleiter auf SL-Klemmen grün/gelb zu verdrahten. Klemmen für Starkstrom und Schwachstrom sind getrennt anzuordnen. Jeder Sicherungsabgang gilt als 5-poliger Anschluss in Bezug auf die Anzahl der Abgangsklemmen.

Ankommende und abgehende Leitungen sind zugentlastet in den Verteiler zu führen. Die Stromkreisnummern sind auf sämtlichen Kabeln mit Beschriftungsbänder zu markieren.

Auf eine ausreichende Befestigung der Verteiler ist zu achten, Standverteiler sind gegen Kippen zu sichern.

Die Türen der Verteiler sind mit innenliegenden Scharnieren für einen Öffnungswinkel bis 180 Grad und für bündigen Einbau in Mauernischen an das Verteilergehäuse zu montieren.

In allen Unterverteilern bzw. Abgangsfeldern der Hauptverteiler ist Leerplatz für spätere Einbauten in der Gesamtbreite von ca. 30% für spätere Erweiterungen vorzusehen.

Im gesamten Objekt wird jeweils nur eine Bauart von Bauteilen zugelassen für:

- Leistungs- und Lasttrennschalter
- Stromkreis- und Sicherungselementen
- Fehlerstromschutzschalter
- Fernschalter/ Stromstoßschalter
- Zeitschaltuhren
- Dämmerungsschalter
- Einbauschalter, -taster, Lichtsignale
- Leistungs-, Hilfsschütze, Relais, Zeitrelais

Die Einheitspreise verstehen sich einschl. Lieferung und Einbau des Bauteils, sowie sämtlicher im Zusammenhang mit dem Bauteil erforderlichen Leistungen wie z.B. Klemmen, Verdrahtung, Passchrauben, Halter, Tragschienen, Schraubkappen, Sicherungspatronen, Kleinmaterial, Gehäuseanteil sowie Anschluss sämtlicher Stromkreiszu- und Abgangsleitungen. Sämtliche Kleinmaterialien wie Reihen- und Trennklemmen, Sammelschienen zur Querverdrahtung, Stiftkabelschuhe, Abdeckungen und Beschriftungsschilder für die Verteilungen sind in die Einzelpreise mit einzukalkulieren. Die Verteilungen sind komplett zusammengebaut, nach den VDE-Vorschriften verdrahtet sowie einschließlich Lackierung nach Vorgabe des AG.

Bei Verteilereinheiten mit einer größeren Breite als 2500 mm muss eine Hilfskonstruktion für eine bauseitige Montage von Stoß- und Führungsleisten vorhanden sein.

Ausgeschriebene Verkleidungen zwischen Verteiler und Zwischendecke sind so auszuführen, dass die angegebenen Abhängehöhen der abgehängten Decke um +/- 10 cm variieren kann. Der Einbau der Verkleidung muss in enger Zusammenarbeit mit der Deckenbaufirma erfolgen

Sämtliche Betriebs- und Störmeldekontakte sind je Verteiler auf eine Prüf- Trenn- Klemmleiste nach VDI
3814 zu führen.

Die Kabelzuführung erfolgt -falls nicht anders vorgegeben- von oben. Die endgültige Variante ist jedoch schriftlich mit der Bauleitung abzuklären.

Sämtliche blanken, außen gewickelten Schutzleiterschirme der Kabeltypen NYCWY oder NYCY zu verrödeln oder zu flechten. Der blanke Schutzleiterschirm ist mit einem gelb-grünen längsmarkierten PE-Schlauch zu überziehen und an die PE-Schiene anzuklemmen. Je Kabelanschluss sind 50 cm PE-Schutzschlauch
einzukalkulieren. Die geschirmten Kabel sind sorgfältig abzusetzen. Der Kabelschirm ist mit einer Klemmschelle an einer zusätzlichen Erdungsschiene anzuklemmen.

Für die Anschlussklemmen ist ein gesonderter Raum mit eigenem Frontblech vorzusehen.

Hausanschlusskästen und Klemmräume in Zählerschränken müssen nach Vorgabe des EVU plombierbar sein.

Werden in die Verteilertüren Bediengeräte oder Tableaus eingebaut, müssen diese flexibel auf Anschlussklemmen verdrahtet werden. Die Geräte müssen auf der Rückseite so abgedeckt werden, dass diese berühungssicher sind.

Sämtliche Sicherungsautomaten von 10A - 32A sind mit einem Bemessungsausschaltvermögen von 6 kA anzubieten.

Die Niederspannungs-Schaltschränke sind je nach Bemessung als Schaltgerätekombination nach dem Regelwerk der DIN EN 61439-1, DIN EN 61439-2 und DIN EN 61439-3 (VDE 0660-600-1 bis VDE 0660-600-3) auszuführen. Die Verteilungen sind als Stand- oder Wandschrank in Aufputzausführung zur Montage in Technik- und Nebenräumen geplant. Es handelt sich um geschlossene Installationsverteiler als Schaltgerätekombinationen zur Anwendung im Innenbereich, zu deren Bedienung auch Laien Zugang haben.
Alle Unterverteilungen werden mit einem einheitlichen Schließsystem ausgeführt, außer Verteilungen in einem abschließbaren HA-Raum.

Ausgehend von den Unterverteilungen werden die Endstromkreise für Beleuchtung, Steckdosen, sowie die fest angeschlossenen Verbraucher eingespeist.

Gemäß dem aktuellen Stand der gesetzlichen Forderungen werden alle Steckdosenstromkreise mittels Fehlerstromschutzschaltung (RCD 40/0,03 A) gesichert. Für alle Stromkreise ist der Einsatz von Leitungsschutzschaltern mit B- bzw. C-Charakteristik und einem Schaltvermögen von 6 kA, bei Selektivitätsklasse III, gem. VDE 0641 vorgesehen. Stromkreise für bauseitige Verbraucher (z.B. HLS-Technik) werden entsprechend der Zuarbeit der Gewerke bereitgestellt.

Gemäß VDE 0100-534 werden Überspannungs- Schutzeinrichtungen (SPDs) zur Reduzierung der Auswirkungen von Überspannungen in den einzelnen Unterverteilungen installiert. Der Überspannungsschutz ist geplant als blitzstromgeprüfter Überspannungsableiter und Kombiableiter Typ 1 und 2 gemäß TAB des Versorgers an der Haupteinspeisung. Das Schutzgerät ist aufgebaut zum Einsatz für TT-Netz .In den Unterverteilungen wird ein Überspannungsschutz-Ableiter Typ 2 mit einem Schutzpegel< 1,5 kV angeordnet

Entsprechend der Risiko-/ Sicherheitsbewertung zum Schutz gegen die Auswirkungen von Fehlerlichtbögen gemäß DIN VDE 0100-420:2019-10 Abschnitt 421.7 werden für das Objekt keine Brandschutzschalter vorgesehen.

*Hinweis: Mess- und Zähleinrichtungen*
Die Elektroversorgung des Objektes erfolgt aus dem Stromversorgungsnetz des Energieversorgers. Der Hausanschluss ist im Erdgeschoss installiert. Es ist ein Hausanschluss 160 A vorhanden.

Es werden Installationsplätze für folgende Zähler vorgesehen:

1 x Wandlerzählung bis 160 A für allgemeinen Energieversorgung (inkl. ÜSS)
1 x Direktzählung bis 63 A für PV-Anlage

Die Leistungsgrenze bilden die Anschlussklemmen des Abganges der Hausanschlusssicherung.
Aufbau und Zubehör entsprechend nach den gültigen Vorschriften der VDE und TAB des Netzbetreibers.

*Hinweis: Gebäudehauptverteilung*
In der Hauptverteilung werden die entsprechenden Hauptsicherungen und Schutzeinrichtungen für die Abgänge zu den einzelnen Unterverteilungen, zu den Schaltschränken der Haustechnik sowie für die Anlagenanschlüsse untergebracht.

Es wird eine Gebäudehauptverteilung für folgenden Abgängen vorgesehen.

- Beleuchtung
- Allgemeine Versorgung
- Datentechnik
- HLS-Verteiler, Heizung
- UV-Photovoltaik

*Hinweis: PV-Anlage*
Die Photovoltaikanlage mit ca. 23 kWp wird mit dem Ziel errichtet, den erzeugten Strom selbst zu verbrauchen und damit den Strombezug des Objektes zu reduzieren.

Die Anlage wird auf dem Flachdach der Feuerwehr errichtet. Die Dachhöhe beträgt ca. 7m.
Die Module werden in Ost-West-Ausrichtung Ausgerichtet.
Die Aufständerung erfolgt über die kurze Modulseite auf einen Winkel von 13°
Windlastzone: 2, Binnenland

*Hinweis: Allgemeinbeleuchtung*
Die Ausführung der Allgemeinbeleuchtung erfolgt entsprechend Arbeitsstättenrichtlinie ASR 4.3 in Verbindung mit der DIN EN 12464-1 "Beleuchtung von Arbeitsstätten" und den AMEV- Empfehlungen. Die Leuchtenauswahl erfolgt auf Grundlage der funktionalen Erfordernisse, unter Berücksichtigung der geforderten qualitativen Beleuchtungsmerkmale. Zur Senkung der Verbrauchskosten und zur Energieeinsparung werden nur energieeffizienten Leuchten mit LED-Leuchtmitteln, ausgerüstet.

Lichtfarbe:
Die Festlegung der Lichtfarbe erfolgt nach Wahl des Bauherrn, wenn nicht anders festgelegt dann in neutralweiß (ca. 4.000K).

Beleuchtungsstärken:
Für die Auslegung der Beleuchtung werden folgende Mindestwerte zugrunde gelegt:

Schulungsraum  500 lx
Umkleideräume  300 lx
Flure / Treppen  150 lx
Lager und Nebenräume  200 lx
Technikräume  200 lx
Fahrzeughalle  300 lx

Es werden nur Leuchten gleichen Fabrikates für eine Typenreihe eingesetzt. Alle zum Bau der Leuchten verwendeten Einbauteile, entsprechen denen für sie zutreffende VDE-Vorschriften und sind Originalteile des angebotenen Leuchtenfabrikates. Alle Leuchten sind mit systembedingtem Zubehör und Leuchtmitteln komplett zu liefern, zu montieren und betriebsfertig anzuschließen.

Musterleuchten:
Der Bieter stellt auf Anforderung leihweise (ohne Vergütung) Musterleuchten zur Verfügung. Der Auftraggeber kann die Musterleuchte im Auftragsfalle zu Kontroll- und Vergleichszwecken bis zur Abwicklung des Auftrages zurückbehalten.

Alle Leuchten müssen gemäß Gesetz über technische Arbeitsmittel den allgemeinen Regeln der Technik (u.a. VDE-Vorschriften) entsprechen. Zum Nachweis der Sicherheit müssen die Leuchten das VDE-Zeichen tragen.

Die geforderten Mengen im Leistungsverzeichnis wurden nach einem vorläufigen Beleuchtungsplan ermittelt.
Die endgültige Festlegung der Anzahl erfolgt erst später, unter Umständen nach Probebeleuchtungen. Für Probebeleuchtungen erforderliche Leuchten sind ohne besondere Vergütung vorzuhalten und an den möglichen Einsatzorten vorab zu Probezwecken zu installieren.

Der AN hat eine raumweise Leuchtenbestelliste im Rahmen der Werk- und Montageplanung anzufertigen und dem AG zur Freigabe zu übergeben. Die Leuchtenbestellung darf erst nach Freigabe der Leuchtenbestelliste erfolgen!

In die Einheitspreise sind folgende Punkte einzukalkulieren:

- Das Einmessen und Anlegen aller Leuchtenausschnitten durch den Auftragnehmer.
- In die Planunterlagen für den Deckenbauer sind durch den Auftragnehmer verbindliche
  Leuchtenabmessungen und Gewichtsangaben einzutragen.
- Notwendige Deckenverstärkungen sind dem Deckenbauer anzugeben

*Hinweis: Installationsgeräte*
Zum Einsatz kommen sowohl Aufputz- als auch Unterputzinstallationsgeräte. Taster, Schalter, Steckdosen, Anschlussdosen und Datendosen werden vorwiegend als Unterputzinstallation im Beton / Mauerwerk oder in Geräteeinbaukanälen ausgeführt. Der erforderliche Schutzgrad wird durch die Einsatzbereiche festgelegt.

Ausnahmen sind bei Sondergeräten bis 250V WS und bei Geräten für 400V DS möglich.

Es ist ein einheitliches System eines Herstellers für bruchsichere Aufputz- und Unterputzinstallation einzusetzen. Die Befestigung der Installationsgeräte hat ausschließlich mit Schrauben zu erfolgen. Die Unterputz-Installationsgeräten sind komplett mit Abdeckung, Rahmenanteil und Abdeckung anzubieten.

Für alle Installationsgeräte (Anschlussdosen, Taster, Schalter) sind Sichtfenster und Befestigungsträger für Beschriftung im Rahmen (senkrechte und waagerechte Montage) vorzusehen. Die Oberflächen sind glänzend in RAL 9010. Grundsätzlich erfolgt die Installation Unterputz.

Das Schalterprogramm ist zu bemustern.

Schwachstromgeräte erhalten systemgleiche Abdeckungen, passend zum Schalterprogramm - soweit technisch verfügbar.

Feuchträume und Außenbereiche erhalten Feuchtraum geeignete Installationsgeräte. Installationsgeräte werden im erforderlichen Umfang dauerhaft maschinenbeschriftet.

UP-Schalterdosen sind mit Signaldeckel vor dem Einputzen zu versehen.

Installationshöhe über fertigem Fußboden, soweit in den Plänen keine anderen Maße angegeben sind:

Schalter:  1,05 m
Taster:  1,05 m
Steckdosen:  0,30 m
Reinigungs- und Arbeitsplatzsteckdosen:  1,05 m
Herdanschlussdosen:  0,30 m
Oberkante Verteilung:  1,80 m
Abzweigdosen, von UK-Decke:  0,30 m

Raum- / Nutzungsbezogen werden folgende Installationsarten angewendet.

Aufenthaltsräume:  Unterputz, z.T. in Geräteeinbaukanal
Flure:  Aufputz
WCs, Waschräume:  Unterputz
Nebenräume, Putzmittel:  Aufputz
Technikräume, Lager:  Aufputz
Fahrzeughalle :  Aufputz

Außenanlagen u.a. Außenbeleuchtung Innenhof: im Erdreich im Kabelzugrohr

*Hinweis: Sicherheitsbeleuchtung*
Das Gebäude ist mit einer Sicherheitsbeleuchtung mit Einzelbatterieleuchten nach DIN VDE 0100-718, DIN EN 50172 und V DIN V VDE 0108-100, EN1838 und LBO auszurüsten.

Die Leitungsverlegung erfolgt gemäß gültiger Landesbauordnung, MLAR und DIN VDE 0100 Teil 560.

Die Sicherheitsbeleuchtung ist für die Dauer von mindestens 3h auszulegen.

Schaltung:
- Sicherheitsleuchten (innen) in Bereitschaftsschaltung
- Sicherheitsleuchten (außen) als geschaltetes Dauerlicht
- Rettungszeichenleuchten als Dauerlicht

Folgende Bereiche werden mit einer Sicherheitsbeleuchtung ausgestattet:
- Flure
- Ausgänge

Die Sicherheitsbeleuchtungsanlage soll über ein automatisches Prüf- und Steuerungssystem zur Einzelleuchtenüberwachung verfügen.

Die Übermittlung sämtlicher Daten und Befehle, von den Leuchten zum Prüf- und Steuerungssystem erfolgt über eine nicht geschirmte 2-adrige Busleitung (z.B. J-Y(ST)Y 2 x 2 x 0,8), verlegbar in freier Topologie, ohne Busabschlusswiderstände.

Die Montage des Prüf- und Steuerungssystems der Sicherheitsbeleuchtungsanlage erfolgt in der GHV im Kellergeschoss.

Zur Anzeige der wichtigsten Anlagefunktionen erfolgt die Montage eines Fernanzeige. Über einen Schlüsselschalter an der Fernanzeige ist die Blockierung des Notlichtbetriebes während Betriebsruhezeiten möglich.

In unmittelbarer Nähe der Sicherheits- und Rettungszeichenleuchten ist eine Verteiler- und Stromkreisbezeichnung anzubringen.

*Hinweis: Innerer Potentialausgleich*
Die DIN VDE 0100 Teil 410 fordert in jedem Gebäude einen Hauptpotentialausgleich. An dieser zentralen Stelle müssen die folgenden leitfähigen Teile, sofern vorhanden, miteinander verbunden werden:

- Haupterdungsleitung
- Hauptwasserrohre
- Kabeltrassensysteme
- Hauptgasrohre
- andere metallene Rohrsysteme, z.B. Steigeleitung zentraler Heizung und Klimaanlagen, Metallteile der
  Gebäudekonstruktion

In den ggf. erforderlichen örtlichen zusätzlichen Potentialausgleich sollen alle gleichzeitig berührbaren Körper ortsfester Betriebsmittel, und alle fremden, leitfähigen Teile (Kabeltragsysteme, Wasserleitungen, metallene Träger, Heizung) einbezogen werden.

*Hinweis: Kabel und Leitungen*
Die komplette Installation im Gebäude wird unter Einsatz von Kabeln und Leitungen ausgeführt, die den derzeit gültigen DIN VDE-Bestimmungen, der Leitungsanlagen-Richtlinie und Normenbezeichnungen entsprechen. Die Dimensionierung der Starkstromkabel und Starkstromleitungen erfolgt entsprechend der installierten Leistung unter Berücksichtigung der Gleichzeitigkeitsfaktoren, des Spannungsfalls und der Häufung auf / in den Kabelträgersystemen.
Die geplanten Kabelquerschnitte sind unter Berücksichtigung der baulichen Gegebenheiten durch den AN zu bewerten und zu optimieren.

Kabelverlegung - Allgemein
Der überwiegende Anteil der Verkabelung wird nach Möglichkeit revisionierbar innerhalb der Zwischendecke verlegt. Für die Verlegung der Kabel und Leitungen sind folgende Verlegearten zu berücksichtigen.

-25 % Unter Putz mit Diamantschlitzfräse sowohl in Mauerwerk, Beton als auch auf Rohboden, und Befestigungsmaterial (keine Hakennägel).

- 25 % In Rohr oder in Kanal einziehen oder auf  Kabelbahn verlegen, oder mit Bügelschellen an
  Steigetrasse befestigen.

- 50 % Auf Putz oder in Sammelhalterungen in abgehängten Decken, Trockenbauwänden oder hinter
  Deckenverkleidungen, Lattungen verlegen, komplt. mit  Sammelhaltern und Befestigungsmaterial liefern
  und verlegen

Der Regelbefestigungsabstand für Sammelhalter beträgt 0,5 m

Alle Kabel und Leitungen dürfen nur senkrecht und waagerecht verlegt werden. Die Installationsbereiche nach DIN 18382 sind einzuhalten. Alle Kabel und Leitungen sind nach DIN VDE 0298, Teil 1-4 zu bemessen.

Bei der Verlegung auf Steigetrassen, Kabelpritschen und -rinnen sowie in Installationskanälen wird eine saubere Verlegung gefordert. Die Kabel und Leitungen sind ohne Verdrehung und Verdrillungen einzulegen und auszurichten.

Bei einer senkrechten Kabelverlegung ist die in der DIN 4102 Teil 12 geforderte Zugentlastung bei durchgehender senkrechter Verlegung im Abstand von max. 3,5 m zu berücksichtigen.

Bei der Verlegung im Zwischendeckenbereich dürfen Kabel und Leitungen, welche im Zwischendeckenbereich von Installations-Haupttrassen abzweigen und als Einzelkabel zu Unterverteilungen verlaufen, nicht lose im Zwischenbereich installiert werden, sondern sind mittels Leitungsträgern an der Rohdecke zu befestigen.

Die Leitungen sind an den Anschlussstellen von Verteilern, Abzweigdosen, Rangierverteilern und Geräten dauerhaft anzuschließen. Flexible Leitungen sind an den Anschlussenden mit Aderendhülsen zu versehen.

In die Einheitspreise ist die Verlegung in Teillängen, die Befestigungsmaterialien für Tragsysteme und das beiderseitige Absetzen und Anklemmen mit einzukalkulieren.

Bei Wandflächen mit Fliesenbelag erfolgt die Installation unter Putz in Feuchtraum- oder Trockenausführung je nach Nutzung. Das Setzen der Dosen erfolgt in Abstimmung mit dem Fliesenbelag auf Mitte Fliese oder im Fugenkreuz, soweit möglich.

Haupt- und Steigeleitungen
Alle Hauptzuleitungen werden als Mehrleiter-Kunststoffkabel NYY und NYCWY sowie Mantelleitungen NYM-J ausgeführt. Zu den Hauptleitungen zählen Einspeisungen für Etagenverteiler, zentrale Schaltschränke des Gewerkes HLS, Außenbeleuchtung und die Aufzugsanlage.
Für die Einspeisung der jeweiligen Unterverteilungen sind entsprechend dimensionierte Kunststoffkabel geplant.

- NYM-J  5 x 10/16 mm² (Unterverteiler Medienschine, UV-Hort, UV Zwischenbau)

Stromkreis· und Installationsleitungen
Alle Endstromkreise werden für eine Betriebsspannung von 230/400 V ausgelegt. Die Dimensionierung der Kabel und die notwendigen Absicherungen werden nach VDE 0100 Teil 430 und VDE 0298 Teil 2 ausgelegt. Im Innenbereich des Gebäudes werden alle Beleuchtungs- und Steckdoseninstallationen mit Mantelleitung NYM-J entsprechend der DIN VDE 250 Teil 204 ausgeführt. Die Bemessung der Kabel und Leitungen hat im Rahmen einer Werksplanung des AN gemäß DIN VDE 0298, Teil 1-4 und unter Berücksichtigung der tatsächlichen örtlichen Begebenheiten (Kabelwege / Kabellängen) zu erfolgen.

Bei Anschlüssen von ortsveränderlichen Betriebsmitteln und ab gependelten Leuchten werden flexible Leitungen eingesetzt. Bei Leitungsführung vom Baldachin zur Leuchte sind vorwiegend flexible Leitungen mit trasparenter Isolierung zu verwenden.

Für die Endstromkreise sind folgende dimensionierte Kunststoffkabel geplant.

- NYM-J  3 x 1,5 mm² (Beleuchtung)
- NYM-J  3 x 2,5 mm² (Steckdosen)
- NYM-J  5 x 4 mm² (Std. 400V, DLE, HLS)
- NYM-J  5 x 6 mm² (Std. 400V, DLE, HLS)

*Hinweis: Verlegesysteme*
Allgemeine Verlegung:

Zu den Verlegesystemen gehören die erforderlichen Laschen, Schellen, Lochbänder, Befestigungswinkel, Klemmwinkel, Schrauben mit Zubehör, Distanzstücke, Trägerklauen, Ankerbolzen, Längsverbinder, Schutzkappen und sonstige Kleinteile.

Die Trassenführung ist mit den anderen Gewerken vorort abzugleichen, so dass eine übersichtliche Leitungsführung gewährleistet wird.

Verlegung MLAR:

Kabeltragsysteme mit Funktionserhalt sind nach DIN 4102 Teil 12 als Normtragekonstruktion mit der Funktionserhaltklassen E30 auszuführen. Die Einheitspreise der angebotenen Systeme enthalten die komplette Lieferung und betriebsfertige Montage inkl. systemgebundenem Zubehör.

Die max. Stütz- und Befestigungsabständen sind gemäß der Zulassung einzuhalten. Es sind ausreichend Befestigungspunkte anhand der Zulassung unter Berücksichtigung der max. Stützabstände einzukalkulieren. Bei Deckenabhängungen ist die Auswahl der Montagebauteile entsprechend der Länge der Abhängungen zu berücksichtigen.

Es sind ausschließlich brandschutztechnisch geprüfte und zugelassene Befestigungssysteme zu verwenden.
Die Kabeltragsystem mit Funktionserhalt ist nach Fertigstellung normgerecht zu kennzeichnen. Dem System entsprechende Prüfzeugnisse, allgemeine bauaufsichtliche Prüfzeugnisse und gutachtliche Stellungnahmen sind dem Auftraggeber vorzulegen.

*Hinweis: Anschlussarbeiten*
Die Zuleitungen zur Spannungsversorgung von beigestellten Anlagen, Geräten und Maschinen (Türzentralen, Küchengeräte, Aufzugs- oder HLSK-Schaltschrank, elektrische Durchlauferhitzer und Warmwasserbereiter, Verteiler der Fußbodenheizung, usw.) sind bis zur Montageposition in Abstimmungen mit dem Errichter der Anlagenteile zu verlegen. Leistungsgrenze sind die Netzanschlussklemmen, der Anschluss der Anlagen, die Verkabelung der Gerätesteuerung oder -regelung sind nicht Bestandteil der Elektromontageleistungen.

Schnittstelle HLS:
Leistungsgrenze ist die Einspeisung der 230V / 400V Anschlüsse inkl. der entsprechenden Absicherungen in den Unterverteilungen, sowie die Herstellung des notwendigen Potentialausgleiches.  Die  komplette Verkabelung der Gerätesteuerung bzw. -regelung (MSR) sowie die Beistellung  von Endgeräten (z.B. Raumrtemperaturfühler) sind nicht Bestandteil der Elektromontageleistungen.

Schnittstelle Küchenausstattung:
Installation in der Küche entsprechend dem Küchenplan bzw. nach Abstimmung mit dem Einrichter.

*Hinweis: Installationsarbeiten*
Schlitze und Durchbrüche
Die Statik einer Wand oder Decke darf durch Schlitze, Aussparungen, Durchbrüche oder Bohrungen nicht beeinträchtigt werden. Aussparungen und Wandschlitze sind zu fräsen. Der Brand-, Wärme- und Schallschutz einer Wand oder Decke darf nicht gemindert werden. Kosten die durch unsachgemäß erstellte Schlitze, Aussparungen, Durchbrüche oder Bohrungen entstehen, gehen zu Lasten des Auftragnehmers

Die Ausführung der Installationsarbeiten sind erschütterungsarm nach DIN 4150 und lärmarm (Lärmpegel max. 80 dB(A)) auszuführen. Der Kalkulations ist eine Arbeitshöhe bis 4m (Absturzsicherung gemäß UVV ist durch den AN zu organisieren) zu berücksichtigen.

Beim Schließen von Wanddurchbrüchen und Mauerschlitzen ist die Oberflächenstruktur an die angrenzende Wandflächen anzupassen. Erstellte Durchbrüche zur Leitungsinstallation werden brandschutztechnisch gleichwertig verschlossen. Bei Querung von Brandwänden und Geschossdecken werden, nach bautechnischer Vorgabe, Brandschotte eingebaut.

Bei Bohrarbeiten ist das anfallende Wasser aufzufangen oder mit geeigneten leistungsstarken Pump- bzw. Sauganlagen an Ort und Stelle abzusaugen. Das Eindringen von Wasser in die Konstruktion oder den vorhandenen Fußbodenaufbau ist strickt zu vermeiden. Nach Ausführung der Leistungen sind angrenzende Bauteile von Verschmutzungen aus den Bohr- und Sägeprozessen zu reinigen.

Brandschotts (MLAR)
Material mit Feuerwiderstandsklasse S/R90 nach DIN 4102 Teil 9 EI90 nach EN 1366-3  mit bauaufsichlicher Zulassung einschließlich Zertifikat zur Durchführung von Kabeln aller Art (Ausnahme Hohlleiterkabel), Kabeltragsysteme aus Stahl-, Aluminium- oder Kunststoffprofilen, Rohre aus Stahl oder Kupfer sowie diversen Kunststoffen.Das angebotene System muss vom einem zertifizierten europäischen Prüfinstitut für Bautechnik bauaufsichtlich zugelassen sein.

Der Hersteller der Kabelschottung muss dem Bauherrn eine Werksbescheinigung nach DIN 50 049 ausstellen, mit der er bestätigt, dass die von ihm ausgeführte Kabelschottung den Bestimmungen des Zulassungsbescheides entspricht.

Eine Leitungsverlegung in den Flucht- und Rettungswegen wird auf ein Mindestmaß (nur für den Rettungsweg notwendige Leitungen) reduziert. Eine Querung der Rettungswege ist aber an einigen Stellen nicht zu vermeiden. Bei Querung der Flucht- und Rettungswegen erfolgt die Verlegung im Leerrohr auf dem Rohfußboden oder im Brandschutzkanal (I90 im Deckenbereich.) bzw. werden die Leitungstrassen mit entsprechend qualifiziertem Trockenbau durch das Gewerk Trockenbau verkleidet.

*Hinweis: Messung und Prüfung*
Vom AN werden im Rahmen der Dokumentation folgende Messungenund Prüfungen gefordert:

Sichtprüfung und Erprobung der betriebsbereiten Anlage sowie Messung des Isolationswiderstandes entsprechend VDE 0100 Teil 600 bei zu- und abgehenden Leitungen und allen Stromkreisen.

Die Messungen erfolgen:
L 1 gegen L 2, L 3, N, PE
L 2 gegen L 3, N, PE L 3 gegen N, PE N gegen PE

Nachweis der Wirksamkeit der angewendeten Schutzmaßnahme nach VDE 0100 Teil 600 bestehend aus Messung der Berührungsspannung bei FI-Schutzschaltung, Messung der Kurzschlußströme bei Nullung, Messung der Schutzleiterverbindungen und der Erdung bei Anwendung des Schutzleitersystemes.Die Meßergebnisse sind in einem Protokoll 3-fach zu erfassen. Die Protokolle sind mit der Abschlußrechnung zu übergeben.

*Hinweis: Netzwerktechnik*
WAN-Anschluss
Das Objekt bestitz folgende Anschlüsse

- 1x LWL-Anschluss Telekom

Strukturierte Verkabelung (LAN)
Für die Kommunikationsanlagen, sowie zur Bereitstellung von Internetzugängen über RJ45-Anschlüsse, wird im gesamten Gebäudekomplex eine strukturierte Verkabelung (dienstneutrale Ausführung) installiert. In den Flurbereichen und bei den Arbeitsplätzen werden die Datendosen zum Anschluss von DECT-Basisstationen und WLAN-Accespoints genutzt. Die POE-Versorgung dieser Geräte ist bei der Datenverkabelung zu beachten.

Datenverteiler
- Zentraler Serverschrank (800mm x 800mm, 24 HE) im EG, HAR/ELT

Verkabelung
- Ausgehend vom Serverschrank wird ein Netz (Baumstruktur) aus DV-Kabel  (Cat. 7, duplex) bis an alle Netzwerkdosen (2xRJ-45) hergestellt.
- Alle Leitungen werden auf Patchfelder aufgelegt, welche in dem Datenverteilerschränken untergebracht
  sind.

Das System muss die nachfolgend genannten Bewertungsstandards erfüllen und einhalten:

Anschlussdose und Patchverteiler müssen bei den im Prüfbericht genannten Prüfparametern die Grenzwerte der benannten Vorgabedokumente nach Klasse EA bei 90 m bis 500MHz einhalten.

Als Datenkabel wird ein halogenfreies voll geschirmtes PIMF-Datenkabel mit einer Impedanz von 100 Ohm eingesetzt. Es muss mindestens die Spezifikationen der Kat. 7 bis mindestens 1000 MHz aufweisen.

Das Stecksystem bei Anschlussdosen und Patchverteilern muss modular aufgebaut sein und durch Austausch von Einsatzelementen (Modulen) nachträglich auf andere Stecksystemtechniken umtauschbar sein, ohne das angeschlossene Installationskabel neu aufzulegen.

Klasse E / Kat. 6 Permanent-Link-Einhaltung

Alle einzusetzenden Komponenten müssen der Kategorie 6 gem. TIA/EIA-568-A.2-10 (Draft) entsprechen.

Für die Durchführung der Messungen sind die aktuellen Normen und Standards, sowie die Messvorschriften des jeweiligen Herstellers der verwendeten Messgeräte einzuhalten.Alle Messungen sind zu protokollieren und müssen dem Auftraggeber auf einem geeigneten Datenträger gespeichert übergeben werden.

Das Schalterprogramm für alle Anschlussdosen ist dem Installationsprogramm anzupassen.

*Hinweis: Stundenlohnarbeiten*
Stundenlohnarbeiten sind Leistungen die ausschließlich für unvorhersehbare, jedoch im Rahmen der Ausführung zwingend erforderliche Tätigkeiten des Auftragnehmers geringeren Umfangs, die überwiegend Lohnkosten verursachen (VOB/A § 5 Nr. 2) und die nicht nach VOB/B § 2 Nr. 6 kalkulierbar sind.

Liegen diese Voraussetzungen vor, sind sowohl der Umfang der im Stundenlohn auszuführenden Arbeiten als auch die dafür vorgesehenen Leistungen (Arbeitskräfte, Geräte, Material) sowohl inhaltlich als auch vom Umfang zu beschreiben und dem Auftraggeber anzukündigen und mit Ihm vor der Ausführung der Leistung abzustimmen und zu vereinbaren.

Die Vergütung bestimmt sich nach den Grundlagen der Preisermittlung für die vertragliche Leistung.
Stundenlohnarbeiten dürfen nur auf Anforderung der Bauleitung ausgeführt werden. Die Arbeits berichte sind - wenn keine andere Vereinbarung getroffen wurde - täglich der Bauleitung zur Unterschrift vorzulegen.

Die Stundenlohnarbeiten werden nach § 2 Nr. 10 VOB/B nur vergütet, wenn sie als solche vor ihrem Beginn ausdrücklich vereinbart worden sind.

*Hinweis: Baustromverteiler*
Die Baustromverteiler sind vom Auftragnehmer entsprechend der BGI 608 fortlaufend auf ihren ordnungsgemäßen Zustand zu überprüfen.

Prüffristen:
- monatliche messtechnische Prüfung des  FI-Schutzschalters an jeder Steckvorrichtung des Verteilers
- vierteljährliche äußere und innere Sichtprüfung
- vierteljährliche Funktionsprüfung der Schaltgeräte
- vierteljährliche Isolationsprüfung

Über die vorgeschriebenen Messungen ist ein Messprotokoll zu erstellen. (Prüfbuch)
Die, für die Überprüfungen zusätzlichen Aufwendungen werden nicht separat vergütet und sind in die
Einheitspreise einzukalkulieren.

Die Montagehöhe kann bis zu 3,0 m betragen. Evtl. benötigte Steigehilfen sind in die Einheitspreise einzukalkulieren.

Der AN hat für den Baustrom-Anschlussschrank einen entsprechenden Antrag für einen zeitlich befristeten
Elektro-Netzanschluss / Baustromanschluss beim zuständigen EVU (AVACON) zu beantragen.
Zusätzliche Aufwendungen zur Koordinierung des Netzanschlusses sind in die Einheitspreise einzukalkulieren.

### Titel 02 Baustrom

*Hinweis: Baustromschränke*

**02.10 Baustrom-Endverteiler, 44kVA, 63A**
Baustromendverteiler nach DIN EN 61439-4 (VDE 0660-600)
als besonderer Speisepunkt gemäß DIN VDE 0100 Teil 704
zum Anschluss von Wechsel- und Drehstromverbrauchern
auf Baustellen, Endverteilerschrank im Außenbereich.

Zur Miete für ca. 12 Monate

Gehäuse aus verzinktem Stahl mit Untergestell,
beschichtet, Farbton RAL 2000, Schutzart IP 44 nach DIN EN 60529 (VDE 0470-1), mit schwenkbaren Kranösen und
ergonomischen Griffen, Untergestell mit
Kunststoffhülsen für Erdnägel zur Bodenbefestigung, mit
Einfachtür und Fallriegel für Vorhängeschloss,
Berührungsschutzabdeckungen nach DIN EN 50274 (VDE
0660-514)

Bemessungsbetriebsspannung 230/400 V AC,
Bemessungsbetriebsstrom 63 A,
Anschlussleistung 44 kVA

Anschluss:
1 x NH00-Sicherungslasttrennschalter 63A mit Bügelklemmen 10-35 qmm

Bestückung / Absicherung:
1 x Fehlerstromschutzschalter (63A/0,03, Typ B)
1 x CEE-Steckvorrichtungen,63A (3-pol.)
1 x CEE-Steckvorrichtungen,32A (2 x LSS 25A/K, 3-pol.)
2 x CEE-Steckvorrichtungen,16A (2 x LSS 16A/K, 3-pol.)

1 x Fehlerstromschutzschalter (40A/0,03, Typ B)
6 x Schutzkontaktsteckdosen (6 x LSS 16A/C, 1-pol.)
1 x Direktabgang für Baustellenbeleuchtung (LSS 10A/B, 1-pol.)

inkl. monatlich vorgeschriebener Messung und Anfertigung eines Messprotokolls über die gesamte Bauzeit gemäß BGI/GUV-I5190 und BetrSichV nach DIN-VDE 0100-600.

Inkl. der ggf. notwendigen Potentialausgleichsmaßnahmen bei TT-Sytemen (Erdspieß). Potentialausgleich ist nach DIN VDE 0100 T410 und T500, DIN VDE 0710 T8 sowie nach DIN 18 015 T1 und nach VDEW-Richtlinie herzustellen.

komplett liefern, aufbauen, betriebsfertig an vorhandene Verteilung anschließen und in Betrieb nehmen, inkl. Rückbau nach Bauende, Reparatur und Wartung
Menge: 12,000 Mon

**02.20 Baustrom-Endverteiler, 44kVA, 32A**
Baustromendverteiler nach DIN EN 61439-4 (VDE 0660-600)
als besonderer Speisepunkt gemäß DIN VDE 0100 Teil 704
zum Anschluss von Wechsel- und Drehstromverbrauchern
auf Baustellen, Endverteilerschrank im Außenbereich.

Zur Miete für ca. 12 Monate

Gehäuse aus verzinktem Stahl mit Untergestell,
beschichtet, Farbton RAL 2000, Schutzart IP 44 nach DIN EN 60529 (VDE 0470-1), mit schwenkbaren Kranösen und
ergonomischen Griffen, Untergestell mit
Kunststoffhülsen für Erdnägel zur Bodenbefestigung, mit
Einfachtür und Fallriegel für Vorhängeschloss,
Berührungsschutzabdeckungen nach DIN EN 50274 (VDE
0660-514)

Bemessungsbetriebsspannung 230/400 V AC,
Bemessungsbetriebsstrom 63 A,
Anschlussleistung 44 kVA

Anschluss:
1 x NH00-Sicherungslasttrennschalter 63A mit Bügelklemmen 10-35 qmm

Bestückung / Absicherung:
1 x Fehlerstromschutzschalter (63A/0,03, Typ B)
1 x CEE-Steckvorrichtungen,63A (3-pol.)
1 x CEE-Steckvorrichtungen,32A (2 x LSS 25A/K, 3-pol.)
2 x CEE-Steckvorrichtungen,16A (2 x LSS 16A/K, 3-pol.)

1 x Fehlerstromschutzschalter (40A/0,03, Typ B)
6 x Schutzkontaktsteckdosen (6 x LSS 16A/C, 1-pol.)
1 x Direktabgang für Baustellenbeleuchtung (LSS 10A/B, 1-pol.)

inkl. monatlich vorgeschriebener Messung und Anfertigung eines Messprotokolls über die gesamte Bauzeit gemäß BGI/GUV-I5190 und BetrSichV nach DIN-VDE 0100-600.

Inkl. der ggf. notwendigen Potentialausgleichsmaßnahmen bei TT-Sytemen (Erdspieß). Potentialausgleich ist nach DIN VDE 0100 T410 und T500, DIN VDE 0710 T8 sowie nach DIN 18 015 T1 und nach VDEW-Richtlinie herzustellen.

komplett liefern, aufbauen, betriebsfertig an vorhandene Verteilung anschließen und in Betrieb nehmen, inkl. Rückbau nach Bauende, Reparatur und Wartung
Menge: 12,000 Mon

**02.30 Baustrom-Verteiler umsetzen**
Baustrom- bzw. Steckdosen-Verteiler  wie folgt
umsetzen:

- Klemmkasten freischalten und abklemmen,
- Verteiler umsetzen;
- Verteiler montieren
- Kabel an anderen Klemmkasten anschließen,
- wieder in Betrieb nehmen (inkl Beleuchtung)

inkl. der erforderlichen vorgeschriebenen Messung und
Anfertigung eines Meßprotokolls

komplett und fachgerecht umsetzen
Menge: 5,000 St

*Hinweis: Installationsgeräte*

**02.40 Hauptschalter, EIN-AUS**
Hauptschalter als EIN-AUS-Schalter in Aufputzausführung für die zentrale Schaltung der Baustellenbeleuchtung, Bemessungsdauerstrom 25A, 3-polig, Schutzart IP 54, Drehantrieb, roter Knebelgriff, komplett liefern, inkl. betriebsfertiger Montage und Rückbau nach Abschluss der Baumaßnahme

Die Montage erfolgt bauwerksschonend und in Abstimmung mit der örtlichen BÜ.
Menge: 1,000 St

**02.50 Kabelabzweigkasten a.P., 1,5 - 6**
Kabelabzweigkasten a.P.,Schutzart IP 54, aus Thermoplast, mit selbstdichtenden Einführungen Querschnitt: 5x1,5 bis 5x6 mm2 zur provisorischen Einspeisung, inkl. Klemmstein und Befestigungsmaterial, komplett liefern, inkl. betriebsfertiger Montage und Rückbau nach Abschluss der Baumaßnahme

Die Montage erfolgt bauwerksschonend und in Abstimmung mit der örtlichen BÜ.
Menge: 1,000 St

**02.60 Kabelabzweigkasten a.P., 10-35**
Kabelabzweigkasten a.P.,Schutzart IP 54, aus Thermoplast, mit selbstdichtenden Einführungen Querschnitt: 5x10 bis 5x35 mm2 zur provisorischen Einspeisung, inkl. Klemmstein und Befestigungsmaterial, komplett liefern, inkl. betriebsfertiger Montage und Rückbau nach Abschluss der Baumaßnahme

Die Montage erfolgt bauwerksschonend und in Abstimmung mit der örtlichen BÜ.
Menge: 5,000 St

**02.70 Baustellenleuchte, 1x58 W**
Anbauleuchten als Wannenleuchte für die Baustellenbeleuchtung, IP 65, mit hoher mechanischer Festigkeit, Bestückung 1x58W, mit integrierter Durchgangsverdrahtung, komplett liefern, inkl. betriebsfertiger Montage und Rückbau nach Abschluss der Baumaßnahme

Montage erfolgt bauwerksschonend und in Abstimmung mit der örtlichen BÜ.
Menge: 15,000 St

**02.80 Baustellenleuchte umsetzen**
Baustellenleuchte wie folgt umsetzen:

- Baustellenleuchte freischalten, abklemmen,
  demontieren und umsetzen;
- Kabel für die Zuleitung zurückbauen
- Kabel bis zum neuen Einbauort (nach Vorgabe AG)
  verlegen (inkl. Befestigungsmaterial) und
  anschließen,
- wieder in Betrieb nehmen

komplett und fachgerecht umsetzen
Menge: 5,000 St

*Hinweis: Kabel und Leitungen*

**02.90 Installationsleitung, 3 x 1,5**
Installationsleitung nach DIN VDE 0250-204 (VDE
0250-204), inkl. Befestigungsmaterial.

Nennspannung : 500 Volt
Querschnitt  : NYM-J 3 x 1,5

inkl. Befestigungsmaterial

In Teillängen komplett liefern und verlegen und
betriebsfertig anschließen inkl. Rückbau nach Bauende.
Menge: 150,000 m

**02.100 Gummischlauchleitung, 3 x 2,5 mm2**
Gummischlauchleitung nach DIN EN 50525-2-21 (VDE 0285-525-2-21) für mittlere mechanische Beanspruchung

Nennspannung : 500 Volt
Querschnitt  :  H07RN-F 3 G 2,5

inkl. Befestigungsmaterial

In Teillängen komplett liefern und verlegen und
betriebsfertig anschließen inkl. Rückbau nach Bauende.
Menge: 25,000 m

**02.110 Gummischlauchleitung, 5 x 16 mm2**
Gummischlauchleitung nach DIN EN 50525-2-21 (VDE 0285-525-2-21) für mittlere mechanische Beanspruchung

Nennspannung : 500 Volt
Querschnitt  :  H07RN-F 5 G 16

inkl. Befestigungsmaterial

In Teillängen komplett liefern und verlegen und
betriebsfertig anschließen inkl. Rückbau nach Bauende.
Menge: 30,000 m

**02.120 Gummischlauchleitung, 5 x 35 mm2**
Gummischlauchleitung nach DIN EN 50525-2-21 (VDE 0285-525-2-21) für mittlere mechanische Beanspruchung

Nennspannung : 500 Volt
Querschnitt  :  H07RN-F 5 G 35

inkl. Befestigungsmaterial

In Teillängen komplett liefern und verlegen und
betriebsfertig anschließen inkl. Rückbau nach Bauende.
Menge: 10,000 m

*Hinweis: Anschlussarbeiten*

**02.130 Anschluß Elektrogeräte, bis 5 x 2,5**
Betriebsfertiger Anschluss für bauseits gelieferte und
montierte Elektrogeräte, einschließlich Klemmmaterial.

Querschnitt : bis 5 x 2,5

komplett und fachgerecht herstellen
Menge: 2,000 St

**02.140 Anschluß Elektrogeräte, bis 5 x 16**
Betriebsfertiger Anschluss für bauseits gelieferte und
montierte Elektrogeräte, einschließlich Klemmmaterial.

Querschnitt : bis 5 x 16

komplett und fachgerecht herstellen
Menge: 2,000 St

### Titel 03 GHV/Zählerschrank

**03.10 Sammelschienengehäuse 5polig,**
Sammelschienengehäuse 5polig, N-Leiter mit gleicher
Stromtragfähigkeit wie die Außenleiter.
Schutzart: IP65 nach DIN EN 60 529.
Abmessungen HxBxT 300 x 300 x 170 mm,
Bemessungsstrom der Sammelschiene 250 A, Deckelverschlüsse für Werkzeugbetätigung,
Schutzklasse: II,
 inkl. 3 Anschlussklemmen bis 4x120/70,

Liefern und betriebsfertig montieren, inkl. anschließen aller ankommenden und abgehenden Kabel.
Menge: 1,000 St

**03.20 Niederspannungs-Wandlerzählung, Komplettschrank, 160 A**
Mess- und Wandlerschrank für Niederspannungs-Wandlerzählung als Komplettschrank mit Zählertafel für eHZ und TSG-Platz nach TAB NS-Nord (aktuelle Version), Kleinwandleranlage nach DIN VDE 0603-2-2 bestehend aus Leistungsteil (Raum für netz- und anlagenseitige Trennvorrichtung, Wandlerraum) und Messteil (Zählerfeld, Wandlerzusatzraum, Raum für APZ)

Bemessungs-Betriebsstrom: 160 A

Gehäuse:
Montageart Aufputz, Unterputz, teilversenkt, für den Innenbereich, geltende Normen: DIN EN 61439-1; VDE 0660-600-1, pulverbeschichtet, in RAL 9016, einflüglige Tür, Zählerplatz verdrahtet, Netzsystem TN-S 5-polig,
Schutzart IP43, Schutzklasse schutzisoliert,
TxHxB ca. 215 mm x 1100 mm x 500 mm

Leistungsteil
Unterer Anschlussraum des Zählerplatzes mit Sammelschiene, inkl. Prüfklemme nach Vorgabe NB, Zwischenklemmbereich nach TAB A.5 im Zugang verdrahtet, Spannungspfad LS-Schalter B6/25 kA 3-polig Überspannungskategorie 3, Sammelschienensystem Cu-Schienen 2 x 12 x 5 mm 5-polig,

Trennstelle vor dem Wandler Sicherungsunterteil NH00, Wandlerbereich Montageplatte mit Stützisolatoren für Stromwandler mit Wandlerschienen 30 x 10 mm,, Einzelwandler für Cu-Schienen 30x10mm (Beistellung NB), Trennstelle nach dem Wandler Unterteil als Lasttrennschalter 160A mit Anschlussschrauben, Primärverdrahtung L1-L3 120 qmm, N+PE 120 qmm, Anschluss N+PE (M12), Abdeckungen aus Kunststoff, plombierbarer Schnellverschluss

Zählerbereich:
1 Platz für Wandlerzähler eHZ
1 Platz TSG (300mm)
1 APZ

angebotener Hersteller: '.................................................'
angebotenes Fabrikat: '.................................................'

(vom Bieter einzutragen)

Die komplette Lieferung und Montage des Zählerschrankes mit den notwendigen Stromschienen (inkl. Einbau der Installationseinbaugeräte, Reihenklemmen), die Verdrahtung auf Klemme, das Herstellen von Anschlüssen (Anschließen aller ankommenden und abgehenden Kabel), sowie sämtliche Kleinmaterialien (wie Erdungsset, Kabelabfang-/ Zugentlastungsschienen, Befestigungsmaterialien für Schrankmontage, 5 Anschlussklemmen bis 120 mm² ) sind in den Einzelpreis einzukalkulieren.

Liefern und betriebsfertig montieren, inkl. anschließen aller ankommenden und abgehenden Kabel.

Die Ausführung der Zähleranlage ist durch den AN beim zuständigen Energieversorger einzureichen und Freigeben zu lassen.

Hinweis:
Die Hauptleitung ist nach VDE-AR-N 4101:2015-09 von unten oder seitlich in den unteren Anschlussraum des Zählerschrankes einzuführen und dort anzuschließen.
Menge: 1,000 St

**03.30 Energie-Schaltgerätekombination, 4-feldrig, 12-reihig**
Energie-Schaltgerätekombination nach DIN EN 61439-2, Gehäuse aus stabil profilierten 1 mm Stahlblech, Oberfläche pulverbeschichtet, RAL-Farbton (grau/weiß), Schutzklasse I, mit Tür verschließbar (Einheitsschließsystem), Bemessungsstrom bis 250 A, vorbereitet zum Einbau von Verteilerfeldern, inklusive Schienensystem, Basisschutz gegen elektrischen Schlag, Fehlerschutz gegen elektrischen Schlag durch Abschaltung, Innenaufstellung, Verschmutzungsgrad 2 - mittel,  Schrankbauform,  Standmontage, Anlage ortsfest,

Bedienung durch elektrotechnisch unterwiesene Person, mit abnehmbarer Geräteabdeckung mit 46 mm Geräteschlitz,  Teilungseinheiten 576, Platzreserve: min. 30%, Zugänge von oben und unten, Abgänge nach oben und unten, Kabelabfangschienen im Schrank positionierbar, Beschriftung mit zugehörigem Beschriftungssystem, alle Zu- und Abgangsleitungen sind auf Reihenklemmen, N-Trennklemmen und PE-Klemmen zu führen. Für die Drahtführung sind Drahthalter einzusetzen.

max. zulässige Aufstellmaße H/B/T in mm: ca. 1950 / 1050 / 350 mm, (einschließlich Sockelrahmen H: 100 mm),

angebotener Hersteller: '.................................................'
angebotenes Fabrikat: '.................................................'

(vom Bieter einzutragen)

Die komplette Lieferung und Montage des Energieverteilers mit den notwendigen Stromschienen (inkl. Einbau der Installationseinbaugeräte, Reihenklemmen), die Verdrahtung auf Klemme, das Herstellen von Anschlüssen (Anschließen aller ankommenden und abgehenden Kabel), sowie sämtliche Kleinmaterialien (wie Reihen-/ Trennklemmen, Hutschienen, Phasenschienen, Erdungsset, Kabelabfang-/ Zugentlastungsschienen, Befestigungsmaterialien für Schrankmontage) sind in den Einzelpreis einzukalkulieren.

Bestückung mit nachstehender Stromkreisausrüstung.
Menge: 1,000 St

**03.40 Schaltschrank, 500 /550/205**
Schaltschrank nach DIN EN 61439-2, Gehäuse aus stabil profilierten 1 mm Stahlblech, Oberfläche pulverbeschichtet, RAL-Farbton (grau/weiß), Schutzklasse I, mit Tür verschließbar (Einheitsschließsystem), Bemessungsstrom bis 250 A, vorbereitet zum Einbau von Verteilerfeldern, inklusive Schienensystem, Basisschutz gegen elektrischen Schlag, Fehlerschutz gegen elektrischen Schlag durch Abschaltung, Innenaufstellung, Verschmutzungsgrad 2 - mittel,  Schrankbauform,  Standmontage, Anlage ortsfest,

Bedienung durch elektrotechnisch unterwiesene Person.  Zugänge von oben und unten, Abgänge nach oben und unten, Kabelabfangschienen im Schrank positionierbar, Beschriftung mit zugehörigem Beschriftungssystem, alle Zu- und Abgangsleitungen sind auf Reihenklemmen, N-Trennklemmen und PE-Klemmen zu führen. Für die Drahtführung sind Drahthalter einzusetzen.

Maße H/B/T in mm: ca. 500 /550/205 mm,

angebotener Hersteller: '.................................................'
angebotenes Fabrikat: '.................................................'

(vom Bieter einzutragen)

Die komplette Lieferung und Montage des Energieverteilers mit den notwendigen Stromschienen (inkl. Einbau der Installationseinbaugeräte, Reihenklemmen), die Verdrahtung auf Klemme, das Herstellen von Anschlüssen (Anschließen aller ankommenden und abgehenden Kabel), sowie sämtliche Kleinmaterialien (wie Reihen-/ Trennklemmen, Hutschienen, Phasenschienen, Erdungsset, Kabelabfang-/ Zugentlastungsschienen, Befestigungsmaterialien für Schrankmontage) sind in den Einzelpreis einzukalkulieren.

Bestückung mit nachstehender Stromkreisausrüstung.
Menge: 1,000 St

**03.50 Lasttrennschalter, 160A, 3-polig**
Lasttrennschalter nach DIN EN 60947-3 (VDE 0660-107), als als Reiheneinbaugerät, mit Schnellein- und Schnellausschaltung, 3-polig, Bemessungsbetriebsspannung 690 V AC, in Festeinbautechnik, mit Handantrieb / Drehantrieb, für die Montage auf Hutschiene nach DIN EN 60715 oder Montageplatte, abschließbar, fingersicher nach DIN EN 50274 (VDE 0660-514), Gebrauchskategorie AC-21, Bemessungsbetriebsstrom 160 A, inkl.  Abgangsbeschriftung im Schaltschrank

Gewährleistet das Ein- und Ausschalten unter Last und eine Sicherheitstrennfunktion in allen Niederspannungsstromkreisen.

Liefern und betriebsfertig montieren, inkl. Anschließen aller ankommenden und abgehenden Kabel.
Menge: 1,000 St

**03.60 Lastumschalter, 4polig, 200A, Hilfskontakt**
Umschalter nach EN60947-3 zum Umschalten unter Last von zwei Niederspannungsstromkreisen mit Sicherheitstrennung. Zum Aufbau auf DIN Schiene oder Montageplatte. Drei Schaltstellungen I - 0 - II, Polanzahl 4 P, Nennstrom 200 A, inkl. Türantrieb mit Drehantrieb für Lastumschalter 63-125A 3 Positionen, inkl. Achse 200mm für Geräte 80-250A, mit Wechsler Hilfskontakt

Umschaltung:
Netz - Aus - Notstrom

Zum Einbau in die Gebäudehauptverteilung
Bei geschlossener Schaltschranktür bedienbar.

Liefern und betriebsfertig montieren, inkl.Beschriftung sowie Anschließen aller ankommenden und abgehenden Kabel.
Menge: 1,000 St

**03.70 Überspannungsschutzgerät, Typ 1/2, 4-polig**
4-poliger, modularer Kombi-Ableiter für 230/400 V- TN(C)-S-Systeme, Ableiter Typ 1 + Typ 2 nach EN 61643-11, gekapselte, nicht ausblasende Bauform

Reiheneinbaugerät nach DIN 43880, als anschlussfertige Kompletteinheit bestehend aus Basisteil und gesteckten Schutzmodulen für Endgeräteschutz, einfacher und werkzeugloser Schutzmodul-Wechsel, Funktions-/Defektanzeige durch Markierung im Sichtfenster

Kennwerte:
höchste Dauerspannung ca 264 V (AC), Schutzpegel <= 1,5 kV, Blitzstoßstrom (10/350): 100 kA, Folgestromlöschfähigkeit: 50 kAeff,

Energetische Koordination nach DIN EN 62305-4 (VDE 0185-305-4) mit Typ 2- und Typ 3-Ableiter, Durchgangsklemmen für alle Leiteranschlüsse bis 125 A, inkl. Abgangsbeschriftung im Schaltschrank

Liefern und betriebsfertig montieren, inkl. Anschließen aller ankommenden und abgehenden Kabel.
Menge: 1,000 St

**03.80 NH-Sicherungslasttrennschalter Gr.00 125A**
NH-Sicherungslasttrennschalter in Trennerbauform
DIN EN IEC 60947-3 (VDE 0660-107), bedingter Bemessungskurzschlussstrom 100 kA, fingersicher DIN EN 50274 (VDE 0660-514), Bemessungsbetriebsspannung 400 V AC, Gebrauchskategorie AC-22, Baugröße 00, Einfachunterbrechung, 3-polig, zur Montage auf Tragschiene DIN EN 60715 (VDE 0660-520), mit Schraubanschluss, mit NH-Sicherungseinsatz, Bemessungsstrom 125 A, mit Sicherungsüberwachung.

Liefern und betriebsfertig montieren, inkl. Anschließen aller ankommenden und abgehenden Kabel.
Menge: 1,000 St

**03.90 NH-Sicherungslasttrennschalter Gr.00 50A**
NH-Sicherungslasttrennschalter in Trennerbauform
DIN EN IEC 60947-3 (VDE 0660-107),
bedingter Bemessungskurzschlussstrom 100 kA, fingersicher DIN EN 50274 (VDE 0660-514), Bemessungsbetriebsspannung 400 V AC, Gebrauchskategorie AC-22, Baugröße 00, Einfachunterbrechung, 3-polig, zur Montage auf Tragschiene DIN EN 60715 (VDE 0660-520), mit Schraubanschluss, mit NH-Sicherungseinsatz, Bemessungsstrom 50 A, mit Sicherungsüberwachung.

Liefern und betriebsfertig montieren, inkl. Anschließen aller ankommenden und abgehenden Kabel.
Menge: 2,000 St

**03.100 NH-Sicherungslasttrennschalter Gr.00 63A**
NH-Sicherungslasttrennschalter in Trennerbauform
DIN EN IEC 60947-3 (VDE 0660-107),
bedingter Bemessungskurzschlussstrom 100 kA,
fingersicher DIN EN 50274 (VDE 0660-514),
Bemessungsbetriebsspannung 400 V AC, Gebrauchskategorie AC-22, Baugröße 00, Einfachunterbrechung, 3-polig, zur Montage auf Tragschiene DIN EN 60715 (VDE 0660-520), mit Schraubanschluss, mit NH-Sicherungseinsatz, Bemessungsstrom 63 A, mit Sicherungsüberwachung.

Liefern und betriebsfertig montieren, inkl. Anschließen aller ankommenden und abgehenden Kabel.
Menge: 1,000 St

**03.110 NH-Sicherungslasttrennschalter Gr.00 25A**
NH-Sicherungslasttrennschalter in Trennerbauform
DIN EN IEC 60947-3 (VDE 0660-107),
bedingter Bemessungskurzschlussstrom 100 kA,
fingersicher DIN EN 50274 (VDE 0660-514),
Bemessungsbetriebsspannung 400 V AC, Gebrauchskategorie AC-22, Baugröße 00, Einfachunterbrechung, 3-polig, zur Montage auf Tragschiene DIN EN 60715 (VDE 0660-520), mit Schraubanschluss, mit NH-Sicherungseinsatz, Bemessungsstrom 25 A, mit Sicherungsüberwachung.

Liefern und betriebsfertig montieren, inkl. Anschließen aller ankommenden und abgehenden Kabel.
Menge: 1,000 St

**03.120 D02 Sicherungssockel 400V, Sicherungseinsatz 25A**
D02 Sicherungssockel (Sicherungsunterteil) DIN VDE 0636-3 (VDE 0636-3), einschl. Passeinsatz und Schraubkappe, Baugröße D 02, Bemessungsbetriebsspannung 400 V AC/250 V DC, zur Montage auf Tragschiene DIN EN 60715 (VDE 0660-520), mit Sicherungseinsatz, Bemessungsstrom 25 A, 3-polig mit Abdeckung, mit Neutralleiterklemme.

Liefern und betriebsfertig montieren, inkl. Anschließen aller ankommenden und abgehenden Kabel.
Menge: 10,000 St

**03.130 D02 Sicherungssockel 400V, Sicherungseinsatz 35A**
D02 Sicherungssockel (Sicherungsunterteil) DIN VDE 0636-3 (VDE 0636-3), einschl. Passeinsatz und Schraubkappe, Baugröße D 02, Bemessungsbetriebsspannung 400 V AC/250 V DC, zur Montage auf Tragschiene DIN EN 60715 (VDE 0660-520), mit Sicherungseinsatz, Bemessungsstrom 35 A, 3-polig mit Abdeckung, mit Neutralleiterklemme.

Liefern und betriebsfertig montieren, inkl. Anschließen aller ankommenden und abgehenden Kabel.
Menge: 15,000 St

**03.140 D02 Sicherungssockel 400V, Sicherungseinsatz 63A**
D02 Sicherungssockel (Sicherungsunterteil) DIN VDE 0636-3 (VDE 0636-3), einschl. Passeinsatz und Schraubkappe, Baugröße D 02, Bemessungsbetriebsspannung 400 V AC/250 V DC, zur Montage auf Tragschiene DIN EN 60715 (VDE 0660-520), mit Sicherungseinsatz, Bemessungsstrom 63 A, 3-polig mit Abdeckung.

Liefern und betriebsfertig montieren, inkl. Anschließen aller ankommenden und abgehenden Kabel.
Menge: 1,000 St

**03.150 Fehlerstrom-Schutzschalter, 25/0,03 A, 1-pol.**
Fehlerstromschutzschalter (RCD) nach DIN EN 61008-1 (VDE 0664-10), als Reiheneinbaugerät, Maße DIN 43880, fingersicher DIN EN 50274 (VDE 0660-514), Typ A pulsstromsensitiv, Auslösung unverzögert, Bemessungsstrom 25 A, Bemessungsfehlerstrom 30 mA, 1-polig + N, 230 V AC, Kurzschlussfestigkeit 6 kA, stoßstromfest bis 250 A, mit Handbetätigung,  inkl. Abgangsbeschriftung im Schaltschrank.

Liefern und betriebsfertig montieren, inkl. Anschließen aller ankommenden und abgehenden Kabel.
Menge: 1,000 St

**03.160 Fehlerstrom-Schutzschalter, 40/0,03 A, 4-pol.**
Fehlerstromschutzschalter (RCD) nach DIN EN 61008-1 (VDE 0664-10), als Reiheneinbaugerät, Maße DIN 43880, fingersicher DIN EN 50274 (VDE 0660-514), Typ A pulsstromsensitiv, Auslösung unverzögert, Bemessungsstrom 40 A, Bemessungsfehlerstrom 30 mA, 3-polig + N, 400 V AC, Kurzschlussfestigkeit 6 kA, stoßstromfest bis 250 A, mit Handbetätigung, inkl. Abgangsbeschriftung im Schaltschrank.

Liefern und betriebsfertig montieren, inkl. Anschließen aller ankommenden und abgehenden Kabel.
Menge: 9,000 St

**03.170 FI/LS, B16A,30mA einpolig+N 230VAC**
Fehlerstromschutzschalter mit Überstromschutz (RCBO)
DIN EN 61009-1 (VDE 0664-20),
als Reiheneinbaugerät, Maße DIN 43880,
fingersicher DIN EN 50274 (VDE 0660-514),
Typ A pulsstromsensitiv, Auslösung unverzögert, Auslösecharakteristik B, DIN EN 60898-1 (VDE 0641-11), Bemessungsstrom 16 A, Bemessungsfehlerstrom 30 mA, einpolig + N, 230 V AC, Kurzschlussfestigkeit 6 kA, mit Handbetätigung.

Liefern und betriebsfertig montieren, inkl. Anschließen aller ankommenden und abgehenden Kabel.
Menge: 4,000 St

**03.180 FI/LS, B 10A, 30mA einpolig+N 230VAC**
Fehlerstromschutzschalter mit Überstromschutz (RCBO)
DIN EN 61009-1 (VDE 0664-20),
als Reiheneinbaugerät, Maße DIN 43880,
fingersicher DIN EN 50274 (VDE 0660-514),
Typ A pulsstromsensitiv, Auslösung unverzögert, Auslösecharakteristik B, DIN EN 60898-1 (VDE 0641-11), Bemessungsstrom 10 A, Bemessungsfehlerstrom 30 mA, einpolig + N, 230 V AC, Kurzschlussfestigkeit 6 kA, mit Handbetätigung.

Liefern und betriebsfertig montieren, inkl. Anschließen aller ankommenden und abgehenden Kabel.
Menge: 2,000 St

**03.190 Leitungsschutzschalter 6A/B, 1-polig**
Leitungsschutzschalter nach DIN EN 60898-1 (VDE 0641-11), als Reiheneinbaugerät, Maße nach DIN 43880, fingersicher nach DIN EN 50274 (VDE 0660-514), Bemessungsbetriebsspannung 230/400 V AC, mit beidseitiger Klemmenabdeckung, 1-polig, Auslösecharakteristik B, Bemessungsstrom 6 A, inkl. Abgangsbeschriftung im Schaltschrank

Liefern und betriebsfertig montieren, inkl. Anschließen aller ankommenden und abgehenden Kabel.
Menge: 2,000 St

**03.200 Leitungsschutzschalter 10A/B, 1-polig**
Leitungsschutzschalter nach DIN EN 60898-1 (VDE 0641-11), als Reiheneinbaugerät, Maße nach DIN 43880, fingersicher nach DIN EN 50274 (VDE 0660-514), Bemessungsbetriebsspannung 230/400 V AC, mit beidseitiger Klemmenabdeckung, 1-polig, Auslösecharakteristik B, Bemessungsstrom 10 A, mit Aufnahmevorrichtung für Beschriftungsschild, inkl. Abgangsbeschriftung im Schaltschrank

Liefern und betriebsfertig montieren, inkl. Anschließen aller ankommenden und abgehenden Kabel.
Menge: 20,000 St

**03.210 Leitungsschutzschalter 10A/C, 1-polig**
Leitungsschutzschalter nach DIN EN 60898-1 (VDE 0641-11), als Reiheneinbaugerät, Maße nach DIN 43880, fingersicher nach DIN EN 50274 (VDE 0660-514), Bemessungsbetriebsspannung 230/400 V AC, mit beidseitiger Klemmenabdeckung, 1-polig, Auslösecharakteristik C, Bemessungsstrom 10 A, mit Aufnahmevorrichtung für Beschriftungsschild, inkl. Abgangsbeschriftung im Schaltschrank

Liefern und betriebsfertig montieren, inkl. Anschließen aller ankommenden und abgehenden Kabel.
Menge: 10,000 St

**03.220 Leitungsschutzschalter 16A/B, 1-polig**
Leitungsschutzschalter nach DIN EN 60898-1 (VDE 0641-11), als Reiheneinbaugerät, Maße nach DIN 43880, fingersicher nach DIN EN 50274 (VDE 0660-514), Bemessungsbetriebsspannung 230/400 V AC, mit beidseitiger Klemmenabdeckung, 1-polig, Auslösecharakteristik B, Bemessungsstrom 16 A, mit Aufnahmevorrichtung für Beschriftungsschild, inkl. Abgangsbeschriftung im Schaltschrank

Liefern und betriebsfertig montieren, inkl. Anschließen aller ankommenden und abgehenden Kabel.
Menge: 65,000 St

**03.230 Leitungsschutzschalter 16A/B, 3-polig**
Leitungsschutzschalter nach DIN EN 60898-1 (VDE 0641-11), als Reiheneinbaugerät, Maße nach DIN 43880, fingersicher nach DIN EN 50274 (VDE 0660-514), Bemessungsbetriebsspannung 230/400 V AC, mit beidseitiger Klemmenabdeckung, 3-polig, Auslösecharakteristik B, Bemessungsstrom 16 A, mit Aufnahmevorrichtung für Beschriftungsschild, inkl. Abgangsbeschriftung im Schaltschrank

Liefern und betriebsfertig montieren, inkl. Anschließen aller ankommenden und abgehenden Kabel.
Menge: 15,000 St

**03.240 Leitungsschutzschalter 32A/B, 3-polig**
Leitungsschutzschalter DIN EN 60898-1 (VDE 0641-11), als Reiheneinbaugerät, Maße DIN 43880, fingersicher DIN EN 50274 (VDE 0660-514), Bemessungsbetriebsspannung 230/400 V AC, mit beidseitiger Klemmenabdeckung, 3-polig, Auslösecharakteristik B, Bemessungsstrom 32 A, mit Aufnahmevorrichtung für Beschriftungsschild, inkl. Abgangsbeschriftung im Schaltschrank

Liefern und betriebsfertig montieren, inkl. Anschließen aller ankommenden und abgehenden Kabel.
Menge: 1,000 St

**03.250 Stromstoßschalter, 16A, 1-pol.**
Fernschalter DIN EN 60669-2-2 (VDE 0632-2-2), bistabil (Stromstoßschalter), als Reiheneinbaugerät, Maße DIN 43880, fingersicher DIN EN 50274 (VDE 0660-514), mit Handbetätigung und Schaltstellungsanzeige, zur Montage auf Tragschiene DIN EN 60715, für zentrale EIN-AUS- Schaltung geeignet, Bemessungsbetriebsspannung 230 V AC, Bemessungssteuerspannung 230 V AC, als Schalter, Bemessungsstrom 16 A, inkl. Abgangsbeschriftung im Schaltschrank

Liefern und betriebsfertig montieren, inkl. Anschließen aller ankommenden und abgehenden Kabel.
Menge: 13,000 St

**03.260 Installationsschütz 20A, 2-pol.**
Installationsschütz nach DIN EN 61095 (VDE 0637-3), als Reiheneinbaugerät, Maße DIN 43880, fingersicher nach DIN EN 50274 (VDE 0660-514), Bemessungsisolationsspannung 400 V AC, 2-polig, zur Montage auf Tragschiene nach DIN EN 60715, Bemessungsbetriebsstrom 20 A, Bemessungsbetriebsspannung 230 V AC, Bemessungsbetätigungsspannung 230 V AC,
inkl. Abgangsbeschriftung im Schaltschrank

Liefern und betriebsfertig montieren, inkl. Anschließen aller ankommenden und abgehenden Kabel.
Menge: 4,000 St

**03.270 Installationsschütz 2polig 20A**
STLB-Bau 2025-10 054
Installationsschütz DIN EN 61095 (VDE 0637-3), als Reiheneinbaugerät, Maße DIN 43880, fingersicher DIN EN 50274 (VDE 0660-514), Bemessungsisolationsspannung 400 V AC, 2-polig, zur Montage auf Tragschiene DIN EN 60715 (VDE 0660-520), Gebrauchskategorie AC-1, Bemessungsbetriebsstrom mind. 20 A, Bemessungsbetriebsspannung 230 V AC, Bemessungsbetätigungsspannung 24 V AC, Hilfsschalterbaustein 2-polig, Kontaktausführung 2 S.
Menge: 5,000 St

**03.280 Installationsschütz 40A, 4-pol.**
Installationsschütz nach DIN EN 61095 (VDE 0637-3), als Reiheneinbaugerät, Maße DIN 43880, fingersicher nach DIN EN 50274 (VDE 0660-514), Bemessungsisolationsspannung 400 V AC, 4-polig, zur Montage auf Tragschiene nach DIN EN 60715, Bemessungsbetriebsstrom 40 A, Bemessungsbetriebsspannung 230 V AC, Bemessungsbetätigungsspannung 230 V AC
inkl. Abgangsbeschriftung im Schaltschrank

Liefern und betriebsfertig montieren, inkl. Anschließen aller ankommenden und abgehenden Kabel.
Menge: 2,000 St

**03.290 Astrouhr**
Intelligente Astro-Zeitschaltuhr mit integriertem
Mikroprozessor, wechselnde Sonnenauf- und
Sonnenuntergangszeiten bereits eingestellt, jedoch
individuell anpassbar, mit Gangreserve, Tages- und
Wochenprogramm sowie 24 Speicherplätzen, zwei
Umschaltkontakte, Schnellbefestigung für
Verteilereinbau,

Schutzart IP20
Schaltleistung: 4x16 A, 250 V

inkl. Antennne

liefern und betriebsfertig montieren
Menge: 1,000 St

**03.300 Beschriftungschilder mit Träger**
Beschriftungsschilder aus Resopal 2-zeilig weiße
Schrift auf schwarzemUntergrund,Größe bis 100x25 mm, einschließlich Schildträger für die angebotenen Leuchtmelder, Drucktaster und Wahlschalter und dauerhafte Befestigung der Schilder, wenn kein Schildträger mittels Nietverbindung

komplett liefern und montieren
Menge: 100,000 St

### Titel 04 Allgemeinbeleuchtung

**04.10 Leuchtenträgerschiene, gelocht, zur Führung von**
Leuchtenträgerschiene, gelocht, zur Führung von Leitungen sowie zur Montage von Leuchten, Stahl (bandverzinkt), BxH 50x50mm, Stützabstand 2,0m, inkl. Kettenabhängung.

liefern und betriebsfertig montieren.
Menge: 44,000 m

**04.20 T1 - LED-Einbauleuchte 620x620mm, mit transluzenter Abdeckscheibe,**
Quadratische LED-Einbauleuchte mit transluzenter Abdeckscheibe.
Ausführung M84 (625 mm x 625 mm).
Für Systemdecken mit sichtbaren Tragschienen.
Mit symmetrisch breit strahlender Lichtstärkeverteilung.
Lichtstärkeverteilung: direkt

Rahmen aus Aluminium, rückseitiger Leuchtenkörper aus Stahlblech.
Farbe Leuchtenkörper: weiß (ähnlich RAL 9016)
Montageort: Systemdecke mit sichtbarer Tragschiene

Bemessungslichtstrom:  4600 lm,
Bemessungsleistung:  29 W,
Lichtfarbe:  neutralweiß
Maße (L x B):  ca. 620 mm x 620 mm,
Leuchtenhöhe:  32 mm.

Schutzklasse (DIN EN 61140): I
Schutzart (DIN EN 60529): IP20
Schutzart raumseitig: IP40

Gewicht: 2.3 kg.
ENEC zertifiziert

angebotener Hersteller: '.................................................'
angebotenes Fabrikat: '.................................................'

 liefern und betriebsfertig montieren
Menge: 4,000 St

**04.30 T2 - Runde Anbauleuchte, 300 mm, IP 40,**
Dekorative, runde Anbauleuchte mit einem opalen, zylindrischen Diffusor aus PMMA.
Für Wand- oder Deckenmontage.
Mit lambertscher Lichtstärkeverteilung.
Lichtstärkeverteilung: direkt

Leuchtenkörper aus Stahlblech.
Farbe Leuchtenkörper: weiß (RAL 9016)
Montageort: Decke ohne Einbauöffnung, Wand ohne Einbauöffnung

Bemessungslichtstrom 4000 lm,
Bemessungsleistung 29 W,

Lichtfarbe: neutralweiß

Leuchtendurchmesser ca. Ø 400 mm,
Leuchtenhöhe ca. 62.5 mm.
Schutzklasse (DIN EN 61140): I
Schutzart (DIN EN 60529): IP40

Gewicht: 2.1 kg.

angebotener Hersteller: '.................................................'
angebotenes Fabrikat: '.................................................'

komplett liefern und betriebsfertig montieren,
Menge: 12,000 St

**04.40 T3 - Rohrleuchte, 725x75mm, 2300 lm,**
Rohrleuchte mit 75 mm Profildurchmesser.
Für die direkte Wand- und Deckenmontage, für Abgehangene Montage geeignet,

Mit symmetrisch breit strahlender Lichtstärkeverteilung.
Lichtstärkeverteilung: vorwiegend direkt
Leuchtenprofil aus Polycarbonat (PC).
Farbe Leuchtenkörper: grau (RAL 7035)
Montageort: Decke ohne Einbauöffnung, Wand ohne Einbauöffnung,

Bemessungslichtstrom 2300 lm,
Bemessungsleistung 19 W,

Lichtfarbe: neutralweiß
Farbtemperatur: 4000 K
Farborttoleranz (initial MacAdam) = 3 SDCM

Leuchtenlänge ca. 725 mm,
Ø Leuchtenkörper ca. 75 mm,

Schutzklasse (DIN EN 61140): I
Schutzart (DIN EN 60529): IP66
Schutzart raumseitig: IP66
Prüftemperatur Glühdrahttest gemäß IEC 60695-2-11:
850 °C;
Gewicht: 1.3 kg.
ENEC zertifiziert

angebotener Hersteller: '.................................................'
angebotenes Fabrikat: '.................................................'

 liefern und betriebsfertig montieren
Menge: 4,000 St

**04.50 T5 - LED-Feuchtraumleuchte IP 66, 1257x102mm,**
LED-Feuchtraumleuchte IP 66 für den Einsatz in Anwendungen mit hohen Anforderungen an Variabilität, Effizienz, Lichtqualität und Technik.

Mit symmetrisch breit strahlender Lichtstärkeverteilung.
Lichtstärkeverteilung: direkt
Material Reflektor: PMMA-Abdeckung
Leuchtenkörper aus PC.
Farbe Leuchtenkörper: grau (ähnlich RAL 7035)

Montageort: Decke ohne Einbauöffnung, Wand ohne Einbauöffnung, außen Wand überdacht, außen Decke ohne Einbauöffnung
Bemessungslichtstrom 5200 lm,
Bemessungsleistung 32 W,
Lichtfarbe: neutralweiß
Farbtemperatur: 4000 K

Maße (L x B): ca. 1257 mm x 102 mm,
Leuchtenhöhe ca. 91 mm.
Schutzklasse (DIN EN 61140): I
Schutzart (DIN EN 60529): IP66
Schutzart raumseitig: IP66
Gewicht: 2.2 kg.
ENEC zertifiziert

angebotener Hersteller: '.................................................'
angebotenes Fabrikat: '.................................................'

liefern und betriebsfertig montieren
Menge: 10,000 St

**04.60 T6 - LED-Anbauleuchte als Spiegelleuchte, 600x54mm**
LED-Anbauleuchten für Decken- und Wandmontage.
Mit lambertscher Lichtstärkeverteilung.
Lichtstärkeverteilung: direkt/indirekt

Farbe Leuchtenkörper: weiß (ähnlich RAL 9016)
Montageort: Wand ohne Einbauöffnung

Bemessungslichtstrom 1000 lm,
Bemessungsleistung 8 W,
maximale Leuchten-Lichtausbeute 125 lm/W.

Lichtfarbe: neutralweiß
Farbtemperatur: 4000 K

Maße (L x B): ca. 600 mm x 54 mm,
Leuchtenhöhe: ca. 85 mm,
Schutzklasse (DIN EN 61140): I
Schutzart (DIN EN 60529): IP40
Schutzart raumseitig: IP40

Gewicht: 1.4 kg.
ENEC zertifiziert

angebotener Hersteller: '.................................................'
angebotenes Fabrikat: '.................................................'

 liefern und betriebsfertig montieren
Menge: 3,000 St

**04.70 T7 - Decken- und Wandleuchte, Rund 350mm, mit Notlichtfunktion,**
Notlichtleuchte, Decken- und Wandleuchte, Rund. Freistrahlendes Licht. LED, 28,5 W

Leuchten-Lichtstrom 2788 lm,
Farbtemperatur 4000 K.

mit Nickel-Metallhydrid-Akkumulator für 3 h Notbetrieb. Notlichtversorgungsgerät mit Selbsttestfunktion in der Leuchte. Im Notlichtbetrieb wird ein Leuchtenlichtstrom von 405 lm erreicht.

Schutzart IP 65.
Leuchte aus Aluminiumguss, Aluminium und Edelstahl

Farbe Grafit. Kristallglas innen weiß
Zwei Leitungseinführungen zur Durchverdrahtung der Netzanschlussleitung bis Ø 10,5 mm,
max. 5 x 1,5 qmm.
Abmessungen ca. Ø 350 x 105 mm.

angebotener Hersteller: '.................................................'
angebotenes Fabrikat: '.................................................'

liefern und betriebsfertig montieren
Menge: 7,000 St

**04.80 T8 - Flächenstrahler Wandleuchte, Asymmetrische**
Flächenstrahler Wandleuchte,
Asymmetrische Lichtstärkeverteilung.
Kein Lichtstromanteil im oberen Halbraum.
LED, 25 W Leuchten-Anschlussleistung, Leuchten-Lichtstrom 3350 lm,
Farbtemperatur 4000 K,

DALI-steuerbar, 220-240 V, 0/50-60 Hz.
Schutzart IP 65.
Leuchte aus Aluminiumguss,
Farbe Grafit.
Sicherheitsglas klar.
Reflektor aus eloxiertem Aaluminium.
Anstellwinkel in 10°-Stufen von -30° bis 90° einstellbar

Zwei Leitungseinführungen zur Durchverdrahtung der Netzanschlussleitung bis Ø 7-10,5 mm, max. 5 G 1,5 qmm.

Abmessungen: ca. 225 x 105 x 485 mm.
Montageplatten-Durchmesser: 130 mm.

angebotener Hersteller: '.................................................'
angebotenes Fabrikat: '.................................................'

liefern und betriebsfertig montieren und programmieren.
Menge: 4,000 St

**04.90 T9 - LED-Feuchtraum-Anbauleuchte, 6400 lm, IP 66**
LED-Feuchtraumleuchte IP 66
Mit symmetrisch eng strahlender Lichtstärkeverteilung.
Lichtstärkeverteilung: direkt

Material Reflektor: PMMA-Abdeckung
Leuchtenkörper aus PC.
Farbe Leuchtenkörper: grau (RAL 7035)
Montageort: Decke ohne Einbauöffnung, Wand ohne Einbauöffnung, außen Wand überdacht, außen Decke ohne Einbauöffnung

Bemessungslichtstrom 6400 lm,
Bemessungsleistung 64 W,
maximale Leuchten-Lichtausbeute 159 lm/W.

Lichtfarbe: neutralweiß

Maße (L x B): ca. 1552 mm x 102 mm, Leuchtenhöhe 91 mm.
Schutzklasse (DIN EN 61140): I
Schutzart (DIN EN 60529): IP66
Schutzart raumseitig: IP66

Gewicht: 2.2 kg.

angebotener Hersteller: '.................................................'
angebotenes Fabrikat: '.................................................'

komplett liefern und betriebsfertig montieren,
Menge: 19,000 St

**04.100 T10 - LED-Rasterleuchte, Einbauleuchte, 625x625mm**
LED-Einbauleuchte mit mikroprismatischer Abdeckung
Ausführung M84 (625 mm x 625 mm).
Für Systemdecken mit sichtbaren Tragschienen.
Mit symmetrisch begrenzt breit strahlender Lichtstärkeverteilung.

Rahmen aus Aluminium, rückseitiger Leuchtenkörper aus Stahlblech.
Farbe Leuchtenkörper: weiß (RAL 9016)

Bemessungslichtstrom 3150 lm - 4600 lm,
Bemessungsleistung 22 W - 29 W,

Leistungsfaktor ? > 0,95,
Farbwiedergabeindex: Ra > 80
Lichtfarbe: neutralweiß

Maße (L x B): ca. 620 mm x 620 mm,
Leuchtenhöhe ca. 32 mm.

Schutzklasse (DIN EN 61140): I
Schutzart (DIN EN 60529): IP20
Schutzart raumseitig: IP40

Gewicht: 2.3 kg.
ENEC zertifiziert

angebotener Hersteller: '.................................................'
angebotenes Fabrikat: '.................................................'

komplett liefern und betriebsfertig montieren,
Menge: 12,000 St

### Titel 05 Sicherheitsbeleuchtung

**05.10 Zentrale Überwachungseinheit**
Zentrale Überwachungseinheit als automatische Prüfeinrichtung für die Überwachung von Einzelbatterieleuchten, automatische Durchführung der Funktions- und Betriebsdauerprüfung, einschließlich Registrier-, Melde- und Diagnoseprogramme und integriertem, elektronischen Prüfbuch. Die Übertragung der Meldungen von den Einzelbatterieleuchten erfolgt über ein Bus-System. Es müssen alle installierten Leuchten über ein Busleitung erfasst werden können, mit Gehäuse für Wandmontage, Spannungsversorgung aus der GHV.

Inkl. Programmierung, Inbetriebnahme und Einweisung des Betreibers (inkl. Dokumentation).

angebotener Hersteller: '.................................................'
angebotenes Fabrikat: '.................................................'

passend zu angebotenen Einzelbatterieleuchten liefern und betriebsfertig montieren und programmieren.
Menge: 1,000 St

**05.20 Einzelbatterieleuchte, SL**
Selbstüberwachende LED Einzelbatterie-Sicherheitsleuchte für Deckenaufbau,
mit symmetrischer Optik, gem. DIN EN 60598-1, DIN EN 60598-2-22 und DIN EN 1838 für Anlagen gem. DIN EN 50172, DIN VDE 0100-560 und DIN V VDE V 0108-100 zum separaten Betrieb oder zum Anschluss an die zentrale Überwachungseinrichtung (ungeschirmte 2-adrige Busleitung).

Gehäuse deckenseitig aus Aluminiumdruckguß
Sichtbares Gehäuse aus weißem Polycarbonat (RAL 9010)  klare Abschlussscheibe
Leitungseinführung deckenseitig  für Netz- und Busleitung
Asymmetrische Optik für Fluchtwegeausleuchtung.

- manueller Funktionstest oder Betriebsdauertest über Prüftaster
- Notlichtbetriebsdauer 1 h, 3 h oder 8 h
- automatischer Funktionstest (wöchentlich) und
automatischer Betriebsdauertest (alle 6 Monate)
  optional abschaltbar mit Erinnerung

- automatische Ladeüberwachung und Tiefentladeschutz
mit Wiedereinschaltsperre
- Leerlauf- und Kurzschlussüberwachung
- 1 Minute Rückschaltverzögerung auf Normalbetrieb
nach Netzwiederkehr

angebotener Hersteller: '.................................................'
angebotenes Fabrikat: '.................................................'

passend zur angebotenen zentralen Überwachungseinrichtung liefern und betriebsfertig montieren, i
Menge: 21,000 St

**05.30 Rettungszeichenleuchte für wandparallele Wandaufbaumontage**
Einseitig abstrahlende LED - Rettungszeichen-Scheibenleuchte gem. DIN EN 60598-1, DIN EN 60598-2-22, DIN 4844-1 und DIN EN 1838 mit Aufputzmontagesatz für wandparallele Montage.

LEDs mit hoher Lichtausbeute >100 lm/W .
Verpolungssichere Beschaltung der LED-Einheit.

LED-Konverter mit integriertem Überwachungsbaustein für Einzelleuchtenüberwachung  mit 20-stelligen Adressschaltern.

Erkennungsweite:  20 m
Lichtstrom am Ende der Nennbetriebsdauer: 100%
Gehäusematerial:  PC, PMMA
Gehäusefarbe:  Lichtgrau RAL 7035
Anschlussklemmen:  Steckklemme 2,5 mm²
Anschlussspannung:  220 - 240 V AC, 50/60 Hz  /
  176 V - 275 V DC
Stromaufnahme Batteriebetrieb:  8 mA
Schutzklasse:  II
Schutzart:  IP 40
Zulässige Umgebungstemperatur:  -20°C bis +40°C
Abmessungen LED-Piktogramm (mm): B = 226, H = 134,
  T = 13
Abmessungen inkl. Wandmontageset: B = 226, H = 134,
  T = 36

angebotener Hersteller: '.................................................'
angebotenes Fabrikat: '.................................................'

komplett liefern und betriebsfertig montieren
Menge: 3,000 St

**05.40 Fernanzeige a.P.**
Fernanzeige entspr. DIN VDE 0100-718

Für die Fernanzeige der Betriebszustände des Zentralbatteriesystems. Funktion ist auch bei Netzausfall gewährleistet. Über einen Schlüsselschalter ist die Blockierung des Notlichtbetriebes während Betriebsruhezeiten möglich. Durch die Blockierung des Notbetriebes wird die Batterieerhaltungsladung nicht betroffen.
Eine differenzielle Schleifenüberwachung führt bei Kurzschluss- oder Drahtbrucherkennung zur Betriebsbereitschaft des Systems.
LED-Anzeigen: Anlage betriebsbereit, Batteriebetrieb, Anlage gestört.

Gehäuse: Kunststoffgehäuse für Aufputzmontage
Abmessungen (mm): ca. B=80, H=160, T=55
Anschlussklemmen: 2,5qmm starr und flexibel
einschließlich Versorgungsbaustein,

komplett liefern und betriebsfertig montieren, inkl. anschließen aller ankommendem und abgehenden Leitungen.
Menge: 1,000 St

**05.50 Kabelabzweig- und Verbindungskasten, E30**
Kabelabzweig- und Verbindungskasten mit elektrischem Funktionserhalt E30-E-90 nach DIN 4102 Teil 12 mit Isolationserhalt FE 180 nach IEC 60331-11 sowie Funktionsdauer F400 nach EN 12101.

Halogenfreies Gebäude aus Spezialduroplast. Klemmen aus hochtemperaturbeständiger Spezialkeramik.
Schnellmontage durch Außenbefestigungslaschen und Wand + Decken, inkl. Befestigungsset, inkl. Kennzeichnung

Verbindungskasten 5-pol. 0,5-6 mm²
Abzweigkasten 5-pol. 0,5-1,5 mm²
Anzahl der klemmbaren Leiter pro Pol:
8x0,52/4x0,752/6x12/6x1,52/2x2,52/2x42/2x62

liefern und betriebsfertig montieren, inkl. anklemmen aller ankommenden und abgehenden Leitungen
Menge: 7,000 St

### Titel 06 Installationsgeräte

**06.10 Abzweigkasten a.P. / 100 x 100**
Verbindungsdose DIN EN 60670-1 (VDE 0606-1) als Abzweigkasten, mit Einführungsstutzen, aus Kunststoff, Schutzart IP 55, Farbton grau, Grundfläche ca. 100/100 mm, Tiefe ca. 50 mm, mit Deckel, mit 5 Klemmen bis 4 mm2, Aufputz, auf Mauerwerk.

komplett liefern und betriebsfertig montieren, inkl. Anschließen aller ankommendem und abgehenden Kabel
Menge: 25,000 St

**06.20 Abzweigkasten a.P. / 150 x 150**
Verbindungsdose DIN EN 60670-1 (VDE 0606-1) als Abzweigkasten, mit Einführungsstutzen, aus Kunststoff, Schutzart IP 55, Farbton grau, Grundfläche ca. 150/150 mm, Tiefe ca. 65 mm, mit Deckel, mit 5 Klemmen bis 10 mm2, Aufputz, auf Mauerwerk.

komplett liefern und betriebsfertig montieren, inkl. Anschließen aller ankommendem und abgehenden Kabel.
Menge: 5,000 St

**06.30 Gerätedose u.P. / H= 40 mm, Beton / Mauerwerk**
Gerätedose DIN EN 60670-1 (VDE 0606-1) und DIN 49073, aus Kunststoff, Farbton grau, Durchmesser 60 mm, Tiefe ca. 40 mm, mit Schrauben, Schutzart IP 2X DIN EN 60529 (VDE 0470-1), Unterputz, inkl.Klemmaterial, inkl. Putzdeckel.

einschließlich Stemm- oder Fräsarbeiten in Wand aus Beton oder Mauerwerk (inkl. einputzen), komplett liefern und betriebsfertig montieren
Menge: 20,000 St

**06.40 Gerätedose u.P. / H= 60 mm, Beton / Mauerwerk**
Gerätedose DIN EN 60670-1 (VDE 0606-1) und DIN 49073, aus Kunststoff, Verbindungsdose, Farbton grau, Durchmesser 60 mm, Tiefe ca. 60 mm, mit Schrauben, Schutzart IP 2X DIN EN 60529 (VDE 0470-1), Unterputz, inkl.Klemmaterial, inkl. Putzdeckel.

einschließlich Stemm- oder Fräsarbeiten in Wand aus Beton oder Mauerwerk (inkl. einputzen), komplett liefern und betriebsfertig montieren
Menge: 100,000 St

**06.50 Gerätedose u.P. / H= 60 mm, Trockenbau**
Hohlwand Geräte-Verbindungsdose nach DIN EN 60670-1 (VDE 0606-1) und DIN 49073, aus Kunststoff, Verbindungsdose, Farbton grau, für Fräsloch-Durchmesser 68 mm, Tiefe ca. 60 mm, mit Schrauben, Schutzart IP 30 nach DIN EN 60529 (VDE 0470-1), Unterputz, inkl. Klemmaterial, inkl. Putzdeckel.

einschließlich Bohrung in Trockenbauwand, komplett liefern und betriebsfertig montieren
Menge: 50,000 St

**06.60 Gerätedose u.P. / H= 55 mm, Trockenbau, Brandschutz**
Hohlwand Geräte-Verbindungsdose nach DIN EN 60670-1 (VDE 0606-1) und DIN 49073, für Brandschutzwände EI30 - EI120, aus Kunststoff, mit integriertem Dämmschichtbildner, Farbton grau, Durchmesser 60 mm, Tiefe ca. 55 mm, mit Schrauben, Schutzart IP 2X DIN EN 60529 (VDE 0470-1), Unterputz, inkl.Klemmaterial, inkl. Brandschutzdeckel

einschließlich Bohrung in Trockenbauwand, komplett liefern und betriebsfertig montieren
Menge: 5,000 St

**06.70 Schutzkontaktsteckdose u.P., 1-fach**
Schutzkontaktsteckdose DIN VDE 0620-1 (VDE 0620-1), 16 A, 250 V AC, 1-fach, Farbton reinweiß, RAL 9010, einschl. Zentralplatte und Abdeckrahmen, in Unterputzausführung, mit Beschriftungsfeld,

komplett liefern und betriebsfertig montieren, inkl. anschließen aller ankommendem und abgehenden Kabel.
Menge: 30,000 St

**06.80 Schutzkontaktsteckdose u.P., 1-fach, Geräteeinbaukanal**
Schutzkontaktsteckdose DIN VDE 0620-1 (VDE 0620-1), 16 A, 250 V AC, in Geräteeinbaukanal, mit Gerätedose passend zum angebotenen Geräteeinbaukanal-System, einschl. Zentralplatte und Abdeckrahmen, Farbton reinweiß, RAL 9010, mit Beschriftungsfeld,

komplett liefern und betriebsfertig montieren, inkl. anschließen aller ankommendem und abgehenden Kabel.
Menge: 5,000 St

**06.90 Schutzkontaktsteckdose u.P., 2-fach**
Schutzkontaktsteckdose DIN VDE 0620-1 (VDE 0620-1), 16 A, 250 V AC, 2-fach, Farbton reinweiß, RAL 9010, einschl. Zentralplatte und Abdeckrahmen (zweifach), in Unterputzausführung, mit Beschriftungsfeld,

komplett liefern und betriebsfertig montieren, inkl. anschließen aller ankommendem und abgehenden Kabel.
Menge: 11,000 St

**06.100 Schutzkontaktsteckdose a.P., 1-fach**
Schutzkontaktsteckdose DIN VDE 0620-1 (VDE 0620-1), 16 A, 250 V AC, 1-fach, Farbton reinweiß, RAL 9010, in Aufputzausführung, mit Beschriftungsfeld,

komplett liefern und betriebsfertig montieren, inkl. anschließen aller ankommendem und abgehenden Kabel.
Menge: 5,000 St

**06.110 Schutzkontaktsteckdose a.P., 1-fach, IP44**
Schutzkontaktsteckdose DIN VDE 0620-1 (VDE 0620-1), 16 A, 250 V AC, 1-fach, in Aufputzausführung, mit Beschriftungsfeld, schraubenlosen Steckklemmen, mit Klappdeckel, Schutzart IP 44, UV-beständig, für ungeschützten Außenbereich geeignet, inkl. Kosole für die Montage an Außenassade

komplett liefern und betriebsfertig montieren, inkl. anschließen aller ankommendem und abgehenden Kabel.
Menge: 3,000 St

**06.120 Schutzkontaktsteckdose a.P., 2-fach, IP44, senkrecht**
Schutzkontaktsteckdose DIN VDE 0620-1 (VDE 0620-1), 16 A, 250 V AC, 2-fach, in Aufputzausführung, senkrechte Anordnung, mit Beschriftungsfeld, schraubenlosen Steckklemmen, mit Klappdeckel, Schutzart IP 44, UV-beständig, für ungeschützten Außenbereich geeignet,

komplett liefern und betriebsfertig montieren, inkl. anschließen aller ankommendem und abgehenden Kabel.
Menge: 6,000 St

**06.130 Schutzkontaktsteckdose a.P., 1-fach, IP65**
Schutzkontaktsteckdose DIN VDE 0620-1 (VDE 0620-1), 16 A, 250 V AC, 2-fach, in Aufputzausführung, mit Beschriftungsfeld, schraubenlosen Steckklemmen, mit Klappdeckel, Schutzart IP 65, UV-beständig, für ungeschützten Außenbereich geeignet,

komplett liefern und betriebsfertig montieren, inkl. anschließen aller ankommendem und abgehenden Kabel.
Menge: 2,000 St

**06.140 Schutzkontaktsteckdose a.P., 2-fach, IP65, waagerecht**
Schutzkontaktsteckdose DIN VDE 0620-1 (VDE 0620-1), 16 A, 250 V AC, 2-fach, in Aufputzausführung, waagerechte Anordnung, mit Beschriftungsfeld, schraubenlosen Steckklemmen, mit Klappdeckel, Schutzart IP 65, UV-beständig, für ungeschützten Außenbereich geeignet,

komplett liefern und betriebsfertig montieren, inkl. anschließen aller ankommendem und abgehenden Kabel.
Menge: 4,000 St

**06.150 CEE-Steckdose (16A) a.P., IP44**
CEE-Steckdose mit Klappdeckel in wassergeschützter Aufputzausführung, mit Schraubklemmen, mit Klappdeckel, Schutzart IP 44, UV-beständig, für ungeschützten Außenbereich geeignet, inkl. Kosole für die Montage an Außenassade

Leistung : 3-polig, + N + PE, 16 A, 400 V

komplett liefern und betriebsfertig montieren, inkl. anschließen aller ankommendem und abgehenden Kabel.
Menge: 7,000 St

**06.160 Herdanschlussdose u.P./a.P., 5-pol**
Herdanschlußdose weiß, für Unter- und Aufputz-Montage mit bruchgeschützter Schnappverschlußabdeckung und herausnehmbarem 5-poligen Doppelklemmstein für Zuleitungen bis 2,5 mm², mit Beschriftungsfeld, in Standardausführung, inkl. Beschriftung

komplett liefern und betriebsfertig montieren, inkl. anschließen aller ankommendem und abgehenden Kabel.
Menge: 6,000 St

**06.170 Blindabdeckung mit Zentralplatte**
Blindabdeckung mit Zentralplatte, Farbton reinweiß, RAL 9010, einschl. Abdeckrahmen, mit Beschriftungsfeld, Schutzart IP 2X DIN EN 60529 (VDE 0470-1), komplett liefern und betriebsfertig montieren
Menge: 1,000 St

**06.180 Ausschalter, a.P.**
Wippschalter Flächenwippe, in Unterputzausführung nach DIN EN 60669-1 (VDE 0632-1) einpolig, Aus, 10 A, 250 V AC, Farbton reinweiß, RAL 9010, mit Beschriftungsfeld, Schutzart IP 2X DIN EN 60529 (VDE 0470-1).

inkl. Abdeckrahmen für bis zu 4 Geräte,

komplett liefern und betriebsfertig montieren, inkl. anschließen aller ankommendem und abgehenden Kabel, sowie Beschriftung mit Stromkreiskennzeichnung.
Menge: 6,000 St

**06.190 Taster, u.P.**
Taster, Flächenwippe, in Unterputzausführung nach DIN EN 60669-1 (VDE 0632-1) einpolig, 10 A, 250 V AC, Farbton reinweiß, RAL 9010, mit Beschriftungsfeld, Schutzart IP 2X DIN EN 60529 (VDE 0470-1).

inkl. Abdeckrahmen für bis zu 4 Geräte,

komplett liefern und betriebsfertig montieren, inkl. anschließen aller ankommendem und abgehenden Kabel, sowie Beschriftung mit Stromkreiskennzeichnung.
Menge: 9,000 St

**06.200 Taster mit Glühlampe, u.P.**
Taster, Flächenwippe, in Unterputzausführung nach DIN EN 60669-1 (VDE 0632-1), mit Glühlampe, einpolig, 10 A, 250 V AC, Farbton reinweiß, RAL 9010, mit Beschriftungsfeld, Schutzart IP 2X DIN EN 60529 (VDE 0470-1).

inkl. Abdeckrahmen für bis zu 4 Geräte,

komplett liefern und betriebsfertig montieren, inkl. anschließen aller ankommendem und abgehenden Kabel, sowie Beschriftung mit Stromkreiskennzeichnung.
Menge: 10,000 St

**06.210 Bewegungsmelder u.P., Deckenmontage, 12m**
Decken-Bewegungsmelder 360° mit Tasteranschluss,  Montageart Einbau, Montageort Decke, Schutzart IP 40, Schutzklasse II, Farbe opal-matt, Netzspannung: 230 V/50 Hz, Anschlussklemme: 1,5 mm², Erfassungsbereich 360° horizontal, Reichweite ca 12 m, Helligkeitswert ca. 5 - 2000 Lux Anzahl Lichtkanäle 1, mit einstellbarer Schaltverzögerung, mit Tastereingang, inkl. Abdeckung passend zum angebotenen Schalterprogramm

Schaltleistung (Kanal 1):
230 V/50 Hz,
2300 W/10 A (cos phi = 1),
1150 VA/5 A (cos phi = 0,5)

angebotener Hersteller: '.................................................'
angebotenes Fabrikat: '.................................................'

komplett liefern und betriebsfertig montieren, inkl. anschließen der Zuleitung.
Menge: 6,000 St

**06.220 Bewegungsmelder u.P., Wandmontage, 16m**
Wand-Bewegungsmelder 180° mit Tasteranschluss,  Montageart Einbau, Montageort Wand, Schutzart IP 40, Schutzklasse II, Farbe opal-matt, Netzspannung: 230 V/50 Hz, Anschlussklemme: 1,5 mm², Erfassungsbereich 180° horizontal, 60° vertikal, Reichweite ca 16 m, Helligkeitswert ca. 5 - 2000 Lux Anzahl Lichtkanäle 1, mit einstellbarer Schaltverzögerung, mit Tastereingang, inkl. Abdeckung passend zum angebotenen Schalterprogramm

Schaltleistung (Kanal 1):
230 V/50 Hz,
2300 W/10 A (cos phi = 1),
1150 VA/5 A (cos phi = 0,5)

angebotener Hersteller: '.................................................'
angebotenes Fabrikat: '.................................................'

komplett liefern und betriebsfertig montieren, inkl. anschließen der Zuleitung.
Menge: 6,000 St

**06.230 CEE Wandstecker 125A 5-polig für Notstromeinspeisung**
CEE Wandstecker 125A 5-polig, 1h für Notstromeinspeisung IP67 gemäß DIN VDE 0100-551,
Leitungseinführung von oben oder hinten,
Gehäuse um 180° drehbar,
schwere stabile Ausführung,
beständig gegen eine Vielzahl von Chemikalien,
halogen- und silikonfrei,
ergonomische griffige Bauform,
Schlagzähigkeit IK 08,
Kontakte aus Kupfer-Zink-Legierung,
Kabelverschraubung mit integrierter Zugentlastung, 960°C Glühdrahtgeprüft,
Selbstverlöschungsgrad VO (UL94),
Schutzgrad IP67,
mit Pilotkontakt,
maximaler Leitungsquerschnitt 25mm²,
Maße(LxBxH): ca. 271 x 104 x 175mm
Menge: 1,000 St

### Titel 07 Verlegesysteme

**07.10 Geräteeinbaukanal, 130x70 mm, Kunststoff (halogenfrei)**
Geräteeinbaukanal aus Kunststoff nach DIN EN 50085 mit symmetrischer Systemöffnung, Kanalunterteil mit Trennwand aus Kunsstoff, Regellochung für Wandmontage auf Beton, Befestigungsabstand max. 600 mm, für die Montage von standart Schalt-, Steck- und Einbaugeräten über frontrastende Geräteeinbaudosen geeignet.
(Kanaloberteil separate Position)

Werkstoff: Kunststoff (halogenfrei)
Breite: 130 mm
Höhe: 70 mm
Farbe: reinweiß; RAL 9010

angebotener Hersteller: '.................................................'
angebotenes Fabrikat: '.................................................'

komplett liefern (inkl. notwendigem Befestigungsmaterial für Wandmontage) und betriebsfertig montieren (inkl. Ausgleich von Wandunebenheiten)

Die Kosten für die Lieferung und Montage der Trennwand sind in den Einheitspreis einzukalkulieren.
Menge: 16,000 m

**07.20 Geräteeinbaukanal, Kanaloberteil, Kunststoff**
Kanaloberteil zum Abdecken des Geräteeinbaubereiches des zuvor beschriebenen Geräteeinbaukanals aus Kunststoff (halogenfrei), selbstkontaktierend.

Werkstoff: Kunststoff (halogenfrei)
Farbe: reinweiß; RAL 9010

passend zum angebotenen Geräteeinbaukanal liefern, passgenau zuschneiden und montieren.
Menge: 16,000 m

**07.30 Geräteeinbaukanal, Geräteeinbaudose**
Frontrastende Geräteeinbaudose (1-fach) zur Montage in zuvor beschriebenen Geräteeinbaukanäle, für standard Schalt-, Steck- und Einbaugeräten, mit abklappbarem Unterteil zum Leitungsanschluss, mit Zuführungsöffnungen für Leitungsdurchmesser bis 14 mm.
passend zum angebotenen Geräteeinbaukanal liefern und montieren.

Für die Montage bauseits gelieferter Installationsgeräte.
Menge: 26,000 St

**07.40 Elektroinstallationskanal 15/30, Kunststoff, halogenfrei**
Elektroinstallationskanal DIN EN 50085-2-1 (VDE 0604-2-1)  Leitungsführungskanal bestehend aus Unter- und Oberteil, Außenmaße H/B 15/30 mm, aus halogenfreiem Kunststoff, Farbton reinweiß, RAL 9010, inkl. aller systembedingten Form-, Eck-, Verbindungs-, Abdeck- und Endstücke, inkl. Befestigungsmaterial für die Montage an Wand bzw. Decke aus Beton.

Komplett in mehreren Teillängen liefern und gemäß Herstellerangaben montieren.
Menge: 25,000 m

**07.50 Elektroinstallationskanal 40/60, Kunststoff, halogenfrei**
Elektroinstallationskanal DIN EN 50085-2-1 (VDE 0604-2-1)  Leitungsführungskanal bestehend aus Unter- und Oberteil, Außenmaße H/B 40/60 mm, aus halogenfreiem Kunststoff, Farbton reinweiß, RAL 9010, inkl. aller systembedingten Form-, Eck-, Verbindungs-, Abdeck- und Endstücke, inkl. Befestigungsmaterial für die Montage an Wand bzw. Decke aus Beton.

Komplett in mehreren Teillängen liefern und gemäß Herstellerangaben montieren.
Menge: 25,000 m

**07.60 Elektroinstallationskanal 60/110, Kunststoff**
Elektroinstallationskanal DIN EN 50085-2-1 (VDE 0604-2-1)  Leitungsführungskanal bestehend aus Unter- und Oberteil, Außenmaße H/B 60/110 mm, aus Kunststoff, mit Trennsteg, Farbton reinweiß, RAL 9010, inkl. aller systembedingten Form-, Eck-, Verbindungs-, Abdeck- und Endstücke, inkl. Befestigungsmaterial für die Montage an Wand bzw. Decke aus Beton.

Komplett in mehreren Teillängen liefern und gemäß Herstellerangaben montieren.
Menge: 25,000 m

**07.70 Elektroinstallationsrohr 25, Kunststoff, flexibel, Beton**
Elektroinstallationsrohr DIN EN 61386 (VDE 0605), Maße DIN EN 60423, Kunsstoff-Wellrohr aus PVC mit hochgleitfähiger Innenschicht, nicht flammenausbreitend, grau, flexibel, Außendurchmesser 25 mm, Druckbeanspruchung mittel, mit Befestigungsschellen zur Befestigung auf dem Rohfußboden,  für die Beton- und Hohlwandinstallation.

Komplett in mehreren Teillängen liefern und gemäß Herstellerangaben montieren.
Menge: 200,000 m

**07.80 Elektroinstallationsrohr 50, Kunststoff, flexibel, Beton**
Elektroinstallationsrohr DIN EN 61386 (VDE 0605), Maße DIN EN 60423, Kunsstoff-Wellrohr aus PVC mit hochgleitfähiger Innenschicht, nicht flammenausbreitend, grau, flexibel, Außendurchmesser 50 mm, Druckbeanspruchung mittel, mit Befestigungsschellen zur Befestigung auf dem Rohfußboden,  für die Beton- und Hohlwandinstallation.

Komplett in mehreren Teillängen liefern und gemäß Herstellerangaben montieren.
Menge: 150,000 m

**07.90 Elektroinstallationsrohr 40, Kunststoff, starr**
Elektroinstallationsrohr DIN EN 61386 (VDE 0605), Maße DIN EN 60423, aus PE-HD, Farbton reinweiß, RAL 9010, einwandig, glatt, starr, Außendurchmesser 40 mm, Druckbeanspruchung mittel, Schlagbeanspruchung mittel, mit Befestigungsschellen, Verlegung offen auf Putz oder Kabelleiter (inkl. Befestigungsmaterial für die Einzelverlegung bei AP-Montage)

Komplett in mehreren Teillängen liefern und gemäß Herstellerangaben montieren.
Menge: 100,000 m

**07.100 Elektroinstallationsrohr 32, Stahl, starr**
Elektroinstallationsrohr galvanisch verzinktes Stahlpanzerrohr nach EN 61386-1, mit Gewindeenden nach DIN EN 60423, für den mechanischen Schutz von Kabeln und Leitungen, Außendurchmesser 32 mm, mit gratfreier Innenwand, Korrosionsschutzklasse 2 (mittel), pro Rohr ist bereits eine Verbindungsmuffe aufgeschraubt, mit Befestigungsschellen für Verlegung offen auf Putz oder Kabelleiter.

Komplett in mehreren Teillängen liefern und gemäß Herstellerangaben montieren.
Menge: 5,000 m

**07.110 Kabelleiter als Steigleiter 60/400**
Kabelleiter als Kabelträgersystem nach DIN EN 61537
(VDE 0639) als Steigleiter mit durchgängig gelochtem Seitenholm, mit eingenieteten, nach oben offenen C-Profil-Sprossen, zur Befestigung von Kabeln und Leitungen mit Bügelschelle, eingerollter Seitenholm zur Verstärkung und als Kantenschutz, aus bandverzinktem Stahl DIN EN 10346 Seitenhöhe 60 mm, Breite 400 mm. Tragfähigkeit ca 3,1 kN/m bei Stützabstand 1,5m, Sprossenabstand 600 mm, inkl. ca. 6 Bügelschellen je 1m Kabelleiter zur Kabelbefestigung,  inkl. Potentialausgleichsmaßnahmen
Menge: 8,000 m

**07.120 Kabelrinne 60/300**
Kabelrinne als Kabelträgersystem DIN EN 61537 (VDE 0639), gelocht, mit einem Trennsteg, aus bandverzinktem Stahl DIN EN 10346, mit Schnellverbindungs-System, mittelschwere Ausführung, inkl. aller Verbindungsbauteile zur Installation, Steckrichtung von oben, inkl. Potentialausgleichsmaßnahmen ohne Zusatzbauteile sowie ohne Verschraubung, Seitenhöhe 60 mm, Breite 300 mm, Tragfähigkeit ca 0,9 kN/m bei Stützabstand 1,5m, Arbeitshöhe bis 3 m, ca. 5 Formstücke (T-Stücke,  45°-Winkel, Abzweiger) je 25 m Kabelrinne.

Komplett liefern und gemäß Herstellerangaben montieren
Menge: 50,000 m

**07.130 Wandbefestigung für Kabelrinne 60/300**
Standard-Wandausleger für Kabelrinne (60/200), aus tauchfeuerverzinktem Stahl nach DIN EN ISO 1461, Tragfähigkeit bis 1,5 kN, Befestigung an senkrechten Betonwänden mit bauaufsichtlich zugelassenen Dübeln, für angebotene Kabelrinne Seitenhöhe 60 mm / Breite 300 mm, Arbeitshöhe bis 4 m.

Komplett liefern und gemäß Herstellerangaben montieren.
Menge: 50,000 St

**07.140 Deckenbefestigung für Kabelrinne 60/300**
Hängestiel mit einem Ausleger für Kabelrinne,
aus tauchfeuerverzinkten Stahl-U-Profilen nach DIN EN ISO 1461, Tragfähigkeit bis 3,0 kN, dreiseitige Lochung, mit angeschweißter Kopfplatte, Befestigung an waagerechten Betondecken mit bauaufsichtlich zugelassenen Dübeln, inkl. einseitiger Auslegermontage mit Standard-Wandausleger, Stiellänge bis 500 mm, für angebotene Kabelrinne Seitenhöhe 60 mm / Breite 300 mm, Arbeitshöhe bis 4 m.

Komplett liefern und gemäß Herstellerangaben montieren.
Menge: 20,000 St

**07.150 Kabelrinne 60/200**
Kabelrinne als Kabelträgersystem DIN EN 61537 (VDE 0639), gelocht, mit einem Trennsteg, aus bandverzinktem Stahl DIN EN 10346, mit Schnellverbindungs-System, mittelschwere Ausführung, inkl. aller Verbindungsbauteile zur Installation, Steckrichtung von oben, inkl. Potentialausgleichsmaßnahmen ohne Zusatzbauteile sowie ohne Verschraubung, Seitenhöhe 60 mm, Breite 200 mm, Tragfähigkeit ca 0,9 kN/m bei Stützabstand 1,5m, Arbeitshöhe bis 3 m, ca. 5 Formstücke (T-Stücke,  45°-Winkel, Abzweiger) je 25 m Kabelrinne.

Komplett liefern und gemäß Herstellerangaben montieren
Menge: 50,000 m

**07.160 Wandbefestigung für Kabelrinne 60/200**
Standard-Wandausleger für Kabelrinne (60/200), aus tauchfeuerverzinktem Stahl nach DIN EN ISO 1461, Tragfähigkeit bis 1,5 kN, Befestigung an senkrechten Betonwänden mit bauaufsichtlich zugelassenen Dübeln, für angebotene Kabelrinne Seitenhöhe 60 mm / Breite 200 mm, Arbeitshöhe bis 4 m.

Komplett liefern und gemäß Herstellerangaben montieren.
Menge: 30,000 St

**07.170 Deckenbefestigung für Kabelrinne 60/200**
Hängestiel mit einem Ausleger für Kabelrinne,
aus tauchfeuerverzinkten Stahl-U-Profilen nach DIN EN ISO 1461, Tragfähigkeit bis 3,0 kN, dreiseitige Lochung, mit angeschweißter Kopfplatte, Befestigung an waagerechten Betondecken mit bauaufsichtlich zugelassenen Dübeln, inkl. einseitiger Auslegermontage mit Standard-Wandausleger, Stiellänge bis 500 mm, für angebotene Kabelrinne Seitenhöhe 60 mm / Breite 200 mm, Arbeitshöhe bis 4 m.

Komplett liefern und gemäß Herstellerangaben montieren.
Menge: 10,000 St

**07.180 Leuchtenträgerschiene 50/100**
Leuchtenträgerschiene gelocht zur Führung von Leitungen sowie zur Montage
von Leuchten,
aus Stahl
Maße 50x100 mm

Komplett liefern und gemäß Herstellerangaben montieren
Menge: 40,000 m

**07.190 Abhängekette für Leuchtenträger**
Abhängekette nach DIN 5686
zum Abhängen von Leuchtenträger-Systemen,
Knotenkette,
Stahl, galvanisch verzinkt,
Materialstärke 2,6 mm,

passend zu den angebotenen Leuchtenträger
einschließlich des nötigen Montagezubehöhr,
Komplett liefern und gemäß Herstellerangaben montieren
Menge: 50,000 m

**07.200 Kabelklemmbügel für 16 Kabel**
Klemmbügel für 16 Kabel,
zur Verlegung von Leitungen an Decken, in Zwischendecken & Wänden,
flache Ausführung,
stabile Bügel mit Grifflippel zum Ein- und Nachlegen von Kabeln
Ausführung: für ca. 16 x NYM 3x1,5 mm²
Menge: 300,000 St

**07.210 Sammelhalterung 15, Metall**
Sammelhalterung für hohe mechanische Standfestigkeit  aus Metall, aus bandverzinktem Stahl DIN EN 10346, geeignet für brandsichere Wand- und Deckenmontage von Kabeln und Leitungen oberhalb abgehängter Brandschutzdecken und in Brandschutzkanälen, geprüft in Anlehnung an DIN 4102 für min. 90 Minuten. maximale Tragfähigkeit 2,0 kg. Befestigungsabstand gemäß Prüfbericht. Öffnen und Schließen ohne Werkzeug, Keine Begrenzung hinsichtlich der installierbaren Kabel- und Leitungstypen.

Komplett liefern und gemäß Herstellerangaben montieren.
Menge: 100,000 St

**07.220 C-Profilschiene 40/22, 300 mm**
C-Profilschiene aus feuerverzinktem Stahl nach DIN EN ISO 1461, Breite 40 mm, Höhe 22 mm,  Länge 300 mm, Schlitzweite 18 mm, ungelocht, zur Aufnahme von Bügelschellen, an Wand und Decke befestigen mit bauaufsichtlich zugelassenen Dübeln, Arbeitshöhe bis 4 m.

Komplett liefern und gemäß Herstellerangaben montieren.
Menge: 20,000 St

**07.230 C-Profilschiene 40/22, 500 mm**
C-Profilschiene aus feuerverzinktem Stahl nach DIN EN ISO 1461, Breite 40 mm, Höhe 22 mm,  Länge 300 mm, Schlitzweite 18 mm, ungelocht, zur Aufnahme von Bügelschellen, an Wand und Decke befestigen mit bauaufsichtlich zugelassenen Dübeln, Arbeitshöhe bis 4 m.

Komplett liefern und gemäß Herstellerangaben montie
Menge: 10,000 St

**07.240 Bügelschellen, 26-30**
Universal-Bügelschellen zur Befestigung von Einzelkabel und Kabelbündel an Installationsprofilschienen, verwendbar für C-Profilschienen mit 18-22 mm Schlitzweite, Spannbereich 26-30 mm, inkl. Gegenwanne, passend zu den angebotenen C-Profilschienen liefern und montieren.
Menge: 25,000 St

**07.250 Bügelschellen, 38-42**
Universal-Bügelschellen zur Befestigung von Einzelkabel und Kabelbündel an Installationsprofilschienen, verwendbar für C-Profilschienen mit 18-22 mm Schlitzweite, Spannbereich 38-42 mm, inkl. Gegenwanne, passend zu den angebotenen C-Profilschienen liefern und montieren.
Menge: 25,000 St

**07.260 Bügelschellen, 76-82**
Universal-Bügelschellen zur Befestigung von Einzelkabel und Kabelbündel an Installationsprofilschienen, verwendbar für C-Profilschienen mit 18-22 mm Schlitzweite, Spannbereich 76-82 mm, inkl. Gegenwanne, passend zu den angebotenen C-Profilschienen liefern und montieren.
Menge: 20,000 St

**07.270 Brandschutzkanal, Stahl, I90**
Feuerwiderstandsfähiger Metall-Brandschutzkanal zur Kapselung von Brandlasten nach DIN 4102-11, zum Schutz des Flucht- und Rettungsweges sowie notwendiger Flure und Treppenhäuser.

Leitungsführungskanal rechteckig, mit aktiver Brandhemmung, Beflammung von innen Funktionserhaltklasse I 90 DIN 4102-11, Außenmaße B/H ca. 260/100 mm, Oberkante Kanal über Gelände/Fußboden bis 3,0 m, inkl. aller systemzugehörigen und zugelassenen Zubehörteile, Form-, Eck, Verbindungs-, Adeck-, Wandanschluss- sowie bauaufsichtlich zugelassenen Befestigungsmaterialien zur Decken und Wandmontage an Beton.

Das angebotene Brandschutzsystem zur Kabelführung muss eine allgemein bauaufsichtliche Zulassung haben. Der Brandschutzkanal muss aus Stahl- oder rostfreien Stahlblech bestehen.Der Brandschutzkanal muss für die Durchführung von Elektrokabel und -Leitungen, sowohl brennbare als auch nicht brennbare Rohre mit Kunststoff-Isolierung geeignet sein

angebotener Hersteller: '.................................................'
angebotenes Fabrikat: '.................................................'

komplette liefern und betriebsfertig montieren gemäß Vortext, inkl. systemgebundenem und zugelassenen Zubehör.
Menge: 4,000 m

### Titel 08 Kabel und Leitungen

**08.10 Installationsleitung, NYM-J 3 x 1,5**
Installationsleitung nach DIN VDE 0250-204, Querschnitt NYM-J 3 x 1,5, Verlegung entsprechend Vortext, in Teillängen komplett liefern, verlegen und betriebsfertig anschließen.
Menge: 1000,000 m

**08.20 Installationsleitung, NYM-J 5 x 1,5**
Installationsleitung nach DIN VDE 0250-204, Querschnitt NYM-J 5 x 1,5, Verlegung entsprechend Vortext, in Teillängen komplett liefern, verlegen und betriebsfertig anschließen.
Menge: 500,000 m

**08.30 Installationsleitung, NYM-J 3 x 2,5**
Installationsleitung nach DIN VDE 0250-204, Querschnitt NYM-J 3 x 2,5, Verlegung entsprechend Vortext, in Teillängen komplett liefern, verlegen und betriebsfertig anschließen.
Menge: 750,000 m

**08.40 Installationsleitung, NYM-J 5 x 2,5**
Installationsleitung nach DIN VDE 0250-204, Querschnitt NYM-J 5 x 2,5, Verlegung entsprechend Vortext, in Teillängen komplett liefern, verlegen und betriebsfertig anschließen.
Menge: 35,000 m

**08.50 Installationsleitung, NYM-J 5 x 4**
Installationsleitung nach DIN VDE 0250-204, Querschnitt NYM-J 5 x 4, Verlegung entsprechend Vortext, in Teillängen komplett liefern, verlegen und betriebsfertig anschließen.
Menge: 25,000 m

**08.60 Installationsleitung, NYM-J 5 x 10**
Installationsleitung nach DIN VDE 0250-204, Querschnitt NYM-J 5 x 10, Verlegung entsprechend Vortext, in Teillängen komplett liefern, verlegen und betriebsfertig anschließen.
Menge: 25,000 m

**08.70 Kabel, NYY-J 5 x 2,5**
Kabel nach DIN VDE 0276-603, Querschnitt NYY-J 5 x 2,5, Verlegung in Kabelgraben oder entsprechend Vortext, in Teillängen komplett liefern, verlegen und betriebsfertig anschließen.
Menge: 8,000 m

**08.80 Kabel, NYY-J 5 x 4**
Kabel nach DIN VDE 0276-603, Querschnitt NYY-J 5 x 4, Verlegung in Kabelgraben oder entsprechend Vortext, in Teillängen komplett liefern, verlegen und betriebsfertig anschließen.
Menge: 80,000 m

**08.90 Kabel, NYY-J 5 x 6**
Kabel nach DIN VDE 0276-603, Querschnitt NYY-J 5 x 6, Verlegung in Kabelgraben oder entsprechend Vortext, in Teillängen komplett liefern, verlegen und betriebsfertig anschließen.
Menge: 100,000 m

**08.100 Kabel, NYY-J 5 x 16**
Kabel nach DIN VDE 0276-603, Querschnitt NYY-J 5 x 16, Verlegung in Kabelgraben oder entsprechend Vortext, in Teillängen komplett liefern, verlegen und betriebsfertig anschließen.
Menge: 80,000 m

**08.110 Kabel, NYY-J 5 x 35**
Kabel nach DIN VDE 0276-603, Querschnitt NYY-J 5 x 35, Verlegung in Kabelgraben oder entsprechend Vortext, in Teillängen komplett liefern, verlegen und betriebsfertig anschließen.
Menge: 80,000 m

**08.120 Installationskabel, J-Y(St)Y 2 x 2 x 0,8**
Installationskabel als Fernmeldekabel nach DIN VDE 0815, Querschnitt : J-Y(St)Y 2 x 2 x 0,8, Verlegung entsprechend Vortext, in Teillängen komplett liefern, verlegen und betriebsfertig anschließen.
Menge: 100,000 m

**08.130 Kunststoffaderleitung, H07V-U 1x 6**
Kunststoffaderleitung nach DIN EN 50525, Querschnitt H07V-U 1x 6, Farbton grün/gelb, Verlegung entsprechend Vortext, in Teillängen komplett liefern, verlegen und betriebsfertig anschließen.
Menge: 150,000 m

**08.140 Kunststoffaderleitung, H07V-R 1x10**
Kunststoffaderleitung nach DIN EN 50525, Querschnitt H07V-R 1x 10, Farbton grün/gelb, Verlegung entsprechend Vortext, in Teillängen komplett liefern, verlegen und betriebsfertig anschließen.
Menge: 250,000 m

**08.150 Kunststoffaderleitung, H07V-R 1x50**
Kunststoffaderleitung nach DIN EN 50525, Querschnitt H07V-R 1x 50, Farbton grün/gelb, Verlegung entsprechend Vortext, in Teillängen komplett liefern, verlegen und betriebsfertig anschließen.
Menge: 10,000 m

### Titel 09 Anschlussarbeiten

**09.10 Anschluss, Herd**
Betriebsfertiger Anschluss eines bauseits gelieferten Herdes bestehend aus: Netzanschluss bis 5 x 4, inkl. benötigtem Klemm- und Befestigungsmaterialien.
Menge: 2,000 St

**09.20 Anschluss, Datenschrank**
Betriebsfertiger Anschluss eines bauseits gelieferten Datenschrankes bestehend aus Netzanschluss und Erdungsanschluss bis 5 x 4, inkl. benötigtem Klemm- und Befestigungsmaterialien.
Menge: 1,000 St

**09.30 Anschluss, Kältetrockner**
Betriebsfertiger Anschluss einer bauseits gelieferten Kältetrockner bestehend aus Netzanschluss bis 5 x 4, inkl. benötigtem Klemm- und Befestigungsmaterialien.
Menge: 1,000 St

**09.40 Anschluss, Kompressor**
Betriebsfertiger Anschluss einer bauseits gelieferten Kältetrockner bestehend aus Netzanschluss bis 3 x 2,5, inkl. benötigtem Klemm- und Befestigungsmaterialien.
Menge: 1,000 St

**09.50 Anschluss, Luftheizer / Umluft**
Betriebsfertiger Anschluss eines bauseits gelieferten Luftheizer bestehend aus Netzanschluss bis 3 x 2,5, inkl. benötigtem Klemm- und Befestigungsmaterialien.
Menge: 3,000 St

**09.60 Anschluss, Wärmepumpe**
Betriebsfertiger Anschluss einer bauseits gelieferten Wärmepumpe bestehend aus Netzanschluss bis 5 x 4, inkl. benötigtem Klemm- und Befestigungsmaterialien.
Menge: 1,000 St

**09.70 Anschluss, Heizung**
Betriebsfertiger Anschluss einer bauseits gelieferten Heizung bestehend aus Netzanschluss bis 5 x 4, inkl. benötigtem Klemm- und Befestigungsmaterialien.
Menge: 1,000 St

**09.80 Anschluss, Fußbodenheizkreisverteiler**
Betriebsfertiger Anschluss einer bauseits gelieferten Fußbodenheizkreisverteiler bestehend aus Netzanschluss bis 5 x 4, inkl. benötigtem Klemm- und Befestigungsmaterialien.
Menge: 1,000 St

**09.90 Anschluss, Einzelraum-Entlüftungsgerät**
Betriebsfertiger Anschluss eines bauseits gelieferten Einzelraum-Entlüftungsgeräts bestehend aus Netzanschluss bis 3 x 2,5, inkl. benötigtem Klemm- und Befestigungsmaterialien.
Menge: 10,000 St

**09.100 Anschluss, Abgasabsaugung**
Betriebsfertiger Anschluss eines bauseits gelieferten Abgasabsaugung in der Fahrzeughalle bestehend aus Netzanschluss bis 5 x 4, inkl. benötigtem Klemm- und Befestigungsmaterialien.
Menge: 1,000 St

**09.110 Anschluss, Warmwasserstation**
Betriebsfertiger Anschluss einer bauseits gelieferten Warmwasserstation bestehend aus: Netzanschluss bis 5 x 4, inkl. benötigtem Klemm- und Befestigungsmaterialien.
Menge: 1,000 St

**09.120 Anschluss, Trinkwasserfilter**
Betriebsfertiger Anschluss eines bauseits gelieferten Trinkwasserfilter bestehend aus: Netzanschluss bis 3 x2,5, inkl. benötigtem Klemm- und Befestigungsmaterialien.
Menge: 1,000 St

**09.130 Anschluss, Spühlstation**
Betriebsfertiger Anschluss einer bauseits gelieferten Spühlstation bestehend aus: Netzanschluss bis 3 x1,5, inkl. benötigtem Klemm- und Befestigungsmaterialien.
Menge: 1,000 St

**09.140 Anschluss, Urinal**
Betriebsfertiger Anschluss eines bauseits gelieferten Urinals bestehend aus: Netzanschluss bis 3 x1,5, inkl. benötigtem Klemm- und Befestigungsmaterialien.
Menge: 3,000 St

**09.150 Anschluss, Infotafel**
Betriebsfertiger Anschluss eines bauseits gelieferten Infotafel bestehend aus Netzanschluss und Erdungsanschluss bis 5 x 4, inkl. benötigtem Klemm- und Befestigungsmaterialien.
Menge: 1,000 St

**09.160 Anschluss, Sirene**
Betriebsfertiger Anschluss einer bauseits gelieferten Sierene bestehend aus Netzanschluss und Erdungsanschluss bis 5 x 6, inkl. benötigtem Klemm- und Befestigungsmaterialien.
Menge: 1,000 St

**09.170 Anschluss, Obertürschließer**
Betriebsfertiger Anschluss eines bauseits gelieferten Obertürschließerbestehend aus Netzanschluss und Erdungsanschluss bis 5 x 2,5, inkl. benötigtem Klemm- und Befestigungsmaterialien.
Menge: 3,000 St

**09.180 Anschluss, Elektrogeräte, bis 5 x 2,5 mm²**
Betriebsfertiger Anschluss für bauseits gelieferte und montierte Elektrogeräte. Querschnitt : bis 5 x 2,5
Menge: 10,000 St

**09.190 Anschluss, Elektrogeräte, bis 5 x 6 mm²**
Betriebsfertiger Anschluss für bauseits gelieferte und montierte Elektrogeräte. Querschnitt : bis 5 x 6
Menge: 5,000 St

**09.200 Anschluss, Elektrogeräte, bis 5 x 35 mm²**
Betriebsfertiger Anschluss für bauseits gelieferte und montierte Elektrogeräte. Querschnitt : bis 5 x 35
Menge: 5,000 St

**09.210 Anschluss, E-Ladesäule,**
Betriebsfertiger Anschluss einer Ladesäule für Elektro-Autos. Querschnitt : bis 5 x 25
Menge: 1,000 St

**09.220 Anschluss, Steuerleitung bis 10 x 2 x 0,8**
Betriebsfertiger Anschluss einer Steuerleitung Querschnitt bis 10 x 2 x 0,8, bestehend aus Absetzen der Leitung, in Geräte oder Verteilung einführen und anklemmen.
Menge: 5,000 St

### Titel 10 Potentialausgleich

**10.10 Potentialausgleichsschiene**
Potentialausgleichsschienen, mit Aufsteckklemmen für den Hauptpotentialausgleich nach DIN VDE 0100 Teil 410/540 und den Blitzschutz Potentialausgleich nach EN 62305 / DIN EN 62561-1, Kontaktschiene: Cu/gal Sn, mit Kunststoff-Abdeckhaube, Aufsteckklemmen für Rundleiter auch für den Anschluss

Anschlüsse:
-  10x Rundleiter (ein- / mehrdrähtig)  2,5-95mm 2
-  1x Flachleiter:  -30 x 4mm

liefern und betriebsfertig montieren, inkl. Anschluss aller ankommenden und abgehenden Potentialausgleichsleitungen.
Menge: 2,000 St

**10.20 Erdungsrohrschelle**
Erdungsrohrschellen zum Einbinden von Rohren in den Blitzschutz-Potentialausgleich nach DIN EN 62305-3 (VDE 0185-305-3) / DIN EN 62561-1, Werkstoff NIRO

Klemmbereich Rohr: 17 - 34 mm

liefern und montieren und betriebsfertig anschließen, inkl. Anschluss der ankommenden Potentialausgleichsleitung.
Menge: 10,000 St

**10.30 Trägeranschlussklemme, St/tZn,**
Trägeranschlussklemme, für den Anschluss an Stahlkonstruktionen, schwere Ausführung, Rd 6-10 mm,
St/tZn, liefern und montieren
Menge: 12,000 St

**10.40 Anschluss, Potentialausgleichsschiene**
Rundleiter bis 16 mm an eine bauseits vorhandene Potentialausgleichsschiene anschließen, inkl. notwendigem Zubehör.
Menge: 2,000 St

**10.50 Anschluss, Heizungsanlage**
Rundleiter bis 16 mm an bauseits vohrhandene Erdungsanschlusspunkte der Heizugsanlage, Ausdehnungsgefäße, Heizleitungen, Wasserleitungen, oder sonst. Rohrleitungen des Gebäudes, anschließen, inkl. notwendigem Zubehör.
Menge: 1,000 St

**10.60 Anschluss, fremde leitfähige Teile**
Rundleiter bis 16 mm an fremde leitfähige Teile der Gebäudekonstruktion wie Treppengeländer, Türblätter, Kabeltragsystem, Feueraußentreppe oder ähnlichen Metallkonstruktionen anschließen, inkl. notwendigem Zubehör zum herstellen passender feuerverzinkter Schraub- oder Klemmverbindungen.
Menge: 10,000 St

### Titel 11 Installationsarbeiten

**11.10 Wanddurchbruch Mauerwerk 3 / 30**
Wanddurchbruch in Mauerwerk als Bohrung,
Durchmesser (Dm) bis 3 cm, Wandstärke bis 30 cm, herstellen und sachgemäß verschließen  (inkl. verputzen und angleichen an die umliegende Wandfläche für Malerarbeiten), anfallender Schutt abtransportieren und entsorgen einschließlich Kippgebühren.
Menge: 100,000 St

**11.20 Wanddurchbruch Mauerwerk 10 / 30**
Wanddurchbruch in Mauerwerk als Kernbohrung,
Durchmesser (Dm) bis 10 cm, Wandstärke bis 30 cm, herstellen und sachgemäß verschließen  (inkl. verputzen und angleichen an die umliegende Wandfläche für Malerarbeiten), anfallender Schutt abtransportieren und entsorgen einschließlich Kippgebühren.
Menge: 20,000 St

**11.30 Wandschlitz Mauerwerk 30x30**
Wandschlitz für Kabel in Mauerwerk, Breite bis 30 mm, Tiefe bis 30 mm herstellen und sachgemäß verschließen  (inkl. verputzen und angleichen an die umliegende Wandfläche für Malerarbeiten), anfallender Schutt abtransportieren und entsorgen einschließlich Kippgebühren.
Menge: 150,000 m

**11.40 Wandschlitz Mauerwerk 50x30**
Wandschlitz für Kabel in Mauerwerk, Breite bis 50 mm, Tiefe bis 30 mm herstellen und sachgemäß verschließen  (inkl. verputzen und angleichen an die umliegende Wandfläche für Malerarbeiten), anfallender Schutt abtransportieren und entsorgen einschließlich Kippgebühren.
Menge: 25,000 m

**11.50 Brandschott S90, Brandschutzmörtel, 10**
Brandschutzschott S90 nach DIN 4102 Teil 9 als Kabel-/Kombiabschottung aus Brandschutzmörtel für Wände und Decken, Öffnungsgröße bis d = 100 mm, inkl. notwendigem Montagezubehör, mit Wandschild und Beschriftung  inkl. angleichen der Oberfläche an die umliegende Decken- oder Wandfläche für Malerarbeiten

liefern, passend in Wand- oder Deckendurchführung, unter Beachtung der Öffnungsbelegung, einbauen.
Menge: 5,000 St

**11.60 Brandschott EI90, leichte Brandschutzwände**
Brandabschottung EI30, EI60, EI90 nach EN 1366-3/DIN 4102-9 für Kabeldurchführungen durch leichte Branschutzwände.

Kabelabschottung nach DIN 4102, Mauerwerkswände nach DIN 1053 und Betonwände nach DIN 1045, bestehend aus Schottzylinder mit Dämmschicht bildendem Material und zweiteiligem Dichteinsatz, Befestigung mittels Laschenschrauben, Selbständiges Abdichten ohne zusätzliche Abdichtung von Fugen und Zwickeln, Zerstörungsfreie Nachbelegung,

Installationsöffnung Durchmesser ca. 74 mm,

liefern, passend in Wanddurchführung, unter Beachtung der Herstellervorgaben, einbauen.
Menge: 5,000 St

**11.70 Kabeldurchführung als Ringraumdichtung, DN 100**
Kabeldurchführung als Ringraumdichtung für das angebotene Kabelschutzrohr 1 x DN 100 mm zur Gebäudeeinführung.

Geschlossener Dichteinsatz mit mehreren Durchgängen. Zum Einsetzen in Kernbohrungen mit Ø innen 150 mm, millimetergenau anpassbar.

Geeignet zum gas- und wasserdichten Abdichten von Kabelschutzrohren und Kabel bis Ø außen 100 mm.

Pressplatten und Bolzen rostfrei aus Edelstahl V2A, Muttern und Unterlegscheiben rostfrei aus Edelstahl V4A, Vollgummieinlage aus EPDM, Dichtbreite ca. 30 mm, bis 2,5 bar druckdicht gegen drückendes Wasser.

komplett liefern und fachgerecht in vorhandener Kernbohrung montieren.

angebotener Hersteller: '.................................................'
angebotenes Fabrikat: '.................................................'

komplett liefern und fachgerecht in vorhandener Kernbohrung/ Futterrohr montieren.
Menge: 3,000 St

### Titel 12 Außenanlage

*Hinweis: Außenbeleuchtung*

**12.10 MastaufsatzLeuchte**
LED-Aufsatzleuchte

Mastzopf Ø 76 mm,
Neigungswinkel 0° - 90°, in 5°-Schritten einstellbar,
Mit asymmetrisch breit strahlender Lichtstärkeverteilung.
Lichtstärkeverteilung: direkt
Material Reflektor: PMMA,
Leuchtenkörper aus Aluminium-Druckguss,
Leuchtenkörper in anthrazit,

Bemessungslichtstrom 3400 lm,
Bemessungsleistung 25 W - 36 W,

Lichtfarbe: warmweiß - neutralweiß
Schutzklasse (DIN EN 61140): II
Schutzart (DIN EN 60529): IP66
Gewicht: 7.1 kg.

Lichtpunkthöhe max. 8000 mm.

angebotener Hersteller: '.................................................'
angebotenes Fabrikat: '.................................................'

komplett einschl. systemgebundenen Leuchten- und Befestigungszubehör zur Baustelle liefern und betriebsfertig am angebotenen Beleuchtungsmast montieren.

Die notwendigen Transport- und Baufahrzeuge sind in den Einzelpreis einzukalkulieren.
Menge: 4,000 St

**12.20 Lichtmast konisch, Lph = 4,5m**
Stahlrohr-Aufsatzmast als konisch geraden Mast nach DIN EN 40-2 und DIN EN 40-5 aus feuerverzinktem Stahl, Querschnitt rund, mit Bedienungsklappe, Verschluss Dreikantschraube, Mast mit innenliegendem Gerätesteg (C-Schiene) im Mastholraum zur Aufnahme eines Kabelübergangskastens, mit Erdungsschraube M8,  aufgeschrumpfte Korrosionsschutzmanschette im Erdübergangsbereich, Lichtmast-Kantenschutz aus Polyethylen passend zur Kabelöffnung, sichtbare Oberfläche pulverbeschichtet in DB 703, Nennhöhe über Erdoberfläche: 5,0 m, Erdstück / Eingrabtiefe: 0,8 m,
Zopfdurchmesser: 76 mm

Inklusive Lieferung zur Baustelle und sachgerechter Aufstellung in Fundamentrohr entsprechend Anleitung des Herstellers.

Die notwendigen Transport- und Baufahrzeuge sind in den Einzelpreis einzukalkulieren.
Menge: 4,000 St

**12.30 Kabelübergangskasten**
Kabelübergangskasten, VDE-geprüft nach DIN VDE 0660 Teil 505, DIN 43628, Schutzklasse II, Schutzart IP 54, mit 2 Kabeleinführungen für Kabel bis 5 x 16, mit 2 Kabelabgängen für Kabel bis 5 x 2,5, 2 Sicherungssockel DIN 57635 (VDE 0635), 500 V mit Gewinde D01 und Sicherungseinsatz, Abgang und Durchführung für Erdseil, inkl, Montagebereich für ein Überspannungsschutzmodul für LED-Leuchten.

Inklusive Erdungsseil bestehend aus Cu-Leiter
H07VK - 6mm², Länge 400 mm, kompl. mit Kabelschuh 8,5 mm und Adernendhülse passend zur Verbindung von Erdungsschraube des Mastes mit dem Mastsicherungskasten

Inklusive Lieferung zur Baustelle, Montage und Anschluss aller Zu- und Ableitungen im Lichtmast entsprechend Anleitung des Herstellers.
Menge: 4,000 St

**12.40 Überspannungsschutzmodul**
Überspannungsschutz-Modul Typ 2 (SPD Surge Protection Device) nach IEC 61643-11 (EN 61643-11) für elektrische Schaltungen und LED-Leuchten (230 V), geringe Baugröße für Einbau in den Kabelübergangskasten, mit optischer Funktionsanzeige, 1+NPE Schutzschaltung mit maximal 20kA Ableitvermögen, mit oder ohne Abschaltung der Leuchte im Defektfall.

komplett, einschl. aller Klemmen- und Nebenarbeiten liefern und betriebsfertig montieren.
Menge: 4,000 St

**12.50 Fundamentrohre**
Fundamentrohr für Straßenbeleuchtungsmaste aus geripptem Kunststoffrohr mit passendem Abschlußdeckel

Höhe: ca. 600mm
Durchm. ca. 300mm

inklusive Bohrung für Kabeleinführung Fundamentrohre werden in Verbindung mit der Kabellegung gesetzt, so dass die Maste zu einem späteren Zeitpunkt eingebracht werden können.

passend zum zuvor beschriebenen Mast liefern und sachgemäß, in zu erstellendes Mastloch (gesonderte Pos.) einbringen.
Menge: 4,000 St

**12.60 Kabelwarnband**
Kabelwarnband zur Markierung der Kabeltrasse mit Trassenwarnband mit Aufdruck - "Starkstromkabel" Kabelwarnband liefern und 30 cm unter Erdoberkante verlegen.
Menge: 130,000 m

**12.70 Kabelschutzrohr DN 75**
Kabelschutzrohr DN 100 nach VDE 0605-24, innen glatt außen gewellt. Alle Kabelquerungen in Gehwegbereichen sind in Kabelschutzrohr zu verlegen.  Lieferung flexibel in Ringen oder in Stangen mit Einzugschnur. Ausführung für die Verlegung im Außenbereich für die Unterquerung von Straßen und Zufahrten geeignet.

Durchmesser : DN 75 mm
einbauen und verdichten für NS-Kabel

Komplett liefern und fachgerecht nach Planung und unter Beachtung der Verlegeanleitung des Herstellers verlegen.
Menge: 10,000 m

**12.80 Kabelanschluss**
Anschluss von Kunststoffkabel bis NYY-J 5x16 an Sicherungskasten in vorhandenem Stahlrohrlichtmast bzw.
Schaltschrank, einschl. Klemm- und Befestigungsmaterial herstellen.
Menge: 10,000 St

**12.90 Kabelgraben in Handschachtung**
Kabelgraben in Handschachtung

Boden, für Kabel-/Leitungsgraben der Bodenklasse 3 bis 5, aus dem festgelegten Grabenquerschnitt (Grabentiefe 0,80 m, Sohlenbreite 0,3 m), nach Plan und technischen Vorbedingungen lösen und, soweit zum Verfüllen geeignet, zur Wiederverwendung seitlich lagern

Boden kann teilweise mit Schotter, Recycling, Sand und
Bauschutt, Ziegeln, -bruch, Pflasterbruch, Betonbruch-Splitt-Schotter u.ä., durchsetzt sein. Das überschüssige Aufbruchgut ist auf Nachweis fachgerecht zu entsorgen, inkl. Transport- und Deponiegebühren.

Auflager und Einbettung
Auflagerung aus mind. 10 cm steinfreien, verdichtungsfähigen Material ausbilden.
Einbettung bis zu einer Höhe von 0,15 m über Kabel- / Rohrscheitel in Lagen bis 0,15 m anschütten und von Hand oder mit leichtem Gerät entsprechend der geforderten Lagerungsdichte verdichten.

Gelösten Boden / Aufbruchgut in den verbleibenden Restgraben nach Planung verfüllen und mit abgetragenem Oberboden fachgerecht abdecken und verdichten, (inkl. Wiederherstellung einfacher Oberflächen wie Gartenland (Rasenansaat),

Während der Bauphase sind Absprachen mit dem zusändigen Tiefbauunternehmen zu den Schachtarbeiten hinsichtlich Verlegung, Verfüllung, Verdichtung, Lagerung, Gehweg-, Straßenbaumaßnahmen und Baufreiheit zu treffen.

Abgerechnet wird nach der Länge des Grabens, gemessen in der Achse. Notwendigen Bodenaustausch (Füllsand) für
für Kabelsandbett liefern und herstellen (Materialkosten für Füllsand sind gesondert aufgeführt).

Zum Verfüllen nicht verwendbarer Aushub wird Eigentum des AN und ist von der Baustelle zu entfernen und fachgerecht zu entsorgen.

Die notwendigen Transport und Baufahrzeuge sind in den Einzelpreis einzukalkulieren.
Menge: 30,000 m

**12.100 Füllsand**
Füllsand zum Absanden der Leitungen vor und hinter der Verlegung der Leitungen  (Bettungsschicht). Der Füllsand ist zu liefern und nach den Montagerichtlinien einzubauen.

Die notwendigen Transport und Baufahrzeuge sind in den Einzelpreis einzukalkulieren.
Menge: 10,000 m³

**12.110 Mastlöcher**
Baugrube für Mastgründung profligerecht ausheben,

Aushubtiefe: 0,9 m
Sohlefläche des  0,6m x 0,6m
Bodenklasse 3-4

Aushub seitlich lagern, Grubensohle fest und glatt herstellen, Magerbeton C16/20 in ca 0,1m Dicke auf Sohle einbauen, seitlich lagerndes Fundamentrohr in die grube stellen, ausrichten und fixieren. Einführung des Trassenkabels in das Fundamntrohr (inkl. Kabelschutzrohr), Baugrube nach der Montage mit Magerbeton C16/20 bis ca. 0,2m unterhalb Geländeoberkante verfüllen und verdichten, restliche Baugrube mit gelöstem Oberboden verfüllen und verdichten,einschl. Wiederherstellung einfacher Oberflächen wie Gras- und Gartenland (Rasensaat)

Fundamntrohröffnung bis zur Maststellung gegen Verfüllung sichern Erforderlicher Grubenverbau wird nicht gesondert vergütet und ist in den Einheitspreis einzurechnen. Überschüssiger Erdstoff wird Eigentum des AN undist zu entfernen.

Vor Herstellung der Baugruben hat der AN gemeinsam mit dem AG die Leuchtenstandorte vot Ort nochmals abzustimmen.

Die notwendigen Transport und Baufahrzeuge sind in den Einzelpreis einzukalkulieren.
Menge: 4,000 St

**12.120 Beton C16/20**
Beton C16/20, zur Erhöhung der Standfestigkeit der Lichtmaste, ca. 0,2m³ Beton pro Lichtmast

liefern und um den Stahlmast und Fundamentrohr einbringen (inkl.verdichten).
Menge: 0,800 m³

*Hinweis: Marktplatzverteiler*

**12.130 Steckdosenverteilersäule**
Steckdosenverteilersäule,
nach DIN EN 61439,
Geeignet für Aussenbereich,
Schutzart der Säule : IP 44
Schutzklasse II ( schutzisoliert )
Material : glasfaserverstärkter Kunststoff
runde Bauform, Durchmesser: ca. 360mm
Höhe: ca.  1350mm

Farbe : grau, ähnlich RAL 7035
Stektür, Schließung : Einfachschwenkhebel
  (Profilhalbzylinder eingebaut)
Anschluss für Zuleitung bis max. 16mm² CU
mit Festplatzeinführung in der Frontblende aus
Polyurethan, dauerhaft flexibel, UV-beständig,
erhöhte Reißfestigkeit.
mit Berührungsschutzabdeckung,
mit Kabelabfangschiene,
mit 1x Verteilerfeld 3x Reihen,

Bestückung:
 2x FI40/4/0,03 TYP A
 1x Sicherungen C32A/3
 1x Sicherungen C16A/3
 6x Sicherungen B16A/1

 1x CEE32-Steckdose
 1x CEE16-Steckdose
 6x Schukosteckdose

komplett, einschl. aller Klemmen- und Nebenarbeiten liefern und betriebsfertig montieren.
Menge: 1,000 St

**12.140 Baugrube für Steckdosenverteilersäule**
Baugrube für Steckdosenverteilersäule profligerecht ausheben,

Aushubtiefe: 0,9 m
Sohlefläche des  0,7m x 0,7m
Bodenklasse 3-4

Aushub seitlich lagern, Grubensohle fest und glatt herstellen, Magerbeton C16/20 in ca 0,1m Dicke auf Sohle einbauen, seitlich lagerndes Fundamentrohr in die grube stellen, ausrichten und fixieren. Einführung des Trassenkabels in das Fundamntrohr (inkl. Kabelschutzrohr), Baugrube nach der Montage mit Magerbeton C16/20 bis ca. 0,2m unterhalb Geländeoberkante verfüllen und verdichten, restliche Baugrube mit gelöstem Oberboden verfüllen und verdichten,einschl. Wiederherstellung einfacher Oberflächen wie Gras- und Gartenland (Rasensaat)

Vor Herstellung der Baugruben hat der AN gemeinsam mit dem AG die Standorte vor Ort nochmals abzustimmen.

Die notwendigen Transport und Baufahrzeuge sind in den Einzelpreis einzukalkulieren.
Menge: 1,000 St

**12.150 Sockelfüller**
Sockelfüller,
25 L Sack, zur Reduzierung der Schwitzwasserbildung
Menge: 1,000 St

*Hinweis: Ladeinrastrucktur*

**12.160 Kabelverteilerschrank**
Kabelverteilerschrank,
nach DIN EN 61439,
Geeignet für Aussenbereich,
Schutzart: IP 44
Schutzklasse II ( schutzisoliert )
Material : glasfaserverstärkter Kunststoff
Maße: (HxBxT) 2000x785x320mm,

Farbe : grau, ähnlich RAL 7035
Stektür, Schließung : Einfachschwenkhebel
  (Profilhalbzylinder eingebaut)
Einspeisung über Klemmsatz bis 5x35mm²,
inkl. Hauptschalter 125A
- inkl. 3x Sicherungslasttrennschalter, Leistenbauform, 3polig, D02 35A, mt Anschlussklemmen bis 10mm²,
- inkl. Einfachschließung
- inkl. Service-Steckdose + FI/LS-Kombination 16A,
- inkl. Sockel aus GFK Gr.1 mit Kabelabfangschiene,

komplett, einschl. aller Klemmen- und Nebenarbeiten liefern und betriebsfertig montieren.
Menge: 1,000 St

**12.170 Baugrube für KVS**
Baugrube für Steckdosenverteilersäule profligerecht ausheben,

Aushubtiefe: 0,9 m
Sohlefläche des  0,7m x 0,7m
Bodenklasse 3-4

Aushub seitlich lagern, Grubensohle fest und glatt herstellen, Magerbeton C16/20 in ca 0,1m Dicke auf Sohle einbauen, seitlich lagerndes Fundamentrohr in die grube stellen, ausrichten und fixieren. Einführung des Trassenkabels in das Fundamntrohr (inkl. Kabelschutzrohr), Baugrube nach der Montage mit Magerbeton C16/20 bis ca. 0,2m unterhalb Geländeoberkante verfüllen und verdichten, restliche Baugrube mit gelöstem Oberboden verfüllen und verdichten,einschl. Wiederherstellung einfacher Oberflächen wie Gras- und Gartenland (Rasensaat)

Vor Herstellung der Baugruben hat der AN gemeinsam mit dem AG die Standorte vor Ort nochmals abzustimmen.

Die notwendigen Transport und Baufahrzeuge sind in den Einzelpreis einzukalkulieren.
Menge: 1,000 St

**12.180 Sockelfüller**
Sockelfüller,
25 L Sack, zur Reduzierung der Schwitzwasserbildung
Menge: 1,000 St

**12.190 Kunststofffundament für Ladestation**
Kunststofffundament für Ladestation,
passend zu den gängigen Ladestationen,
Außenmaße (BxLxH) ca. 812x952x642 mm,
Lichte Weite ca. 650x800 mm,
Gesamtgewicht ca.110 kg,

Kabelführung im Schachtinneren,
Modularer Schachtaufbau,
Korpus aus Modifiziertem Polycarbonat (PC), zertifiziert Grundwasserverträglichkeit, UV-Beständig,
Rahmen aus Stahl im inneren des Fundamentes, Grund und Adapterplatte aus Stahl.
Kein Betonfundament notwendig,

Der Kunststoffschacht muss dauerhaft den vertikalen und horizontalen Belastungen standhalten, das Gesamtsystem (Abdeckung + Schacht) mit maximaler Anzahl an unverschlossenen Durchführungsöffnungen muss den angegebenen Belastungsklassen der Abdeckung gemäß DIN EN 124 im eingebauten Zustand entsprechen.

Säulenaufnahme flexibel gestaltbar und tauschbar,

definierte Sollbruchstellen zur Einführen von Rohren DN110mm,

mit Überfahrbaren Gussdeckel (D400) für zeitlich unbeschränkten Aufbau der Ladesäule

Die notwendigen Transport und Baufahrzeuge sind in den Einzelpreis einzukalkulieren.
Menge: 2,000 St

**12.200 Kunststoffkabelschacht 400 x 400 mm**
Kunststoffkabelschacht
Außenmaße (BxLxH) ca. 540x540x680 mm
Lichte Weite ca. 400x400 mm

Schachtkorpus aus Modifiziertem Polycarbonat (PC), zertifizierte Grundwasserverträglichkeit, UV-Beständig,
Rahmen aus Stahl im inneren des Schachtes,

Der Kunststoffschacht muss dauerhaft den vertikalen und horizontalen Belastungen standhalten, das Gesamtsystem (Abdeckung + Schacht) mit maximaler Anzahl an unverschlossenen Durchführungsöffnungen muss den angegebenen Belastungsklassen der Abdeckung gemäß DIN EN 124 im eingebauten Zustand entsprechen.

mit Schachtabdeckung aus Stahl ausbetoniert

Die notwendigen Transport und Baufahrzeuge sind in den Einzelpreis einzukalkulieren.
Menge: 2,000 St

**12.210 Kabelschutzrohr PVC-U AD 110mm**
Kabelschutzrohr aus PVC-U DIN 8061, Maße DIN 16873, Nenn-Außendurchmesser 110 mm, Wanddicke 2,2 mm,
starres Schutzrohr, glatte Innenwand, außen gewellt,
einseitig aufgesteckte Doppelsteckmuffe (sanddicht),
 Baulänge 4 m,

vollständig Liefern und Erdgraben Verlegen
Menge: 80,000 m

**12.220 Kabelgraben**
Kabelgraben in Maschienenschachtung

Boden, für Kabel-/Leitungsgraben der Bodenklasse 3 bis 5, aus dem festgelegten Grabenquerschnitt (Grabentiefe 0,80 m, Sohlenbreite 0,3 m), nach Plan und technischen Vorbedingungen lösen und, soweit zum Verfüllen geeignet, zur Wiederverwendung seitlich lagern

Boden kann teilweise mit Schotter, Recycling, Sand und
Bauschutt, Ziegeln, -bruch, Pflasterbruch, Betonbruch-Splitt-Schotter u.ä., durchsetzt sein. Das überschüssige Aufbruchgut ist auf Nachweis fachgerecht zu entsorgen, inkl. Transport- und Deponiegebühren.

Auflager und Einbettung
Auflagerung aus mind. 10 cm steinfreien, verdichtungsfähigen Material ausbilden.
Einbettung bis zu einer Höhe von 0,15 m über Kabel- / Rohrscheitel in Lagen bis 0,15 m anschütten und von Hand oder mit leichtem Gerät entsprechend der geforderten Lagerungsdichte verdichten.

Gelösten Boden / Aufbruchgut in den verbleibenden Restgraben nach Planung verfüllen und mit abgetragenem Oberboden fachgerecht abdecken und verdichten, (inkl. Wiederherstellung einfacher Oberflächen wie Gartenland (Rasenansaat),

Während der Bauphase sind Absprachen mit dem zusändigen Tiefbauunternehmen zu den Schachtarbeiten hinsichtlich Verlegung, Verfüllung, Verdichtung, Lagerung, Gehweg-, Straßenbaumaßnahmen und Baufreiheit zu treffen.

Abgerechnet wird nach der Länge des Grabens, gemessen in der Achse. Notwendigen Bodenaustausch (Füllsand) für
für Kabelsandbett liefern und herstellen (Materialkosten für Füllsand sind gesondert aufgeführt).

Zum Verfüllen nicht verwendbarer Aushub wird Eigentum des AN und ist von der Baustelle zu entfernen und fachgerecht zu entsorgen.

Die notwendigen Transport und Baufahrzeuge sind in den Einzelpreis einzukalkulieren.
Menge: 60,000 m

**12.230 Ladesäule für Elektroautos 2x22kW**
Eichrechtskonforme, freistehende AC-Doppelladesäule 2×22 kW mit RFID, Display, Edelstahlgehäuse und dynamischem Lastmanagement, Konformität zu VDE-AR-N 4100:2019-04, IEC 61851-1 / IEC 61851-22

Lieferung, Montage und betriebsfertige Inbetriebnahme einer freistehenden AC-Ladesäule für Elektrofahrzeuge zur öffentlichen bzw. halböffentlichen Nutzung.

Technische Mindestanforderungen:

- Ausführung als Standladesäule
- 2 Ladepunkte mit jeweils 22 kW Ladeleistung
- Typ-2-Steckdosen, arretierbar, gemäß IEC 62196-2
- Nennausgangsspannung 400 V, 3-phasig
- Max. Ladestrom je Ladepunkt: 32 A
- Max. Eingangsstrom gesamt: 64 A, 3-phasig

Eichrechtskonform nach deutschem Mess- und Eichrecht, inkl.:
- eichrechtszertifizierter Energiezähler je Ladepunkt
- eichrechtskonforme Anzeige der Ladedaten

Schutz- und Sicherheitseinrichtungen:
- Je Ladepunkt integrierter FI-Schutzschalter Typ B, 40A/30 mA
- Schutzart mindestens IP54
- Gehäuse aus Edelstahl, lackiert oder pulverbeschichtet

Bedienung und Kommunikation:
- Integrierte Benutzeroberfläche mit Farbdisplay, mind. 800 × 480 Pixel
- RFID-Leser zur Zugriffskontrolle
- Kommunikationsschnittstellen RJ-45 und RJ-11
- Unterstützung von Modbus (TCP/RTU)

Lastmanagement:
- Internes Lastmanagement zwischen den beiden Ladepunkten
- Vorbereitung für dynamisches Lastmanagement (z. B. über Modbus)

Abmessungen / Bauform:
- Höhe ca. 1.600-1.700 mm
- Breite ca. 350-400 mm
- Tiefe ca. 400-450 mm
- Gewicht ca. 80 kg

Leistungsumfang:
- Lieferung der Ladesäule inkl. aller integrierten Komponenten
- Montage auf Schachtfundament
- Elektrischer Anschluss
- Parametrierung, Funktionsprüfung und Inbetriebnahme
- Übergabe der erforderlichen Dokumentationen und Konformitätsnachweise

angebotener Hersteller: '.................................................'
angebotenes Fabrikat: '.................................................'
Menge: 1,000 St

**12.240 Backend-Service Ladeinfrastruktur**
*** Bedarfsposition ohne GB
Backend-Service für Ladeinfrastruktur (Betrieb und Verwaltung)

Bereitstellung, Einrichtung und Betrieb eines Backend-Systems zur Verwaltung und Überwachung der ausgeschriebenen Ladesäule(n) für Elektrofahrzeuge im öffentlichen bzw. halböffentlichen Betrieb.

Leistungsumfang:

Der Auftragnehmer hat ein funktionsfähiges Backend-System bereitzustellen und für die Dauer der Vertragslaufzeit zu betreiben, welches mindestens folgende Funktionen umfasst:

- Zentrale Verwaltung der Ladesäule(n) über eine webbasierte Benutzeroberfläche
- Benutzer- und Zugriffsverwaltung, inkl. Verwaltung von RFID-Medien
- Eichrechtskonforme Erfassung, Speicherung und Anzeige der Ladevorgänge (u.a. Ladezeit, Energiemenge, Ladepunkt, Zeitstempel)
- Möglichkeit zum Datenexport (z.B. PDF) für Auswertungs- und Abrechnungszwecke
- Anbindung der Ladesäule(n) über offene, herstellerunabhängige Schnittstellen(z. B., Modbus oder gleichwertig)
- Unterstützung von statischem und dynamischem Lastmanagement
- Überwachung des Betriebszustandes (Statusmeldungen, Störungen, Verfügbarkeit)
- Durchführung von Firmware- und Sicherheitsupdates, soweit systembedingt erforderlich

Technische Anforderungen:

- Das Backend muss mit der ausgeschriebenen Ladesäule vollständig kompatibel sein
- Verwendung offener, standardisierter Kommunikationsprotokolle
- Betrieb auf Servern innerhalb der EU, DSGVO-konform
- Dauerhafte Verfügbarkeit des Systems während der Vertragslaufzeit

Abrechnung / Vertragslaufzeit:

- Abrechnung als jährliche Servicepauschale je Ladesäule
- Mindestvertragslaufzeit: 12 Monate
- Optionale Verlängerung um jeweils ein weiteres Jahr
- Kündigungsfrist: 3 Monate zum Vertragsende

Nicht Bestandteil der Leistung:

- Abrechnung von Ladevorgängen gegenüber Endnutzern (sofern nicht gesondert beauftragt)
- Bereitstellung von Stromlieferverträgen
- Betreiberpflichten des Bauherrn außerhalb des Backend-Systems

Einheit: Stück / Jahr
Menge: 1,000 St

### Titel 13 Netzwerktechnik

**13.10 Verteiler Wandschrank Einbau 19Zoll-Komponenten Stahlblech verz IP2X B 0,6m T 0,6m 6HE**
STLB-Bau 2025-10 061
Verteiler als Wandschrank für Datennetze, Türanschlag links, zum Einbau von 19-Zoll-Komponenten, aus Stahlblech, verzinkt, Schutzart IP 2X DIN EN 60529 (VDE 0470-1), Potentialausgleich DIN EN 50310 (VDE 0800-2-310), mit einer Fronttür, aus Stahlblech, mit Schwenkgriff, mit Seitenwänden und Rückwand, Seitenwände abnehmbar, Rückwand geschlossen, mit geschlossener Dachplatte, mit geschlossener Bodenplatte, mit 19-Zoll-Schwenkrahmen und Kabelführungsbügel, Breite 0,6 m, Tiefe 0,6 m, 6 Höheneinheiten.
Menge: 1,000 St

**13.20 Datenanschlussdose symm. Kat.6A 2Ports IP44 AP**
STLB-Bau 2022-10 061
Datenanschlussdose, symmetrisch, Kategorie 6 Index A tiefgestellt DIN EN 50173-1 (VDE 0800-173-1), Link-Klasse E Index A tiefgestellt, DIN EN 50173-1 (VDE 0800-173-1), Potentialausgleich DIN EN 50310 (VDE 0800-2-310), kompakt, 2 Ports, RJ45-Buchse DIN EN 60603-7-51, Schutzart IP 44 DIN EN 60529 (VDE 0470-1), in Schneidklemmtechnik, Aufputzausführung, Steckrichtung 45 Grad, mit Beschriftungsfeld und Fenster.
Menge: 5,000 St

**13.30 Datenanschlussdose symm. Kat.6A 2Ports UP**
STLB-Bau 2022-10 061
Datenanschlussdose, symmetrisch, Kategorie 6 Index A tiefgestellt DIN EN 50173-1 (VDE 0800-173-1), Link-Klasse E Index A tiefgestellt, DIN EN 50173-1 (VDE 0800-173-1), Potentialausgleich DIN EN 50310 (VDE 0800-2-310), kompakt, 2 Ports, RJ45-Buchse DIN EN 60603-7-51, in Schneidklemmtechnik, Unterputzausführung, mit Zentralplatte DIN 49075-2 und Abdeckung, Steckrichtung 45 Grad, mit Beschriftungsfeld und Fenster.
Menge: 6,000 St

**13.40 Messung einer Daten-/TK Leitung**
Beidseitige Messung einer Daten-/TK Leitung nach DIN EN 50173. zwischen Patchfeld und Datendose auf die Einhaltung der Vorgaben nach Kat. 7, inkl. eines maschinell erstellten Messprotokolls (Das Datenkabel ist durch den Bieter im Datenschrank aufzulegen und zu Messen)
Menge: 12,000 St

**13.50 Datenkabel, 2 x 4 x 2 x AWG 23, Duplex**
Datenkabel für den Horizontal- und Steigbereich DIN EN 50288-4-1 (VDE 0819-4-1), Kategorie 7 DIN EN 50173-1, geschirmt, 2 x 4 x 2 x AWG 23 (Duplex), Verlegung entsprechend Vortext, in Teillängen liefern, betriebsfertig verlegen und beidseitigen auflegen (RJ-45-Steckverbindung / Patchfeld).
Menge: 250,000 m

### Titel 14 PV-Anlage

*Hinweis: PV-Module*

**14.10 Werksplanung**
Werksplanung

Nach Beauftragung sind folgende Unterlagen zu erbringen:

- Statik Befestigungs- und Montagesystem
- Modulverschaltung
- Auslegung der Wechselrichter
- Aufstellplan
- Netz- und Anlagenschutz
- mehrpolige Stromlaufpläne

Erstellen und auf digitalen Datenträger vier Wochen nach Auftragserteilung zur Freigabe liefern bzw. einreichen
Menge: 1,000 St

**14.20 Statiknachweis**
Statiknachweis
Statiknachweis für die komplette PV-Anlage,
einschließlich Befestigungs- und Montagesystem,
Menge: 1,000 St

**14.30 Antragstellung, Abstimmung und Inbetriebsetzung**
Nachstehende Punkte gehören zu den Aufgaben des AN für den ordnungsgemäßen Betrieb der PV-Anlage:

- Antrag zum Anschluß an das Niederspannungsnetz des
  zuständigen VNB einschl. Anfertigen aller zum Antrag
  notwendigen Unterlagen und Bescheinigungen.
- Abstimmung Zählerplatz mit Wandlermessung mit
  zuständigen VNB
- Abstimmung über Platzierung und Anordnung der
  Rücklieferungsmessung.
- Inbetriebsetzung bei dem zuständigen VNB
- Meldung bei der Bundesnetzagentur
Menge: 1,000 St

**14.40 PV-Generator mit ca. 23 kWp**
PV Generator mit ca. 22.950 Wp
51 Module

Ost-West Ausrichtung

Eigenschaften PV-Module:
- Maße (LxB):  ca. 1760 x 1130 mm,
- Modul-Leistung:  min. 450 Wp,
- Modulwirkungsgrad:  >=19,4
- Betriebstemperatur:  -40°Cbis 85 °C

- Anschlussdose in IP68,
- Rahmen aus Aluminium
- Anti-Refelexions Beschichtung
- VDE geprüft
- Schutzklasse II
- vorkonfektionierte Anschlusskabel mit Steckverbinder
- Gerichtsstand Hersteller: Deutschland
- Leistungsgarantie: 10 Jahre auf mind. 90 %
  25 Jahre auf mind. 80 %

zu erbringende Unterlagen: (mit Angebotsabgabe)
- Datenblatt und Zertifikat des Herstellers
- Bedingungen der Leistungsgarantie des Herstellers

angebotener Hersteller: '.................................................'
angebotenes Fabrikat: '.................................................'
angebotene Modulleistung: '...............................................'
angebotene Generatorleistung: '.........................................'
  vom Bieter einzutragen

Module komplett liefern inkl. aller benötigten Kleinteile, Steckverbinde, anschlussfertig verdrahtet, werkseitig stückgeprüft.
Das Prüfprotokoll ist Bestandteil der Dokumentation.

Die Montage erfolgt auf dem Flachdach des Gebäudes, Höhe ca 7 m, die Komponenten müssen mit geeigneten Hilfsmitteln aufs Dach gebracht werden.
Dieser Umstand ist in die Kalkulation der Einheitspreis zu berücksichtigen.

einschließlich kompletter Aufbau, Verdrahtungs- / Kleinmaterial, allem notwendigen Systemzubehör und Anschlüssen
liefern bis zum Aufstellungsort und betriebsfertig montieren.
Menge: 1,000 St

**14.50 Montagesystem**
Flachdach-Montagesystem

passend für die angebotenen PV-Module,
entsprechend der geforderten Modulzahl,
Anwendung Windlastzone 2 und Schneelastzone 2 bei ca. 15 kg / m² Ballast

Ost-West-Ausrichtung,
Aufständerung auf 13 Grad,
Aufstellung über die kurze Seite,

Die Materialverträglichkeit gegenüber der Dachhaut ist zu erbringen.
Das Montagesystem ist entsprechend den statischen Erfordernissen des angebotenen Systems projektspeziefisch auszulegen. Der statische Nachweis ist durch den AN zu erbringen.

System komplett liefern inkl. aller benötigten Kleinteile.

einschließlich des Aufbaus und allem notwendigen Systemzubehör
liefern bis zum Aufstellungsort und betriebsfertig montieren.
Menge: 1,000 St

**14.60 Solarpanel Stecker, mänlich / weiblich**
Solarpanel Stecker, mänlich / weiblich
Solarpanel Kabelstecker, Solar Verbinder, Solar Panel Kabelanschlüsse
Stecker, Photovoltaik Steckverbinder, Schwarz kompatibel mit PV-Kabeln mit unterschiedlichen Isolationsduchmessern (2,5 - bis 6 m²)
als Set (Stecker und Kupplung)
komplett liefern und montieren.
Menge: 51,000 St

**14.70 SPD-Generatoranschlusskasten für PV-Anlagen, Überspannungsschutz**
SPD-Generatoranschlusskasten, überspannungsschutz bis 1100 V DC
zum Schutz von zwei MPP-Eingängen
und je einem String in Schutzart IP65
Defektanzeige
Generatoranschlusskasten nach DIN EN IEC 61439-2
Einsetzbar gemäß IEC 60364-7-712
Maximale PV-Spannung: <=1100 V DC
Nennableitstoßstrom: (8/20) 20 kA
Gesamtableitstoßstrom: (8/20) 40 kA
Schutzpegel: <= 4 kV
Kurzschlussfestigkeit Iscpv: 10 kA
Menge: 1,000 St

**14.80 Wechselrichter 22 kWp,**
Wechselrichter 22 kWp,
passend zu denn angebotenen PV-Modulen
nach EN/IEC62109-1, EN/IEC62109-2,

DC-Nenwirkleistung:  22 kW,
max. Wirkungsgrad:  min. 98 %,
Neneinspeisespannung:  600 V,
Max. Eingangsstrom:  30 A,

4 DC-Anschlüsse,
2 unabhängige MPP-Tracker

AC-Nenwirkleistung:  18 kW,
Nennausgangsspannung:  400 V AC, 3-phasig,
Netzfrequenz:  50 Hz,
Nennausgangsstrom:  36,1 A,
Einstellbarer Leistungsfaktor: 0.8 kap. - 0.8 ind

Temperaturbereich:  -25 - 60 °C,
Kühlung:  Luftgekühlt,
Gewicht:  ca. 21 kg,
Abmessung:  ca. 546 x 460 x 228 mm
Schutzart:  IP66

mit integrierter einstellbarer Wirkleistungsreduzierung entsprechend Vorgaben des VNB / EVU,
Mit integriertem Eingang zum Direktanschluss eines Rundsteuerempfängers,

Schutzfunktionen:
- DC-Lasttennschalter,
- Inselnetzschutz,
- AC-Überspannungsschutz,
- DC-Verpolungsschutz,
- PV-Stringfehler-Überwachung,
- DC-Überspannungsableiter,
- AC-Überspannungsableiter,
- DC-Isolationswiderstandserkennung,
- Fehlerstromüberwachung
- Störlichtbogenschutz

Kommunikation
- LED-Anzeige,
- WLAN Anbindung
- RS485, Ethernet RJ45,

angebotener Hersteller: '.................................................'
angebotenes Fabrikat: '.................................................'

vom Bieter einzutragen

Mit der Angebotsabgabe sind folgende Unterlagen zu erbringen:
- Datenblätter
- Einheitenzertifikat bzw. Prototypbescheinigung nach
  VDE-AR-4105
- Garantiebedingungen des Herstellers

komplett liefern, einschließlich kompletter Aufbau, Verdrahtungs- / Kleinmaterial, allem notwendigen Systemzubehör, Anschlüssen und Befestigungsmaterial,
betriebsfertig montieren und konfigurieren.
Menge: 1,000 St

**14.90 Einstrahlungssensor, Zulage Wechselrichter**
Einstrahlungssensor, Zulage Wechselrichter

mit  3 m Kabel.
Überspannungsschutz und Befestigungsmaterial

Solarstrahlungssensor zur Messung der  Bestrahlungsstärke
für die Überwachung von Photovoltaik

Gehäuse: Aluminium / Kunstoff
Schutzart: IP 65

angebotenes Fabrikat:

komplett liefern und betriebsfertig montieren
Menge: 1,000 St

**14.100 Aderleitung-PVC, H07V-R 1x16 mm²**
Aderleitung (PVC) nach DIN VDE 0281,
mehrdrähtig, mit erforderlicher
Kennfarbe
Nennspannung : 450/750 Volt
Querschnitt : H07V-R 1 x 16 mm²

komplett liefern, betriebsfertig montieren und
anschliessen
Menge: 50,000 m

**14.110 Rundsteuerempfänger**
Funk-Rundsteuerempfänger für PV-Einspeiseanlagen im Netz der Avacon AG

komplett einbaufertig parametriertes Gerät liefern und betriebsfertig montieren
Menge: 1,000 St

**14.120 Feuerwehrschalter als Trennvorrichtung**
Feuerwehrschalter als Trennvorrichtung
zur Freischaltung der DC-Leitungen zwischen Wechselrichter und PV-Modulen, für angebotene PV-Anlage

bestehend aus:

1 Stk. Wandgehäuse, IP 54
6 Stk. Lasttrennschalter DC 1000V, 30 A mit Hilfsschalter
6 Stk. Unterspannungsauslöser passend zum
  Lasttrennschalter, 24 V DC, für Fernauslösung
6 Stk. Überspannungsschutz DC 1100 V +/-, Typ 2 mit
  Fernmeldekontakt
1 Stk. USV 24 V DC, Batteriemodul 1 Ah, mit Störmeldekontakt, 2 Stk. Leitungsschutzschalter
1 Stk. DC-Steckverbinder, Klemmen und Kleinmaterial

Sammelstörmeldung zum Aufschalten auf GA
Auslösung über Kontakt BMA

komplett verdrahtet liefern und betriebsfertig montieren
Menge: 1,000 St

**14.130 PV-Ausschalter mit Schutzkragen**
PV-Ausschalter mit Schutzkragen 24 V/DC
1 Öffner, 1 Schließer IP67 als
Fernauslöser für Feuerwehrschalter.
Mit Schriftzug auf dem Ausschalter "Solar OFF"

Technische Daten:

Farbe:  Rot
Tiefe:  ca. 106.1 mm
Länge:  ca. 80 mm
Breite:  ca. 72 mm
Schutzart:  IP67/IP69K
Kategorie:  PV-Ausschalter
Anschluss:  Schrauben
Kontaktart:  1 Öffner, 1 Schließer
Beleuchtungsart:  Ohne
Aufdruck-Motiv:  SOLAR - OFF
Besonderheiten:  mit Schutzkragen
Funktionen:  rastend
Entriegelungs-Art:  Zugentriegelung
Schaltspannung:  24 V/DC
RoHS-konform:  Ja
Max. Temperatur:  70 °C
Min. Temperatur:  -25 °C

komplett verdrahtet liefern und betriebsfertig montieren
Menge: 1,000 St

**14.140 Unterbrechnungsfreie Stromversorgung mit Batterie**
Unterbrechungsfreie Stromversorgung

Unterbrechungsfreie Stromversorgung mit integriertem Netzteil, 2 A, in Kombination mit Batterie 24 V DC 0.8 Ah

Technische Daten:

Eingangsspannungsbereich:  100 V DC - 350 V DC
Pufferzeit:  20 min. (2 A)
Nennausgangsspannung:  24 V DC
Nennausgangsstrom IN (dauerhaft): 2 A

Umgebungstemperatur (Betrieb):

-25 °C - 70 °C (> 60 °C Derating: 2,5 %/K)

komplett liefern, in GHV betriebsfertig installieren
Menge: 1,000 St

**14.150 Solarkabel H1Z2Z2-K 1x6 mm² schwarz**
Solarkabel H1Z2Z2-K 1x6 mm² schwarz

Solarleitung für frei beweglichen Einsatz oder feste Verlegung in Photovoltaik-Anlagen nach EN 60364-7-712.
kurz- und erdschlusssicher, entsprechend VDE-AR-E 22283-4
Nennspannung: 1000 V
Querschnitt:  1 x 6 mm²
In dem Positionspreis ist das Klein- und Befestigungsmaterial enthalten,

Kabel und Leitungen sind zu liefern, in Teillängen zu verlegen, abzusetzen, einzuführen und mit erforderlichen Steckverbindungen zu versehen, betriebsfertig anzuschließen und dauerhaft mit Kabelkennzeichnungsschildern beschriften.
Menge: 100,000 m

**14.160 Solarkabel H1Z2Z2-K 1x6 mm² rot**
Solarkabel H1Z2Z2-K 1x6 mm² rot

Solarleitung für frei beweglichen Einsatz oder feste Verlegung in Photovoltaik-Anlagen nach EN 60364-7-712.
kurz- und erdschlusssicher, entsprechend VDE-AR-E 22283-4
Nennspannung: 1000 V
Querschnitt:  1 x 6 mm²
In dem Positionspreis ist das Klein- und Befestigungsmaterial enthalten,

Kabel und Leitungen sind zu liefern, in Teillängen zu verlegen, abzusetzen, einzuführen und mit erforderlichen Steckverbindungen zu versehen, betriebsfertig anzuschließen und dauerhaft mit Kabelkennzeichnungsschildern beschriften.
Menge: 100,000 m

**14.170 Batteriespeicher 10 kWh,**
Batteriesystem 10kWh,
kobaltfreie LiFePO4-Batterien,
modulares und erweiterbares Batteriesystem,

Energiekapazität:  ca 10.000 Wh
Nennleistung:  ca. 5.000 W
Nennladestrom: ca. 25 A
Entladeleistung:  ca. 25 A

für Wand oder Bodenmontage,
Schutzklasse IP65
Produktgarantie 10 Jahre,

Maße je Batteriesegment (B/H/T): ca. 650/260/185 mm,

mit Steuermodul für die Laderegelung,
Kommunikation über Schnittstellen CAN / RS485, ,
Menge: 1,000

*Hinweis: UV-PV*

**14.180 Zählerschrank, 1ZP + Kommunikationsfeld (inkl. APZ)**
Zählerschrank nach DIN VDE 0603-1 (VDE 0603-1) und DIN 43870, mit Tragschienen nach DIN EN 60715 als Komplettschrank zur Aufputz,
Unterputz oder teilversenkter Montage,
bestehend aus Schrank mit Tür, pulverbeschichte,
stabil profiliertem 1 mm dickem Stahlblech,
Innenauskleidung komplett aus Kunststoff,
Berührungsschutzabdeckungen, Blindabdeckungen für Reserveplätze, Stromkreiskennzeichnung je Gerät,
einschl. Kabel-/Leitungseinführungen,
Schutzklasse II, Schutzart IP 44 nach DIN EN 60529 (VDE 0470-1),
Maße H/B/T ca. 800/300/160 mm, 1-feldrig,
inkl. Rangierkanal.
inkl. Schaltplantasche DIN,
Farbe RAL 9010 (reinweiß),

Ausbau:
Zähleranlage für 1 Zählerplatz (Direktmessung)
1 x eHZ mit 3-Punktbefestigung (Einspeisung Tagespflege)

Zählerfeld als Komplettfeld mit Sammelschiene (In = 63A), inkl. Zählervorsicherung (SLS), Ausführung entsprechend den technischen Anschlussbedingungen (TAB) des VNB (Avacon), komplett ausgebaut und werksseitig vorverdrahtet, Ausführung entsprechend den Technischen Anschlussbedingungen (TAB Mitteldeutschland) des zuständigen EVU,

1 x Einbau-Komplettfeld als Kommunikationsfeld mit APZ-Raum nach VDE-AR-N 4101:2015-09 ohne Sammelschienen zur Einspeisung

angebotener Hersteller: '.................................................'
angebotenes Fabrikat: '.................................................'

(vom Bieter einzutragen)

Die komplette Lieferung und Montage des Zählerschrankes mit den notwendigen Stromschienen (inkl. Einbau der Installationseinbaugeräte, Reihenklemmen), die Verdrahtung auf Klemme, das Herstellen von Anschlüssen (Anschließen aller ankommenden und abgehenden Kabel), sowie sämtliche Kleinmaterialien (wie Erdungsset, Kabelabfang-/ Zugentlastungsschienen, Befestigungsmaterialien für Schrankmontage, 5 Anschlussklemmen mind. 50 mm² ) sind in den Einzelpreis einzukalkulieren.

Liefern und betriebsfertig montieren, inkl. anschließen aller ankommenden und abgehenden Kabel.

Die Ausführung der Zähleranlage ist durch den AN beim zuständigen Energieversorger einzureichen und Freigeben zu lassen.

Hinweis:
Die Hauptleitung ist nach VDE-AR-N 4101:2015-09 von unten oder seitlich in den unteren Anschlussraum des Zählerschrankes einzuführen und dort anzuschließen.
Menge: 1,000 Stk

**14.190 Spannungs- und Frequenzrelais, NA Schutz nach VDE AR-N 4105**
Netz- und Anlagenschutz entsprechend der VDE Anwendungsregeln
VDE-AR-N 4105:2011-06 und 4105:2018-11,
Einhaltung der BDEW-Richtlinie und DIN V VDE 0126-1-1,

Folgende Funktionen muss der  NA-Schutzes realisieren:
- Spannungssteigerungsschutz U >>;
- Spannungssteigerungsschutz U >;
- Spannungsrückgangsschutz U <;
- Spannungsrückgangsschutz U <<;
- Frequenzrückgangsschutz f <;
- Frequenzsteigerungsschutz f >;
- Inselnetzerkennung.

- Integrierte 4-stellige Digitalanzeige für Messwerte und Programmierung,
- Alle Werte am Gerät einstell- und ablesbar,
- Voreingestellte Grundprogramme entsprechend den Normen und Richtlinien,
- Digitalanzeige für Messwerte und Programmierung von Grenzwerten,
- Hysterese und Schaltzeiten für jeden Alarm einzeln einstellbar,
- MIN/MAX-Speicher für Messwerte,
- Test-Taste und Simulationsfunktion mit Messung der Schaltzeiten.
- Integrierter Alarmzähler für 100 Alarme,
- mit rel. Zeitstempel und Aufzeichnung der Alarmsummenzeit

Schaltausgänge:
Ausgangsrelais 2 x 1 Wechsler,
Transistorausgänge für Meldung der Schaltursache. Betriebszustands- und Alarmanzeige mit LEDs.

Möglichkeit zum Codeschutz für Parameter und Plombierung für Einstellwerte.

angebotener Hersteller: '.................................................'
angebotenes Fabrikat: '.................................................'

komplett liefern, in GHV betriebsfertig installieren / konfigurieren
Menge: 1,000 St

**14.200 Leitungsschutzschalter 35A/B, 3-polig**
Leitungsschutzschalter DIN EN 60898-1 (VDE 0641-11), als Reiheneinbaugerät, Maße DIN 43880, fingersicher DIN EN 50274 (VDE 0660-514), Bemessungsbetriebsspannung 230/400 V AC, mit beidseitiger Klemmenabdeckung, 3-polig, Auslösecharakteristik B, Bemessungsstrom 35 A, mit Aufnahmevorrichtung für Beschriftungsschild, inkl. Abgangsbeschriftung im Schaltschrank

Liefern und betriebsfertig montieren, inkl. Anschließen aller ankommenden und abgehenden Kabel.
Menge: 1,000 Stk

**14.210 Installationsschütz 40A, 4-pol.**
Installationsschütz nach DIN EN 61095 (VDE 0637-3), als Reiheneinbaugerät, Maße DIN 43880, fingersicher nach DIN EN 50274 (VDE 0660-514), Bemessungsisolationsspannung 400 V AC, 4-polig, zur Montage auf Tragschiene nach DIN EN 60715, Bemessungsbetriebsstrom 40 A, Bemessungsbetriebsspannung 230 V AC, Bemessungsbetätigungsspannung 230 V AC
inkl. Abgangsbeschriftung im Schaltschrank

Liefern und betriebsfertig montieren, inkl. Anschließen aller ankommenden und abgehenden Kabel.
Menge: 1,000 Stk

### Titel 15 Medientechnik

**15.10 Full-HD-Beamer**
Full-HD-Beamer mit LCD-Technologie für gewerbliche Nutzung (Büro), Lichtstärke min. 3.000 ANSI-Lumen, Auflösung 1920x1080 (16:9), Kontrastverhältnis 15.000:1, Lampe ca. 200W, Lebensdauer ca. 5.000h, Zoom/Fokus manuell einstellbar, für Projektionsflächen von 30 - 300 Zoll, Wireless-LAN-fähig, mit integriertem Lautsprecher,

Anschlüsse:
- USB 2.0 Typ A,
- USB 2.0 Typ B,
- Wireless LAN IEEE 802.11b/g/n
- VGA-Eingang,
- HDMI-Eingang (2x),
- Composite-Eingang,
- Cinch-Audioeingang

angebotener Hersteller: '.................................................'
angebotenes Fabrikat: '.................................................'

Liefern, betriebsfertig Montieren und in Betrieb nehmen, inkl Einweisung des Nutzers.
Menge: 1,000 St

**15.20 Elektrische Projektionsleinwand, Deckenmontage**
Elektrische Projektionsleinwand für Deckenmontage, Mattweißes Projektionstuch mit schwarzem Eckrand für eine höhere Kontrastwiedergabe, lichtundurchlässige schwarzer Rückseite, feuerhemmend, Gehäuse aus hochwertigem Stahl mit weißer Beschichtung (ähnlich RAL 9010), einstellbare automatische Begrenzung beim Ein- und Ausrollen, inkl. Befestigungs- / Aufhängebügel für  Deckenmontage,

Maße
BxH  ca. 2,50 x 2,00 m

Die Projektionsleinwand soll mittels Schalter in der Medienschiene ein- und ausgerollt werden können.

Inkl. des Jalosieschalter liefern und betriebsfertig montieren und anschließen.
Menge: 1,000 St

**15.30 Deckenhalterung, Beamer**
Multifunktionale Deckenhalterung für Beamer mit einem Gewicht von bis zu 25kg, kompatibel mit gängigen Beamermodellen, universell, mit Verlängerungsrohr für einen verstellbaren Abstand von 40 bis 70cm zur Decke, neig- und schwenkbar in alle Richtungen, Kabelführung durch das Rohr möglich, liefern und nach Vorgabe AG montieren.
Menge: 1,000 St

**15.40 HDMI-Anschlussdose u.P., 1-fach**
Modulare HDMI-Anschlussdose mit vorkonfektioniertem HDMI-Anschlussmodul, HDMI-Standard 2.0a, Video-Bandbreite 1,65 GHz, Auflösung bis 1080p(1920 x 1080 Pixel), Frequenzbereich vertikal von 50 bis 85 Hz, inkl. kurzem HDMI Anschlusskabel in Ausführung Buchse-Buchse, inkl. Lieferung HDMI Kabel beidseitig vorkonfektioniert (Länge bis 15 m),  für Montage in Gerätedose einschl. Zentralplatte und Abdeckrahmen mit Beschriftungsfeld und Fenster passend zum Schalterprogramm im Objekt, Farbton reinweiß, RAL 9010

komplett liefern, betriebsfertig montieren und in Betrieb nehmen inkl. Anschlüsse
Menge: 3,000 St

**15.50 HDMI-Kabel, 4K, 10 m**
HDMI-Kabel 10 m 4K, unterstützt Auflösungen von bis zu 4K bei 60 Hz, Vorkonfektioniert,
Anschluss Input: HDMI-A 19-pol Stecker,
Anschluss Output: HDMI-A 19-pol Stecker

komplett liefern, betriebsfertig montieren und in Betrieb nehmen inkl. Anschlüsse
Menge: 3,000 St

**15.60 HDMI Kabel HighSpeed 1,5m**
High-Speed-HDMI Kabel mit Ethernet - für die perfekte High-Definition-Verbindung Hauptmerkmale: vergoldete Kontakte für hochwertige Übertragung und geringen Durchgangswiderstand, unterdrückung von EMI Interferenzen, unterstützt alle HD-Auflösungen und 4K, ideal in Verbindung mit HD-Boxen, DVD-Playern, Spielekonsolen und allen anderen HDMI-fähigen AV-Geräten.
Liefern und betriebsfertig verlegen
Menge: 2,000 St

### Titel 17 Sonstiges

**17.10 Brandschottungsdokumentation**
Brandschottungsdokumentation

1. Eintragung aller Brandschottungen in Installationsplan/ Grundriss.

1x Elektroinstallationsplan KG
1x Elektroinstallationsplan EG
1x Elektroinstallationsplan 1. OG

2. Durchnummerierung und Fotodokumentation aller Brandschottungen

3. tabellarische Auflistung, mit Angabe von:
- laufende Nummer
- Bauteil
- Etage
- Schottnummer
- Art der Schottung
- Zulassung
- Bemerkungen
- Fotonummer

Die Unterlagen sind digital auf USB-Stick, sowie in Papierform zu übergeben.
Menge: 1,000 Stk

**17.20 Revisionsunterlagen der Gesamtanlage**
Revisionsunterlagen der Gesamtanlage, Einweisung Abnahme, Übergabe der Anlage mit allen erforderlichen Unterlagen, Einweisung des Betreibers, schriftlich bestätigte Unterweisung der vom AG benannten Personen.

Starkstromanlagen:

- Verteilungen
- Allgemeinbeleuchtung
- Sicherheitsbeleuchtung
- Installationsgeräte
- Erdungs- und Blitzschutzanlage
- Verlegesysteme / Kabel und Leitungen

Folgende Unterlagen für den ausgeschriebenen
Leistungsumfang Elektrotechnik sind zu übergeben:

- Inhaltsverzeichnis
- Fachunternehmererklärung
- Übereinstimmungserklärung Brandschutz
- Meß-, Prüf- und Abnahmeprotokolle
- Übersichts-, Klemmenpläne, Rangierpläne und
  Belegungspläne für alle Verteiler usw.
- Kabelpläne mit Dimensionen,
- Installationspläne mit allen Betriebsmitteln und
  Zuordnungen (Linien) usw. mit allen Eintragungen
  auf dem aktuellen Stand M 1 :50/ 1: 100
- Anlagenbeschreibung mit Auslegungsparametern
- Technische Dokumentation aller eingesetzter
  Materialien, Zulassungen und sonstiger Nachweise
  ausführliche Unterlagen
- Installationspläne mit allen Betriebsmitteln,
- Sachverständigenabnahmen, Freimeldung Mängel
- Tabellarische Aufstellung auf Grundlage des LV für
  alle eingesetzten Materialien mit vollständiger
  Angabe zu Hersteller, Typ, Artikelnummer des
  Herstellers,
- Wartungs- und Bedienungsanleitungen

Die Revisionszeichnungen sind in CAD- Ausführung auf USB-Stick (einfach) im DWG-Format Autocad 2000, PDF-Format, sowie in Papierform zu übergeben. Durch den Planer wird dafür auf Anforderung ein Datenträger mit den Zeichnungen der Ausführungsplanung zur Verfügung gestellt.

Die Unterlagen sind sortiert und beschriftet 2 Wochen vor der VOB-Abnahme dem AG zur Prüfung zu übergeben. Die tabellarische Liste der eingesetzten Materialien ist nur zusätzlich auf Datenträger im Word- oder Excel-Format zu übergeben.

geforderte Revisonspläne:

1x Elektroinstallationsplan KG
1x Elektroinstallationsplan EG
1x Elektroinstallationsplan 1. OG

Übersichtsplan Energieverteilung
Übersichtsplan Sicherheitsbeleuchtung
Stromlaufpläne (UV HM, UV HLS, 19 x UV MS, GHV)
Menge: 3,000 Stk

**17.30 Zusatzbefestigung für Leuchte in/an Rasterdecken**
Zusatzbefestigung für Leuchtenmontage in oder an Rasterdecken herstellen, Plattenstärke 15 - 25 mm,

Zusatz-Abhängekonstruktion (Abhängehöhe bis. 0,5m, Tragkraft 0,25kN ) herstellen, vorzugsweise Trägerprofile, Abhängekralle, Unterlegplatte, Adapter für Abhängung an Doppelträger, Spann- Abhängungen, Nonius-Abhängungen, Verlängerungen als Haken/Haken oder Ösen/Haken, einschließlich Dübel und Schrauben
Zu kakulieren sind Zusatz-Bauteile für bis zu 4 zusätzliche Befestigungspunkte

komplett liefern und montieren
Menge: 20,000 Stk

**17.40 Angebot Wartungsvertrag - Sicherheitsbeleuchtung**
Angebot Wartungsvertrag - Sicherheitsbeleuchtung

Der Bieter unterbreitet dem AG ein Angebot für einen Wartungsvertrag nach AMEV 2014, der alle Maßnahmen zur Bewahrung des Sollzustandes der Sicherheitsbeleuchtungsanlage mit Wartungsauflagen beinhaltet.

Der Wartungszyklus richtet sich nach den gesetzlichen Bestimmungen und/oder den Herstellerangaben.

Der Auftragnehmer ist verpflichtet bis zur Übernahme der Anlagen durch den Auftraggeber dem Bauherren einen Wartungsvertrag vorzulegen. Bestandsliste, Arbeitskarte und ausgefüllter Wartungsvertrag sind durch den AN selbstständig zu erstellen und rechtzeitig zur Prüfung an den Bauherrn zu übergeben.

Der jährliche Wartungspreis ( Einheitspreis ) setzt sich zusammen aus :

- Wartung Sicherheitsbeleuchtung

der angebotenen Einheitspreis zu dieser Position entsprichtden jährlich zu erwartenden Warungskosten.
Menge: 1,000 Jahr

**17.50 Sachverständigenabnahme (Sicherheitsbeleuchtung)**
Endabnahme durch einen im Land Sachsen-Anhalt
zugelassenen Sachverständigenden für die Sicherheitsbeleuchtungsanlage, sowie Beistellung des erforderlichen Montagepersonals.

Folgende Teilanlagen sind abzunehmen:

- Sicherheitsbeleuchtung

alle benötigten Unterlagen für den Sachverständigen
- Baugenehmigung
- Feuerwehrplan
- revidierte Übersichtspläne mit Kennzeichnung der
  Leuchten und ihrer Betriebsart (Breitschaftslicht,
  Dauerlicht oder geschalteten Dauerlicht
- revidierte Stromkreisaufteilung/-adressierung
- Brandschottungslisten mit Übereinstimmungserklärungen
- Inbetriebsetzungsprotokolle

sind rechtzeitig vor der Abnahme zusammenzustellen und bereitzuhalten.

Einschließlich Sachverständigenprotokoll über Messungen und Mängelfeststellung, sowie schriftlicher Mitteilung über die Abstellung der Mängel und der Fertigstellung.
Menge: 1,000 St

**17.60 Arbeitsgerüst, aufbauen / abbauen**
Fahrbares Arbeits- und Schutzgerüst nach DIN EN 12811-1 und DIN 4420-1 als freistehendes Gerüst entsprechend der notwendigen Belastungsklasse für Montagearbeiten (Elektroinstallation) gemäß der Aufbau- und Verwendungsanleitung des Herstellers.

Merkmale
freistehend, Standfläche waagerecht auf Gelände, mit Gerüstlage als Montageebene, mit Gerüsttreppe, Verankerung am Bauwerk nicht möglich, Gerüstkonstruktion unbekleidet

Höhe (o. Gerüstlage): max. 6,0 m (über Standfläche)
Lastklasse:  3 (keine Materiallagerung)
Grundeinsatzzeit: 4 Wochen
Auf- / Abbau: ca. 10 mal versetzen, inkl. umtragen
  innerhalb der Baustelle

Der anzubietenden Stück- Preis bezieht sich auf die
Grundeinsatzzeit, inkl. der mehrfach aufgeführten
Auf- und Abbauten.

Die statische Berechnung gem. DIN EN 12811-1, DIN 4420
und nach TRBS 2121-1 ist dem Bauherren auf Nachfrage zu übergeben.

Eine Gebrauchsüberlassung wird gesondert vergütet,
Beginn der Gebrauchsüberlassung nach Freigabe durch AN

(Vorgabe für Gerüstnutzung ab 5,00m Aufstiegshöhe)
Menge: 1,000 Stk

**17.70 Verrechnungssatz, Vorarbeiter**
Für eine eventuelle Vereinbarung auf der Basis von Stundenlohnarbeiten gemäß AV ist nachfolgend der Stundenlohn für einen

- Vorarbeiter

den Auftraggeber anzuzeigen.

Die Stundenlohnarbeiten werden nach § 2 Nr. 10 VOB/B nur vergütet, wenn sie als solche vor ihrem Beginn ausdrücklich vereinbart worden sind.
Menge: 2,000 h

**17.80 Stundenlohn Facharbeiter**
Für eine eventuelle Vereinbarung auf der Basis von Stundenlohnarbeiten gemäß AV ist nachfolgend der Stundenlohn für einen

- Facharbeiter/Obermonteur

den Auftraggeber anzuzeigen.

Die Stundenlohnarbeiten werden nach § 2 Nr. 10 VOB/B nur vergütet, wenn sie als solche vor ihrem Beginn ausdrücklich vereinbart worden sind.r
Menge: 8,000 h

**17.90 Stundenlohn Helfer**
Für eine eventuelle Vereinbarung auf der Basis von Stundenlohnarbeiten gemäß AV ist nachfolgend der Stundenlohn für einen

- Helfer

den Auftraggeber anzuzeigen.

Die Stundenlohnarbeiten werden nach § 2 Nr. 10 VOB/B nur vergütet, wenn sie als solche vor ihrem Beginn ausdrücklich vereinbart worden sind.r
Menge: 8,000 h
